# Ev. Kirche-Kita Güchenbach Riegelsberg
Leistungsbeschreibung (GAEB DA XML 3.3, DA81)
Projekt: 22235
Währung: EUR
Bieterkommentare zugelassen: nein
Auftraggeber: RWI WASSMUTH INGENIEURE, keine Angabe, 0; DV-Nummer: 352-HT-05
Erstellt mit: COSOBA-AVA-SYSTEM V9/ GXML Toolbox V3.3 R20230503, AVA.relax, 29.05.2026

## I-103899 Elektroinstallation
Datum: 22.05.2026

### Gewerk 1 Kita

*Hinweis: A - Allgemeine Angaben zur Maßnahme*
A - Allgemeine Angaben zur Maßnahme

Baumassnahme
Umbau und Erweiterung KITA Riegelsberg

Buschschacher Straße 3
66292 Riegelsberg - Güchenbach

Auftraggeber
Evangelische Kirchengemeinde Oberes Köllertal
Vertreten durch
Pfarrer Ulrich Hammer
Am Markt 8
66265 Heusweiler

Baubeschreibung
Auf dem Gelände der evangelischen Kirche, Buchschacherstraße in Riegelsberg, soll das bestehende Gemeindehaus durch Umbau und Erweiterung zu einer 5-gruppigen Kita umgebaut werden.
Hierbei wird das bestehende Gemeindehaus durch teilweisen Abbruch, und Erweiterung zur Kita umgebaut.
Kirche, Kita und Pfarrhaus bilden hierbei ein Ensemble.
Für das Plangebiet existiert der Entwurf für einen Bebauungsplan „Evangelische Kirchengemeinde Güchenbach / KITA Riegelsberg", der die planungsrechtlichen Voraussetzungen schafft für die geplante bauliche Nutzung.

Planungsgebiet
Das für den Um- und Anbau der Kindertagesstätte vorgesehene Grundstück liegt im Gemeindegebiet von Riegelsberg zwischen Buchschacherstraße und Kirchstraße und ist Teil des Flurgrundstücks 175/5, Flur 4 in der Gemarkung Güchenbach.
Derzeit befindet sich auf der Fläche des geplanten Kita-Anbaus der Garten des Pfarrhauses. Dieser ist geprägt von baumbestandenen Rasenflächen mit einzelnen Gehölzzeilen, meist entlang der Grundstücksgrenzen.
Nordöstlich schließt sich ein privater Parkplatz an, südwestlich eines Hausgartens. Im Nordwesten steht das Pfarrhaus. Zusätzlich begrenzt eine Reihe aus drei Garagen in den Pfarrgarten.

Topographie
Das Gelände weist eine Höhendifferenz von bis zu 3,70 Meter auf und fällt von der südöstlich gelegenen privaten Parkplatzfläche mit einer Anschlusshöhe von 297,74 m.ü.NN. bis auf 294,05 m.ü.NN. an der Buchschacherstraße im Nordwesten.
Für das geplante Erdgeschossniveau des Kita-Neu- und Umbaus wird eine Höhe von 296,02 m.ü.NN. vorgegeben. Es liegt somit nahezu im Mittel des bestehenden Geländeverlaufes. Der verbleibende Höhenunterschied von Kita-Gebäude zu Straße bedingt in der Zuwegung zum Haupteingang Kita eine Neigung von bis zu 5 % und von bis zu 8,6 % in der Zufahrt zum Parkplatz.
Das Erdgeschossniveau des Pfarrhauses liegt mit 297,15 m.ü.NN. deutlich über dem der Kita (+1,13m). Die Freianlage der Kita wird vorranging auf dem Geschossniveau der Kita angelegt werden, sodass zwischen Kita-Neubau und Pfarrhaus ein Höhenversprung von bis zu 90 cm abgefangen werden muss.
Das Erdgeschossniveau der Kirche liegt mit 295,90 m.ü.NN. um 12 cm unter dem der Kita.
Außenanlagen mit Unterteilung und Erschließung
Für die Umplanung der Außenanlagen wird das gesamte Grundstück der ev. Kirchengemeinde betrachtet und entsprechend der Nutzung in 3 Teilbereiche untergliedert:
1. Nutzung durch die Kita
2. Gemeinsame Nutzung durch Kita und ev. Kirchengemeinde
3. Nutzung durch die ev. Kirchengemeinde
Ziel der vorliegenden Entwurfsplanung ist die Schaffung eines attraktiven kindgerechten Freibereiches zur neu entstehenden Kita und die Umgestaltung der weiteren, teils gemeinsam genutzten Freiflächen zu einer funktionalen und ansprechenden Gesamtanlage.
Erschlossen wird die Kita barrierefrei und rollstuhlgerecht von der Buchschacherstraße über den gemeinsamen Vorplatz.
Es werden keine Zufahrten oder Aufstellflächen für die Feuerwehr im unmittelbaren Umfeld des Gebäudes vorgehalten. Im Brandfall ist das Kitagebäude von der Buchschacherstraße für die Feuerwehr erreichbar.
Die Haupterschließung der Kirche erfolgt über eine große Treppenanlage im Nordosten von der Kirchstraße aus. Der barrierefreie Zugang der Kirche erfolgt über die Außenanlage des Gemeindehauses an der Rückseite der Kirche über einen großen Windfang, welcher Kirche und Gemeindehaus verbindet
Die notwendigen Parkplätze befinden sich seitlich des Pfarrhauses zum Nachbarn im Südwesten.

Kita
Das geplante eingeschossige Kitagebäude sieht einen langgestreckten Baukörper in Südwest-Nordost Richtung vor, der sich hinter Kirche und Pfarrhaus entlang der Grundstückgrenze erstreckt.
Dieser beginnt im Südosten mit dem Bestandsgebäude des Gemeindezentrums und wird im Pfarrgarten Richtung Nordosten durch einen Anbau verlängert.
Lediglich unter dem Bestandsgebäude befindet sich eine Teilunterkellerung in der die Wärmeerzeugungsanlage zur Versorgung des Gemeindehauses, der Kirche und des Pfarrhauses untergebracht ist. Im Nebenraum der Heizzentrale befindet sich das Pelletlager, in dem der Brennstoff der Wärmeerzeuger gelagert wird. Die Versorgung der umliegenden Gebäude erfolgt über ein nicht öffentliches Nahwärmenetz, welches im Erdreich verlegt ist. In der Technikzentrale befindet sich weiterhin der Hausanschluss der Trinkwasserversorgung und im vorgelagerten Flur der Hausanschluss Elektro
Abgebrochen wird der Gebäudeteil des Gemeindezentrums, welcher Kirche und Pfarrhaus optisch voneinander trennt.

*Hinweis: B - ZTV*
B - Zusätzliche Vertragsbedingungen

Angaben zur Baustelle:
Das Grundstück wird durch die Buschschacher Straße erschlossen.

Die Zufahrt zur Baustelle erfolgt ausschließlich über die Buschschacher Straße.
Im Baustellenbereich sind Lagermöglichkeiten für Material vorhanden.

Bestimmungen:
Alle Leistungen sind nach den anerkannten Regeln der Technik, den bauaufsichtlich eingeführten Richtlinien, behördlichen Vorschriften, Verbandsrichtlinien und Verarbeitungsrichtlinien der Bauteil- bzw. Werkstoffhersteller in der jeweils zum Zeitpunkt des Submissionstermins gültigen Fassung anzubieten und auszuführen.
Verwiesen wird insbesondere auf:
Allgemeine Vertragsbedingungen für die Ausführung von Bauleistungen gem. VOB/B
Allgemeine technische Vertragsbedingungen für die Ausführung von Bauleistungen gem. VOB/C, soweit sie die Leistungen betreffen
LBO: Bauordnung für das Saarland in aktueller Fassung
Arbeitsstättenverordnung
Unfallverhütungsvorschriften der Bauberufsgenossenschaft
Die sich daraus ergebenden Aufwendungen für die Sicherheit der am Bau Beschäftigten sind bei der Kalkulation zu berücksichtigen.

ZUSÄTZLICHE VERTRAGSBEDINGUNGEN:

Eignungsnachweise:
Der Nachweis der Eignung kann durch einen Eintrag in die Liste des Vereins für die Präqualifikation von Bauunternehmen (Präqualifikationsverzeichnis) geführt werden.
Nicht präqualifizierte Unternehmen haben zum Nachweis der Eignung mit dem Angebot das ausgefüllte Formblatt 124 „Eigenerklärungen zur Eignung" vorzulegen. Auf Verlangen sind die Eigenerklärungen durch Vorlage von Bescheinigungen zuständiger Stellen zu bestätigen.

Angebot:
Die Angebotsausarbeitung erfolgt für den AG kostenfrei.  Änderungen an den Angebotsunterlagen sind unzulässig und führen zum Ausschluss des Angebotes. Der AN hat sich vor Kalkulation der Arbeiten über Art und Umfang der Leistungen anhand der örtlichen Gegebenheiten und den dazu ergangenen Anweisungen und Informationen zu unterrichten.
Bis zur Stellung der Schlussrechnung sind die angegebenen Preise Festpreise.

Gleichwertigkeit:
Die in den Leistungsbeschreibungen angegebenen Werkstoffe gelten als Qualitätsbeispiel und schaffen für alle Anbieter eine einheitliche Kalkulationsgrundlage. Sie werden bei Angebotsabgabe Bestandteil des Angebotes.
Der Anbieter hat die Möglichkeit ein gleichwertiges, anderes Erzeugnis anzubieten, wobei die Gleichwertigkeit in allen Punkten, im Rahmen der Angebotsabgabe, nachzuweisen ist. Über die Gleichwertigkeit entscheidet allein der AG. Nicht freigegebene Produkte dürfen nicht verwendet werden.
Wird im LV bei einer Teilleistung eine Bezeichnung für ein bestimmtes Fabrikat mit dem Zusatz „oder gleichwertig" verwendet und fehlt die im Angebot geforderte Bieterangabe, so gilt die im LV genannte Produktangabe (Hersteller- und Typbezeichnung) als vereinbart.

Nebenangebot:
Nebenangebote sind nicht zugelassen.

Preisbildung:
In der Kalkulation des nachfolgenden Leistungsverzeichnisses sind - sofern nicht ausdrücklich anderweitig ausgewiesen ist  folgende Punkte zu berücksichtigen:
1. I. Alle zur Durchführung der Arbeiten notwendigen Materialien, einschl. Lieferung aller Stoffe und Lagerung inkl. deren Wetterschutz.
2. II. Die vorhandenen Bauteile und Gebäude sind durch den AN ausreichend vor Verschmutzung und Beschädigung zu schützen.
3. III. Alle Abbruchmaterialien werden Eigentum des AN und sind auf vom AN selbst zu wählende, lizenzierte Deponien abzufahren. Die Deponiegebühren sind in die Preise einzukalkulieren. Sollte ein Entsorgungsnachweis notwendig werden, so ist dieser vom AN zu beantragen und zu stellen und dem AG mit der Schlussrechnung vorzulegen.
4. IV. Gerüste bis zu einer Standhöhe von 2,00 m, sofern im LV nichts Gegenteiliges steht, sind Nebenleistungen im Sinne der VOB und vom AN zu stellen.
5. V. Werden bauseitige Gerüste vom AN mitbenutzt, sind diese eigenverantwortlich zu betreiben und nach Beendigung der Arbeiten im ursprünglichen Zustand zu hinterlassen. Umbauten bedürfen der Zustimmung des Gerüsterrichters. Reinigungs- und Instandsetzungskosten o.ä., die dem Gerüsterrichter entstehen, werden nicht vom AG übernommen.
VI. Nicht vereinbarte Leistungen, die zur Ausführung der vertraglichen Leistung erforderlich werden, hat der AN auf Verlangen des AG mit auszuführen. Werden Teilleistungen im LV-Text nicht ausdrücklich beschrieben, sind aber nach den allgemein anerkannten Regeln der Technik und/oder zu Erbringung der vertraglich geforderten Gesamtleistung erforderlich, sind diese einzukalkulieren.

Wasser / Strom
Anschlussmöglichkeiten für Bauwasser und Strom werden bauseits kostenlos zur Verfügung gestellt. Auf einen sorgsamen und ressourcenschonenden Umgang ist zu achten. Der Anschluss ist Sache des AN einschl. ordnungsgemäßer Versorgungsleitungen. Die Versorgungsleitungen sind zum Ende des täglichen Baubetriebs zu sichern.

Auftragserteilung:
Der Auftrag wird vom AG schriftlich erteilt.

Nachträge:
Ggf. auftretende Nachtragspositionen müssen nach dem Kalkulationsschlüssel des Hauptangebotes erfolgen und belegt werden. Sind Positionen erforderlich, die nicht im Originalangebot enthalten sind, ist vor der Bauausführung ein Nachtragsangebot zu erstellen. Erst nach Genehmigung des Nachtragangebotes durch den AG sind diese Bauleistungen zu erbringen. Vorher erbrachte Leistungen erfolgen auf alleiniges Risiko des AN. Mit diesen Angebotspreisen sind alle mit der Ausführung der Leistung zusammenhängenden Punkte abgegolten.

Datenschutz:
Der Bieter ist dafür verantwortlich, dass die bei ihm bei dem Ausschreibungsverfahren bekannt gewordenen Planungsunterlagen nebst den Projektdaten und sonstigen Informationen nicht an unbefugte Dritte gelangen.

Durch den Bauherrn erfolgt über die gesamten Bauzeit eine fortlaufende Photodokumentation. Der AN gestattet dem AG Photos von Personen, Geräten etc. zu erstellen.

Versicherung:
Der AG hat für das Bauvorhaben eine Bauleistungs- und Rohbau-Feuerversicherung abgeschlossen.

Abrechnung:
Die Abrechnung der Leistung erfolgt nach Aufmaß
Aus Abrechnungszeichnungen oder anderen Aufmaßunterlagen müssen alle Maße, die zur Prüfung einer Rechnung nötig sind, unmittelbar zu ersehen sein.

Besondere Vertragsbedingungen  Abrechnung / Aufmaß Trennung
Die Baumaßnahme wird teilweise aus öffentlichen Fördermitteln finanziert und gegenüber unterschiedlichen Kostenträgern abgerechnet.
Aus diesem Grund sind die Aufmaße sowie die darauf basierenden Rechnungen strikt getrennt nach den im Leistungsverzeichnis ausgewiesenen Teilbereichen „KiTa" und „Kirche" zu erstellen.
Die Abrechnung hat eindeutig, prüfbar und entsprechend der Gliederung des Leistungsverzeichnisses zu erfolgen. Eine Vermischung von Leistungen aus unterschiedlichen Teilbereichen innerhalb eines Aufmaßes oder einer Rechnung ist unzulässig.
Nicht den vorgenannten Anforderungen entsprechende Unterlagen können nicht zur Prüfung und Zahlung freigegeben werden.

Abnahme:
Es ist ausschließlich eine förmliche Abnahme vereinbart. Eine fiktive Abnahme ist ausgeschlossen.
Eine Schlussabnahme kann erst erfolgen, wenn keine wesentlichen Mängel mehr vorliegen. Ebenso sind sämtliche geforderten Abnahmeberichte, geprüften Revisionsunterlagen, lückenlos geführte Bautagebücher, Zulassungen, Übereinstimmungserklärungen, Unternehmererklärung, TÜV-Prüfberichte etc. mit der Abnahme vorzulegen.
Gewährleistung:
Die Gewährleistung regelt die VOB / B § 13.
Die Gewährleistungszeit beträgt abweichend hiervon 5 Jahre.

Brandschutz:
Dem baulichen Brandschutz muss eine besondere Beachtung geschenkt werden. Sämtliche Durchdringungen von Brandabschnitten sind zu schotten. Die Überwachung der Maßnahmen erfolgt durch einen vom AG beauftragten Brandschutzgutachter, der auch das Brandschutzkonzept erarbeitet hat. Die im Brandschutzgutachten aufgeführten Abnahmeberichte sind spätestens bis zur Schlussabnahme vorzulegen.

Emissionen:
Die Grenzwerte des Bundes-Emissions-Schutzgesetzes sind einzuhalten. Zur Einhaltung hat der AN entsprechende Schutzmaßnahmen zu treffen. Die Aufwendungen dafür sind bei der Kalkulation zu berücksichtigen. Insbesondere sind auf Lärm- und Staubemissionen zu achten. Bei Lärm ist von dem Pegel und den Anforderungen für Wohngebiete auszugehen. Ausfallzeiten, die aufgrund von Nichteinhaltung der geforderten Werte entstehen, gehen zu Lasten des AN.

Während der Bauausführung ist darauf zu achten, dass keine wassergefährdenden Stoffe, wie Öle oder Treibstoffe von Baumaschinen in den Untergrund gelangen können. Der Einsatz von elektrischen Baumaschinen ist solchen mit Verbrennungsmotoren vorzuziehen. Im Unfall ist die zuständige Behörde bzw. das LfU sofort durch den AN zu informieren.

Fachbauleitung:
Der Auftragnehmer übernimmt für die ihm übertragenen Leistungen die Fachbauleitung im Sinne der LBO § 60 und sonst. Pflichten gem. LBO § 59. Der bei Auftragserteilung schriftlich zu benennende Fachbauleiter muss die den ausführenden Gewerken entsprechende technisch-fachliche Sachkunde, Erfahrung und Qualifikation besitzen. Die Baustelle ist permanent mit deutschsprachigen (deutsche Sprache als Muttersprache) Fachbauleitern bzw. Polieren / Vorarbeitern zu besetzen.

Nachunternehmer:
Leistungen, die grundsätzlich im eigenen Betrieb erbracht werden können, dürfen nicht an Nachunternehmer weitergegeben werden. Dies bedeutet, dass der AN auf keinen Fall als Nachübernehmer auftreten darf. Sollten Nachunternehmer beauftragt werden gilt folgendes:
Der Auftragnehmer darf Leistungen nur an Nachunternehmer übertragen, die fachkundig, leistungsfähig und zuverlässig sind; dazu gehört auch, dass sie ihren gesetzlichen Verpflichtungen zur Zahlung von Steuern und Sozialabgaben nachgekommen sind und die gewerberechtlichen Voraussetzungen erfüllen. Hierzu ist für alle NU das Formblatt 124 "Eigenerklärung zur Eignung", sowie das Formblatt 232 "Vereinbarung Tariftreue zwischen AN und NU" auszufüllen.
Der AN hat die Nachunternehmer bei Anforderung eines Angebotes davon in Kenntnis zu setzen, dass es sich um einen öffentlichen Auftrag handelt.
Beabsichtigt der Bieter Teile der Leistung von Nachunternehmern ausführen zu lassen, muss er in seinem Angebot Art und Umfang der durch Nachunternehmer auszuführenden Leistungen angeben und die vorgesehenen Nachunternehmer benennen.
Bei Beschäftigung von Firmen und Mitarbeitern außerhalb der EU sind gültige Aufenthaltsbescheinigungen zu erlangen, aus denen hervorgeht, dass die Ausführung der Leistungen als Nachunternehmer behördlich (Ausländeramt) erlaubt sind.

Für den Fall der Vergabe von Leistungen an Nachunternehmer hat der AN sicherzustellen, dass dieser von ihm namentlich benannte Nachunternehmer die Leistungen tatsächlich im eigenen Betrieb erbringt und nicht seinerseits wiederum an Nachunternehmer weiter vergibt.
Stundenlohnarbeiten:
Stundenlohnarbeiten, die nicht unter die vertraglichen Leistungen fallen, dürfen nur nach ausdrücklicher Anordnung der Bauleitung ausgeführt werden. Die Kosten für die aufgewandten Stunden und Materialien werden nur dann zur Zahlung angewiesen, wenn der Rechnung ein schriftlicher Antrag sowie gegengezeichnete Rapportzettel beigefügt sind. Die Rapportzettel sind auf der Baustelle in Verbindung mit dem Ausführenden vom AG zeitnah gegenzuzeichnen. Stundenlohnarbeiten müssen spätestens eine Woche nach Abschluss der Arbeiten zur Abrechnung vorliegen.

Bemusterung:
Alle Konstruktionen, Einbauteile und Materialien, sind als Realmuster zu bemustern.

Ebenfalls wenn in der Leistungsbeschreibung keine Fabrikate genannt sind und eine Bemusterung vom AG für notwendig erachtet wird, sind diese als Realmuster vorzulegen. Nur in Ausnahmefällen und nach Zustimmung durch den AN können diese als Prospekt einschl. Prüfzeugnissen / Zulassungen zur Bemusterung vorgelegt werden.

Es dürfen nur Materialien zum Einsatz kommen, die umweltverträglich, baubiologisch unbedenklich und frei von Schadstoffen sind. Der Einbau von Tropenhölzern, sowie die Verwendung von asbesthaltigen Produkten sind nicht gestattet.
Es dürfen nur von der Bauleitung genehmigte Teile und Materialien eingebaut werden. Der AG hält sich vor, nicht genehmigte Produkte auf Kosten des AN austauschen zu lassen. Ausländische Fabrikate müssen der DIN entsprechen. Den Nachweis hierfür hat der AN unaufgefordert auf seine Kosten zu erbringen.
Musteranlagen / Muster sind kostenlos vom Auftragnehmer herzustellen oder beizubringen, möglichst im Maßstab 1:1.

Bauschutt / Entsorgung:
Im Interesse eines reibungslosen und sicheren Bauablaufs wird die laufende Sauberhaltung der Baustelle, die tägliche Räumung und sichere Zwischenlagerung von Baustoffen, Gerät und sonstigem Baumaterial fester Vertragsbestandteil. Hierzu gehört vor allem die laufende Beseitigung von Bauschutt im Rahmen der Leistung des AN und die Freihaltung aller Baustellenverkehrswege und flächen um das und im Gebäude. Der Bausschutt und Abfall, der in Verbindung mit den Leistungen des AN entsteht, ist vom AN kostenfrei auf eine lizensierte Deponie, einschl. Deponiegebühr abzufahren. Auch für die ordnungsgemäße Entsorgung der Abfallstoffe ist der AN verantwortlich. Der AN hat dem AG auf Verlangen die Entsorgungsnachweise vorzulegen.
Auf die Reinhaltung der Baustelle wird vom AG besonderer Wert gelegt. Eine Beeinträchtigung des Baubetriebs durch Baustellenverunreinigungen (Müll, Staub, Baumaterialien, etc.) darf nicht erfolgen. Die Auflagen des Umweltschutzes, Entsorgung von Sondermüll, etc. sind zu beachten.
Bei Nichtbeachtung werden die Reste und Abfallmassen, ohne weitere schriftliche oder mündliche Mahnung des AG auf Kosten des AN durch einen Dritten beseitigt. Die Kosten für diese Arbeiten werden dem AN angelastet und von der geprüften Schlussrechnung einbehalten.

Alle Flächen außerhalb des Baufeldes sind für den öffentlichen Fahr- und Fußverkehr freizuhalten. Verschmutzungen oder Beschädigungen dieser Flächen sind zu vermeiden. Sollte dies nicht möglich sein, sind diese sofort zu beseitigen. Hierfür entstehende Kosten gehen zu Lasten des AN.

Bauprodukte:
Stoffe, Bauteile und Bauelemente dieser Ausschreibung müssen neu und ungebraucht sein. Der AN hat dem AG den Nachweis der Bauartzulassung und der (Güte-) Überwachung der zu liefernden Stoffe und Bauteile entsprechend den betreffenden DIN-Normen zu erbringen.
Mit den im Leistungsverzeichnis enthaltenden Angaben über Bauart, Bauteil, Baustoff und Abmessungen gelten auch der Herstellungsvorgang und ablauf bis zu fertigen Leistung unter Zugrundelegung der anerkannten Regeln der Technik und der Ausführungsbestimmungen der DIN-Normen, usw. als beschrieben.
Hierbei bedeutet Bauart:
Das Herstellen durch Zusammenfügen der Baustoffe und Bauteile bis zur fertigen Leistung. Alle übrigen Leistungen enthalten auch die Lieferung der dazugehörigen Stoffe und Bauteile, inkl. Abladen und Lagern auf der Baustelle.

Koordinierung:
Die Abstimmung und Koordination der unter diesem Leistungsverzeichnis auszuführenden Arbeiten mit den am Bau beteiligten Gewerken hat frühzeitig und laufend während der Bauausführung zu erfolgen. Erforderliche Änderungen aufgrund mangelnder Koordinationen der Unternehmer untereinander gehen zu Lasten des AN.
Sind Mängel im Untergrund oder bei den Vorleistungen zu erkennen oder Schäden an der fertigen Leistung zu befürchten, ist der AN gemäß VOB/B verpflichtet vor Beginn der Arbeiten schriftlich darauf hinzuweisen.

Sicherheits- und Gesundheitsschutz:
Die Koordinierung der nach der Baustellenverordnung erforderlichen Maßnahmen zum Sicherheits- und Gesundheitsschutz erfolgt durch einen vom AG beauftragten Dritten (Koordinator).
Zur Gewährleistung des Sicherheits- und Gesundheitsschutzes der Beschäftigten sind die anzuwendenden Arbeitsschutzvorschriften einzuhalten. Der AN hat die Maßnahmen zur Arbeitssicherheit und zum Gesundheitsschutz im Baustellenbetrieb als Bestandteil aller Leistungen zu beachten und einzukalkulieren.

Bauzeitenplan:
Die Ausführungtermine sind den Ausschreibungsunterlagen zu entnehemn.
Der AN ist verpflichtet, einen Bauzeitenplan zu erstellen, aus dem hervorgeht, wann welche Arbeiten ausgeführt werden.
Es ist darin darzustellen wie geschossweise bzw. arbeistschrittweise vorgegangen wird.
In den Weihnachtsferien kann nicht gearbeitet werden, dies ist in der Planung zu berücksichtigen
Die täglichen Arbeitszeiten sind von 7.00 - 17.00 Uhr.
Sonntagsarbeit ist nicht gestattet.
Samstags kann nur nach Rücksprache und Freigabe durch den Bauherrn ausnahmsweise gearbeitet werden.

Vermessung / Einmessung:
Die Absteckung der geplanten baulichen Anlage wird von einem öffentlich bestellten Vermessungsingenieur ausgeführt und später nach Errichtung des Bauwerkes von der gleichen Einrichtung eingemessen. Die Beauftragung erfolgt durch den AG. Der AN hat vor Beginn der Erdarbeiten sich die abgesteckten Punkte eigenverantwortlich zu sichern. Schnurgerüste und sonstige Orientierungspunkte hat der AN von seinen gesicherten Punkten aus zu entwickeln und zu erstellen.

Bautagebuch:
Der Auftragnehmer ist zur Führung eines Bautagebuches verpflichtet. In ihm müssen mindestens die Angaben über täglichen Baufortschritt, die Belegung der Baustelle mit Arbeitskräften und schwerem Gerät, Wetterverhältnisse sowie alle für die Durchführung der Baumaßnahme wichtigen Ereignisse und Anweisungen durch die Bauleitung enthalten sein. Die Übergabe von Planunterlagen etc. ist ebenfalls im Bautagebuch zu vermerken. Das Bautagebuch ist min. einmal wöchentlich der Bauleitung zur Gegenzeichnung vorzulegen. Das Bautagebuch wird Bestandteil der Abnahme.

Baubesprechung:
Zur Abwicklung der Maßnahme wird wöchentlich eine Baubesprechung. im Baubüro an der Baustelle unter Leitung des Projektarchitekten stattfinden. Die Teilnahme eines mit Entscheidungsbefugnissen und kompetenzen ausgestatteten Vertreters des AN ist Pflicht und wird Bestandteil des Auftrages. Je nach Baufortschritt haben Vertreter der durch den AN gebundenen Nachunternehmer ebenfalls an den o.g. Baubesprechungen teilzunehmen.

Planunterlagen:
Die zur Ausführung der im Leistungsverzeichnis genannten Arbeiten notwendige Planung in Form von Konstruktions- und Montagezeichnungen sind vor Arbeitsbeginn dem AG zur Prüfung und Genehmigung vorzulegen.
Bis zur Endabnahme, spätestens jedoch bis zur Schlussrechnung, sind sämtliche Ausführungs- und Detailpläne sowie Revisionspläne für alle Gewerke dem AG in 1-facher Ausfertigung auf Papier normgerecht gefaltet und in Aktendeckel geheftet sowie 1-fach elektronisch zu übergeben. Alle Zeichnungen sind als Datei im dwg- oder dxf-Format sowie pdf-Format auf USB Stick zu übergeben.
Videoüberwachung:
Zur Schutz vor Diebstahl und Vandalismus sowie Dokumentation von Vorfällen (z.B unbefugtes Betreten) wird der Baustellenbereich Videoüberwacht.
Personen und Fahrzeugkennzeichen werden unkenntlich gemacht. Nur in ausnahmefällen und auf behördlicher Anordnung werden Personen/Fahrzeuge kenntlich dargestellt.

*Hinweis: C - Bauzeiten*
C - Bauzeiten

Der AN ist verpflichtet, einen Bauzeitenplan zu erstellen, aus dem hervorgeht, wann welche Arbeiten ausgeführt werden.
Es ist darin darzustellen wie geschossweise bzw. arbeistschrittweise vorgegangen wird.
In den Weihnachtsferien kann nicht gearbeitet werden, dies ist in der Planung zu berücksichtigen
Die täglichen Arbeitszeiten sind von 7.00 - 17.00 Uhr.
Sonntagsarbeit ist nicht gestattet.
Samstags kann nur nach Rücksprache und Freigabe durch den Bauherrn ausnahmsweise gearbeitet werden.

Beginn Rohinstalltion: Anfang November 2026
Ende Rohinstallation: Mitte Februar 2027

Beginn Fertiginstallation: Ende September 2027
Ende Fertiginstallation: Mitte Oktober 2027

Die Werk- und Montageplanung des AN muss mindestens 4 Wochen vor Auführungsbeginn zur Prüfung vorliegen.

#### Titel 1.42 442 Eigenstromversorgungsanlagen

##### Gruppe 1.42.2 4422 Sicherheitsstromversorgung

*Hinweis: ZTV Sicherheitsstromversorgung...*
ZTV Sicherheitsstromversorgung
Für die Versorgung der Sicherheitsbeleuchtung
wird eine Zentralbatterieanlage vorgesehen.

Die Sicherheitsstromversorgung für die Rettungswegbeleuchtung
und die Notleuchten in den Gruppenräumen, Technikräumen
und Toiletten (Versammlungsstättenverordnung) wird aus einer
Zentralbatterie mit einer Überbrückungszeit von 3 h zur Verfügung gestellt.

Das Sicherheitsllichtgerät mit Zentralbatterie wird im UG
in einem abgeschlossenen elektrischen Betriebsraum untergebracht.
Von diesem zentralen Standort werden alle Sicherheits- und Rettungszeichenleuchten
des Bestands- und Neubau sowie der daran angrenzende Treppenhaus versorgt.

Die Zentralentechnik enthält die
schalttechnischen Einrichtungen:

- Verteiler der Sicherheitsstromversorgung
- Netzüberwachung der einzelnen Unterverteilungen
- Umschalteinrichtung
- Ladeteil Batterie (Hauptzentrale)

Daran angeschlossen werden die notwendigen
Sicherheits- und Rettungszeichenleuchten für
folgende Bereiche:

- Rettungswege zur Hinweisbeschilderung
- Technikräume zur Orientierung
- Lehr-, Gruppen- und Differenzierungsräume

Dabei wird die Betriebsart der Leuchten wie
folgt gewählt:

- Rettungswegleuchten in Dauerschaltung
- Sicherheitsleuchten in Bereitschaftsschaltung

Die Leitungsverlegung erfolgt als Funktionserhaltverkabelung gemäß den geltenden
Richtlinien. MLAR

Für die Aufstellung der Zentralbatterieanlage
sind die einschlägigen Vorschriften wie
VDE 0100, VDE 0660 Teil 500, VDE 0510 Teil 2
sowie die Unfallverhütungsvorschriften der
Berufsgenossenschaften zu beachten.

Die Zentralentechnik muss kompatibel sein
mit den angebotenen Sicherheits- und Rettungszeichenleuchten, die entweder autark positioniert
oder über die Allgemeinbeleuchtung des
Stromschienensystems realisiert werden.

**1.42.2.10 Sicherheitslichtgerät**
Sicherheitslichtgerät
als Zentralbatteriesystem
mit automatischer Prüfeinrichtung
und Einzelleuchtenüberwachung,
in Dauer- und Bereitschaftsschaltung
nach VDE 0108 und DIN VDE 510 Teil 2,
mit allen erforderlichen Einbauteilen,
Bedienungsorganen und Instrumenten
zur Versorgung von Sicherheits- und
Rettungszeichenleuchten, geeignet für
Sicherheitsbeleuchtungsanlagen gem.
DIN VDE 0100-718, DIN EN 50172 und
DIN VDE 0108-100

Die Schaltungsart jeder Sicherheits- und
Rettungszeichenleuchte mit systemgebundenem
EVG oder Überwachungsbaustein wird
im Steuerteil des Zentralbatteriesystems ohne
zusätzliche Steuerleitung zu den Leuchten frei
programmiert. Die Zuordnung der Leuchten erfolgt
durch das Steuerteil. Die
Einzelleuchtenüberwachung ermöglicht die
Zustands- und Namensanzeige jeder Leuchte.

Verbraucherleistung: ca. 550 W
Nennbetriebsdauer:  3 h
Ladeteil:  mind. 10 A

Systemaufbau:
Mikroprozessor-Steuerteil mit beleuchtetem Display,
Klartextanzeige aller Systemzustände,
Kommunikation über EIB-Protokoll,
Ladeeinrichtung mit ISO-Fehlererkennung,
mit integriertem Protokolldrucker

Aufbau in Modul-Technik,
Stahlblech-Schrank mit Sichttür
Oberfläche beschichtet:  Standardfarbe des Herstellers
Schutzart:  IP 54
Türanschlag:  wahlweise links oder rechts
Kabeleinführung:  oben
Abmessungen des Schranks:  ca.1800 x 600 x 450mm (H x B x T)

Bestückung:

mind. 18 Stk. Endstromkreise für Mischbetrieb

mind.  2 Stk. Reserveplätze, vorverdrahtet, auf Klemmen geführt

mind.  4 Stk. Relaiskontakte zur Übergabe von Meldungen

230V-Schaltermodule zur Schaltung von Endstromkreisen und

24V-Schaltermodule zur Schaltung von Endstromkreisen über
potentialfreien Kontakt in ausreichender Anzahl.

Hauptverteilung der Sicherheitsstromversorgung
mit dreiphasiger Netzüberwachung,
mit Überwachung der einzelnen Unterverteilungen,
Leitungsabschluss auf Klemmen,
Absicherung der
- Netzzuleitung
- Batteriezuleitung
- Abgangsstromkreise

Steuerteil
mit Klartextanzeige aller
- Betriebszustände
- Leuchtenstörungen
mit integriertem Prüfbuchspeicher,
mit Schnittstelle für Druckeranschluss,
mit Spannungsüberwachung,
mit Netzvorrangschaltung,
mit automatischer Umschaltung auf
Batteriebetrieb bei Netzausfall,
mit automatischer Rückschaltung
bei Netzwiederkehr,
mit Handrückschaltung bei Bedarf,
mit Anzeige für
- Betrieb
- Netzausfall
- Batteriebetrieb
- Störung
und potentialfreien Kontakten zur
Weitermeldung der angezeigten
Betriebszustände an die GLT des AG

Ladeeinrichtung
mit mikroproprozessorgesteuerter Lade-,
Überwachungs-Bedieneinheit,
temperaturgeführt mit automatischer Starkladeschaltung,
mit spannungsgesteuerter Ladeautomatik
mit Umschaltung auf Erhaltungsladen,
mit Tiefentladeschutz,
mit Erkennung Batteriekreisunterbrechung,
mit Isolation-Prüfeinrichtung,
mit Anzeige für
- Ladeteil EIN
- Starkladung EIN
- Batteriekapazität
- Isolationsfehler
- Ladestörung
- Netz vorhanden
und potentialfreien Kontakten zur Weitermeldung der
angezeigten Betriebszustände,
mit potentialfreien Kontakten zur Ansteuerung eines
Lüfters während der Ladezeit

mit eingebauter OGiV-Batterie:

nach DIN VDE 0510 Teil 2
für Zentralbatteriesystem,
wartungsfrei,
verschlossen und auslaufsicher,
in Geltechnik, Säuredichte ca. 1,25 kg/l,
extrem gasungsarm,
elektrolyt- und luftsauerstoffdichte Poldurchführungen,
geringe Selbstentladung,
Gebrauchsdauer größer 20 Jahre
Nennbetriebsspannung: 230 V
betriebsfertig gefüllt und geladen,

in Stahlblechstandschrank,
in baulicher Einheit mit SiLi-Gerät oder mit
gleicher Abmessung für Höhe und Tiefe sowie
gleicher Lackierung in getrenntem Schrank

Kapazität:  mind. 20 Ah
Nennbetriebsspannung:  230 V

betriebsfertig gefüllt und geladen

Lackierung in RAL-Farbton
in Standardfarbe des Herstellers

Angebotenes Fabrikat:

Fabrikat/Typ: '...............................................' (vom Bieter auszufüllen)
Menge: 1,000 St

**1.42.2.20 F30-Umschrank**
Elektro-Standgehäuse in einflügeliger
Ausführung, geeignet für den Funktionserhalt
von sicherheitstechnischen Anlagen im
Brandfall über 30 Minuten,
Korpus aus nichtbrennbaren Baustoff
der Klasse A2  s1, d0,
Lüftungssystem in der Rückwand,
Kabeleinführungen oben und unten,
zum Einbau des v. b. Sicherheitslichtgeräts,

- Feuerwiderstandsfähigkeit über 30 Min.
  feuerhemmend
- Geeignet für Funktionserhalt über 30 Min.
- Rauchdicht, kaltrauchdicht
- Leergehäuse geprüft und zertifiziert durch das
  Prüfinstitut VDE nach DIN EN 62208
- Schutzart: IK10, IP 44
- Schutzklasse II
- CE-Kennzeichnung

- Leergehäuse mit hoher mechanischer Beständigkeit
- Türbänder aus Edelstahl
- Tür aushängbar
- Tür in den Korpus einschlagend, Öffnungswinkel ca. 180°
- 2-Punkt-Türverriegelung über Schwenkhebel mit
  Doppelbartzylinder (austauschbar gegen
  Hausschließanlage)
- Umlaufende Brandschutzdichtung, im Brandfall
  selbsttätig aufschäumend
- Kabeleinführung oben + unten, zur Bündeleinführung
- Befestigungsschiene zur Montage der Geräteträger
  oder Montageplatte
- Kippsicherung des Gehäuses durch Befestigungslaschen oben
- Integrierter Sockel unterfahrbar, mit abnehmbarer
  Frontblende

- Nichtbrennbare Platte mit Oberflächenbeschichtung,
  Klassifizierung A2  s1, d0
- Standardoberfläche CPL
- Standardfarbe lichtgrau  ähnlich RAL 7035

- Leergehäuse, mit integrierter Thermosicherung
- zusätzliche Rückwand zur freien Gehäuseaufstellung
- Belüftungssystem, bestehend aus Lüfter und
  Rauchmelder, anschlussfertig (230 V AC)

Der Nachweis des Funktionserhalts ist nach
MLAR zu führen.
Menge: 1,000 St

**1.42.2.30 Fernanzeige**
Fernanzeige zur Anzeige der wichtigsten Anlagenfunktionen,
Funktion auch bei Netzausfall,

LED-Anzeigen für:
- Anzeige „Betriebsbereit"
- Anzeige „Auf Batteriebetrieb"
- Anzeige „Störung"Ein/Aus über Schlüsselschalter
Gem. Forderung aus DIN VDE 0108

einschl. Batterieversorgung,
zur Einbaumontage in Schalter- oder Hohlwanddose

liefern und betriebsbereit montieren

Angebotenes Fabrikat:

Fabrikat/Typ: '...............................................' (vom Bieter auszufüllen)
Menge: 1,000 St

**1.42.2.40 Notleuchten - Überwachungsmodul**
Notleuchten - Überwachungsmodul
gem. EN 61347-2-11

Zur Einzelleuchtenüberwachung
in Mischkreisen mit zusätzlichem Schalteingang,
zur Realisierung aller Schaltungsarten
(Dauer-, Bereitschaft- und geschaltetes Dauerlicht)
in einem Stromkreis,

zur Funktionsüberwachung von Leuchtmitteln
bis 400 W im DC-Betrieb oder AC-Betrieb ohne
zusätzliche Datenleitung.

Geeignet zum Einbau in Allgemeinleuchten
der Schutzklasse I oder II für Notbeleuchtung
gem. EN 60598-2-22 und zum Betrieb an
Sicherheitsbeleuchtungsanlagen gem.
DIN VDE 0100-718, DIN EN 50172 und
DIN V VDE V 0108-100.

Programmierbarer Betrieb der Schaltungsarten
(Bereitschaftslicht, Dauerlicht oder geschaltetes
Dauerlicht) in einem Stromkreis ohne zusätzliche
Datenleitung zu den Leuchten in Verbindung mit
der zuvor beschriebenen Sicherheitsbeleuchtungsanlage.

Mit separatem, galvanisch getrenntem Steuereingang über den die angeschlossene Sicherheitsleuchte gemeinsam mit der Allgemeinbeleuchtung
auch vor Ort über einen Schalter geschaltet
werden kann.

Mit invertierten Steuereingang (Wechselschalter zur
Ansteuerung erforderlich) zur Überwachung der
Netzzuleitung der Allgemeinbeleuchtung, so dass
bei Ausfall der Versorgungsspannung  "Allgemeinbeleuchtung" die angeschlossene Notleuchte
eingeschaltet wird.

Gehäusematerial:  Kunststoff
Adressbereich:  1 bis 20
Schutzklasse:  II
Schutzart:  IP 20
Netz- / Noteingang:  230V AC (+10% / -15%)
  230V DC (+20% / -20%)
Schalteingang:  230V AC
Leistungsbereich:  2-120 W
Umgebungstemperatur: 0°C bis +45°C

Angebotenes Fabrikat:

Fabrikat/Typ: '...............................................' (vom Bieter auszufüllen)
Menge: 17,000 St

**1.42.2.50 Notleuchten - Umschaltweiche**
Umschaltweiche,
Intelligente Umschaltweiche
freier Programmierung auf Dauer- bzw.
Bereitschaftslicht über Betriebsartenschalter.
Zum Schalten der Leuchte, zusammen mit der
Allgemeinbeleuchtung,
inkl. Netzwächtereingang

Gehäusematerial: Kunststoff
Netzanschluss: 230V AC
Notanschluss: 220V DC (+/- 20%)
Umgebungstemperatur: -10°C bis +40°C
Netzwächter Schaltschwelle: 185V AC
Schaltleistung: 600 VA
Schutzart: IP20
Schutzklasse: II
Umschaltzeit: < 100ms

liefern, montieren und betriebsfertig anschließen.

Angebotenes Fabrikat:

Fabrikat/Typ: '...............................................' (vom Bieter auszufüllen)
Menge: 17,000 St

**1.42.2.60 Abzweigkasten 80x80, rot für SiBel**
Abzweigkasten aus Isolierstoff
zur Verwendung in Endstromkreisen
der Sicherheitsbeleuchtung,
Farbe Rot,
Größe 80/80 mm,
Schutzart IP 55,
einschl. Klemmen und
Kabeleinführungsverschraubungen,
Bezeichnungsschild und
sonstige Kennzeichnung nach VDE 0108,
einschl. Befestigung liefern, montieren
und Leitungsanschlüsse herstellen
Menge: 30,000 St

**1.42.2.70 Abzweigkasten E30 wie vor**
Abzweigkasten
wie zuletzt in vollem Wortlaut
beschrieben, jedoch zusätzlich
mit Funktionserhalt E 30
Menge: 10,000 St

#### Titel 1.43 443 Niederspannungsschaltanlagen

##### Gruppe 1.43.2 4432 Niederspannungshauptverteilungen

*Hinweis: ZTV Niederspannungsverteilungen...*
ZTV Niederspannungsverteilungen

NSHV+ Zählerverteiler,
werden in der Technikzentrale im UG aufgestellt.
Im EG Raum AB-0-L-01 Abstellraum Kita wird die UV1
im Raum NB-0-FR-01 Förderraum 1 die UV 2
sowie in der Küche  die UV Küche aufgestellt.
Schaltgeräte sind für ein Nennschaltvermögen von mindestens 10 kA auszulegen.

Grundsätzlich werden alle Steckdosenstromkreise
über Fi-Schalter geführt. Auslösecharakteristik der
Sicherungsautomaten für Steckdosen: C.

Dabei sind für Beleuchtungsstromkreise
Schaltgeräte mit einem Nennstrom von 10 A
und der Auslösecharakteristik B einzusetzen.

Die maximale Anzahl der anzuschließenden
Leuchten an ein Schaltgerät sind, in Ab-
hängigkeit von der max. Strombelastbarkeit
von Leitungsschutzschalter bei den angebotenen
Leuchten, zu berücksichtigen.

Gemäß VOB  Teil  C,  DIN  18382,  Teil  3 hat
der AN die Planungsunterlagen und Berechnungen
sowie die für die Ausführung erforderlichen
Montage- und Werkstattzeichnungen zu erbringen.
Hierzu ist vorab eine Bestandsaufnahme der zu
erneuernden Elektroverteilungen durchzuführen
und die allpoligen Stromlaufpläne und Aufbaupläne
der neuen Verteilungen zu erstellen und dem AG
zur Genehmigung vorzulegen (s. gesonderte Pos.).
Netzform: TN-S, mit zentralem Erdungspunkt.
Ausgehend von der NSHV werden die Unterverteilungen, sowie
die Haustechnischen Großeverbraucher versorgt.

Klemmen
Die ankommenden Kabel und Leitungen sind in
Verteilern auf Klemmen zu legen. Für alle ankommenden
und abgehenden Kabel und Leitungen sind Klemmen in
ausreichender Zahl und Größe einzubauen. An einer
Klemme darf nur jeweils eine Ader angeschlossen
werden.
Es sind für die N-Leiter grundsätzlich Trennklemmen
einzubauen, soweit im Teilauftrag nichts anderes
bestimmt ist. PE-Leiter sind auf PE-Leiterklemmen zu
führen. Die Klemmen für N-Leiter und PE-Leiter müssen
bei allen Stromkreisen neben den Phasenklemmen liegen.
So genannte Mehrstockklemmen sind zugelassen, ein
einwandfreier Anschluss ohne Überkreuzungen muss
möglich sein. Klemmen für Fremd- und Kleinspannung sind
separat anzuordnen und zu kennzeichnen.

Geräte
Für gleichartige Geräte, z.B. Sicherungsautomaten,
Schütze usw., ist ein einheitliches Fabrikat zu wählen.
Bei der Auswahl der Schutzeinrichtungen sind evtl.
Anlaufströme der Geräte zu berücksichtigen.
Bei den Sicherungsautomaten ist eine 20 %ige
Gerätereserve einschl. Klemmen vorzusehen. Die
Vorsicherungen der Automaten für die Beleuchtung dürfen
nicht höher als mit 80 % ihres Nennstromes belastet
werden.
Die Sicherungslasttrenner sind so einzubauen, dass die
Abdeckung auch bei eingeschaltetem Gerät abgenommen
werden kann. Für nicht benötigte Platzreserven sind die
Ausschnitte in den Abdeckungen vom Auftragnehmer ohne
zusätzliche Berechnung mit entsprechenden
Abdeckstreifen zuverlässig zu verschließen.

Beschriftung
Jeder Stromkreis ist auf dem Bezeichnungsschild der
Abdeckung, unter der Abdeckung auf dem Gerät (z.B.
Schutzeinrichtungen), den Phasenklemmen, der N-Leiter-
und der PE-Leiterklemme gleichartig und dauerhaft zu
bezeichnen An der Innenseite der Türe ist eine stabile
Einschubhalterung zur Aufnahme von Plantaschen im
Format A 3 anzubringen.

Zubehör
Zum Verteiler ist als Zubehör zu liefern:
- Ein Schaltbild nach DIN EN 61082 kompl. mit der
Bezeichnung aller Geräte, Klemmen, Stromkreise
bzw.  Verbraucher.
- Je ein Warnschild gem. DIN 10 008, Schild W 1
(Dreieck mit 100 mm Seitenlänge, mit Elektroblitz)
für die Tür
des Elektroraumes und die Tür des Verteilers.
- Eine kompl. Stückliste mit Eintragung von Anzahl,
Fabrikat und Typ der Einbaugeräte einschl. Klemmen und
der Schaltschranktype.

Die Anlagen sind betriebsfertig zu montieren und
anzuschließen. Die vorgenannten Arbeiten und Kleinteile
(u. a. Klemmen, Beschriftungen, Abdeckungen, Schilder etc.)
sind in den Einheitspreisen zu berücksichtigen und werden nicht
gesondert vergütet.

*Hinweis: NSHV*
NSHV

Die Niederspannungshauptverteilung NSHV
befindet sich im UG in der Technikzentrale im Hausanschlussraum.
Die NSHV besteht aus
- Einspeisefeld
- Abgangsfeld für Unterverteiler mit NH-Leisten
- Abgangsfeld für Ladesäulen
- Abgangsfeld für Wärmppumpen
- Einspeiseklemmen PV bis 30 kWp

Die Verteilung erhält abgestufte Schutzeinrichtungen zum Schutz gegen transiente
Überspannungen.

**1.43.2.10 Standverteiler NSHV**
Stahlblechgekapselte Verteilung
als Standverteiler,
als Niederspannunghauptverteilung
mit einem Sammelschienensystem.

Anlage nach den gültigen Richtlinien
und Vorschriften (z.B. IEC 139),
Verteilung als PTSK-Einheit
gem. VDE 0660 Teil 500,
die Vorschriften der UVV und
die Richtlinien der BGV
sind zu beachten,
die nach VDE geforderten Prüfungen
sind durchzuführen, die Prüfberichte
und Bescheinigungen sind als Bestandteil
der Revisionsunterlagen zu übergeben.

Aufbau:
Aufnahme der beschriebenen Schaltgeräte,
verwindungssteifen Flügeltüren,
Schlösser, je 2 Schlüssel,
Spezialrostschutz und Fertiganstrich,
RAL-Farbe nach Standard des Herstellers,
einschl. Standsockel, mind. 100 mm,
Sammelschienensysteme aus CU,
Schutzart mind. IP 43,
IKmin = 25 kA,
einschl. Hilfssammelschiene zum Auflegen
der bestehenden Zuleitungen
IN bis zu = 160 A,
einschl. N und PE-Schienen,
einschl. ZEP
einschl. Eingangs- und Abgangsklemmen
als einstöckige Reihenklemmen,
mit dauerhaft haltbaren
Beschriftungsschildern,
Nulleiter- und Schutzleiterklemmen
entspr. den Stromkreisen anordnen,
für Leitungen ab 10 mm2
sind Kabelschuhe zu verwenden,
im oberen Schrankteil mind. 200 mm
Raumhöhe für Klemmenrangierungen,
abnehmbare Berührungsschutzplatten
hinter den Flügeltüren,
Verdrahtung,
Verdrahtungskanäle,
Nullleitertrennklemmen,
Sammelschienenverbindungsstücke,

beim Aufbau der Verteilung ist eine
Platzreserve von 20 %
vorzusehen und in die Preise
einzukalkulieren,
die Verteilung ist mit mindestens
20 % Belastungsreserve
auszuführen,
alle Schaltgeräte sind für
100 % ED auszulegen,

Resopal-Bezeichnungsschilder
auf den Flügeltüren und
auf den Abdeckungen,
Gerätebeschriftungsschilder,
alle Einbaugeräte sind nach DIN zu
kennzeichnen,
mit Klartext auf weißen
Schildern - Schrift schwarz,
werden bezeichnet:
- Einspeisung
- Abgänge
- Hauptschalter
- Geräte
jeweils auf der Frontseite,

Aufbau- und Stromlaufpläne sind
mit Geräte- und Klemmenbezeichnung
zu versehen, identisch den örtlichen
Bezeichnungen an der Anlage,

Betriebsspannung:  400/230 V

Abmessungen:
Höhe: ca. 1950 mm
Breite: ca. 1050 mm
Tiefe:  ca.  600 mm

In die Verteilungspreise sind alle
Klein- und Befestigungsmaterialien,
Kabelfangeisen, Sammelschienenverbinder,
Aderendhülsen, sowie alle Nebenarbeiten
wie Transport, Kabeleinführung,
Absetzen und Anschließen
einzukalkulieren.

In die Verteilung sind die nachfolgend
aufgeführten Geräte sowie der unter dem Titel
Installationsbussysteme aufgeführten Einbaugeräte
vollständig und betriebsfertig einzubauen,
einschl. Verdrahtung,
für die einzubauenden Geräte sind
einheitliche, Fabrikate und Typen
einzusetzen.
Menge: 1,000 St

**1.43.2.20 Kompaktleistungsschalter 160 A**
Kompaktleistungsschalter nach DIN EN 60947-2

- Schutz vor Überlast und Kurzschluss.
- Thermische Auslöser für den Überlaststrom
und magnetische Auslöser für den unverzögerten
- Kurzschlusstrom getrennt einstellbar.
- Neutralleiter-Schutz einstellbar von 0% oder 100
- Nennstrom: 160 A
- Ausschaltvermögen Grenzkurzschlussstrom
Icu bei 400V AC IEC 60947-2: 70 kA
- Auschaltvermögen Grenzkurzschlussstrom
Icu bei 240V AC IEC 60947-2: 85 kA
- Ausschaltvermögen Betriebskurzschlussstrom
Ics bei 230V AC nach IEC 60947-2: 85 kA
- Ausschaltvermögen Betriebskurzschlussstrom
Ics bei 400V AC nach IEC 60947-2: 50 kA
- Polanzahl: 4
- Frequenz: 50 - 60 Hz
- Stoßspannungsfestigkeit Uimp: 8000 V
- Isolationsspannung Ui: 800 V
- Gesamtverlustleistung unter Nennstrom ca : 32 W
- Verriegelbar: Ja
- Einstllbereich thermischer Auslöser xIn: 0,63  0,8  1

liefern und funktionstüchtig
in Verteilung einbauen
Menge: 1,000 St

**1.43.2.30 3pol. NH00-Si-Lasttrennschalter**
3poliger NH-Sicherungslasttrennschalter
DIN VDE 0660 Teil 107,
zur Montage in v. g. Verteilung,
für Sammelschienenmontage,
mit Anschlussschrauben,
mit Sicherungseinsatz,
allpolig schaltend
Schutzart:  IP 20
Nennisolationsspannung:  690 V AC
Größe:  NH 00
Breite:  ca. 50 mm

liefern und betriebsfertig in die
Verteilung montieren
Menge: 9,000 St

**1.43.2.40 Universal-Messgerät**
Universal-Messgerät für Schalttafeleinbau,
mit Uhr und Datenspeicher zur Messung von:
- Strom
- Spannung
- Wirkarbeit (ohne Rücklaufsperre),
- Wirkarbeit (Bezug),
- Wirkarbeit (Lieferung),
- Blindarbeit (induktiv / kapazitiv),
L1,L2,L3,Summe:
- Wirkleistung (Bezug/Lieferung),
- Blindleistung (Q0 ),
- Leistungsfaktor,
- Frequenz,
- Klirrfaktor U und I,
- Teilschwingungen (U und I 1- 20)
Frontabmessungen: ca. 144x144mm,
Einbautiefe:  ca. 67mm
Ausstattung des Gerätes mit:
- LCD-Großanzeige ca. 73x91 mm
  mit gleichzeitiger Darstellung
  von 3 Messwerten, Messwertauswahl
  für Messwert-Anzeigen und automatische
  Weiterschaltung
- Standard-Messwertanzeigen und programmierbare
  Messwertanzeigen (max. 140 Fenster)
- Ringpuffer für bis zu 80.000 Mittelwerte
  (Integration über die Zeit: 5,10,15,30
  Sekunden, 1,5,10,15,30,60 Minuten)
  mit 6 programmierbaren Aufnahmebereichen
  (Grenzwerte inner- / außerhalb)
- Speicher für Min/Max-Werte,
  Ereignisspeicher für Grenzwertüber-/
  Unterschreitungen, Erkennung Ausfall und
  Wiederkehr der Hilfs-/ Messspannung ( 500ms)
- Schnittstelle RS232
- Übertragungsraten: 9600 / 19.200 / 38.400bps
- Protokollarten: Modbus RTU (Slave) und Analogmodem
Messspannung:  L-N 50V .. 500V AC,
  L-L 90V .. 870V AC
Hilfsspannung:  L-N 85...265V AC;
  120 .. 370V DC
Netzfrequenz:  45 - 65 Hz,
Leistungsaufnahme: 9 VA
Nennstrom bei:  5A (6 A);
  1 A (1,2 A),
Ansprechstrom:  5mA
Messgenauigkeit:  Strom +-0,2% vMb,
  Strom im N: +-0,6% vMb,
Spannung:  +-0,2% vMb,
Arbeit:  Klasse 1(sek. 5A)
inkl. Programmier- und Auslesesoftware

liefern und betriebsfertig in die
Verteilung montieren
Menge: 1,000 St

**1.43.2.50 Stromwandler Klasse 0,5 160 A**
Stromwandler DIN EN 60044-1
für Messzwecke,
Bemessungsbetriebsspannung 0,72 kV,
mit Beglaubigung,
Genauigkeitsklasse 0,5,
Überstrombegrenzungsfaktor FS 5,
primärer Bemessungsstrom 160 A,
sekundärer Bemessungsstrom 5 A,
Bemessungsleistung 5 VA.

liefern und funktionstüchtig
in Verteilung einbauen
Menge: 3,000 St

**1.43.2.60 4-poliger Blitzstrom-Ableiter Typ 1,2,3**
Koordinierter, Blitzstrom-Ableiter,
gemäß VDE-AR-N 4100. Ableiter Typ 1,2,3
nach DIN EN 61643-11 (VDE 0675-6-11)
Auf-Sammelschienensystem montierbar
Inkl. Fernmeldekontakt
Max. Ableitvermögen (Imax) L-N(PEN)/ N-PE: 30 kA
Netzform: TN-S
TT
Anschlussart: Sammelschiene
Schraubanschluss
Blitzimpulsstrom Iimp (10/350 µs) IEC 61643 L-N(PEN)/ N-PE: 7,5 kA
30 kA
Spannungsschutzstufe höher gemäß IEC 61643-1: 1,50 kV
Dauerbetriebsspannung UC gemäß IEC 61643-1: 255 V
Polanzahl: 4
Betriebstemperatur: -40 - 80 °C

liefern und funktionstüchtig
in Verteilung einbauen
Menge: 1,000 St

**1.43.2.70 Einbausicherung, Baugrösse D0 2, 3polig, schaltbar**
Schaltbarer Sicherungssockel DIN EN 60947-3,

Masse DIN 43880,
mit Sicherungshalter,
mit Abdeckung,
mit Schnappbefestigung
für Tragschienenmontage nach DIN EN 60715,
3polig,
bedingter Bemessungskurzschlussstrom: 50 kA
Nennisolationsspannung:  400 V AC
Baugröße:  D0 2
Bemessungsbetriebsspannung:  400 V AC/250 V DC,
mit Sicherungseinsatz,
Bemessungsstrom:  20 bis 63 A

liefern und funktionstüchtig
in Verteilung einbauen
Menge: 6,000 St

**1.43.2.80 FI 4polig, 63 A, 30 mA**
Fehlerstromschutzschalter
DIN 43 880 und DIN VDE 0664 Teil 1
für Wechsel- und
pulsierende Gleichfehlerströme,
für Einbau in Verteiler,
mit Zugangsklemmenabdeckung,
Nennfehlerstrom 30 mA,
Nennstrom 63 A, 4polig, 400 V AC

liefern und funktionstüchtig
in Verteilung einbauen
Menge: 4,000 St

**1.43.2.90 Leitungsschutzschalter 3pol,C 16A**
Leitungsschutzschalter
DIN 43 880 und DIN VDE 0641,
Nennisolationsspannung 400 V AC,
mit beidseitiger Klemmenabdeckung,
3polig,
Schaltvermögen 10 kA,
Auslösecharakteristik C, 16 A

liefern und funktionstüchtig
in Verteilung einbauen
Menge: 3,000 St

**1.43.2.100 Leitungsschutzschalter 1pol,C 16A**
Leitungsschutzschalter
DIN 43 880 und DIN VDE 0641,
Nennisolationsspannung 400 V AC,
mit beidseitiger Klemmenabdeckung,
1polig,
Schaltvermögen 10 kA,
Auslösecharakteristik C, 16 A

liefern und funktionstüchtig
in Verteilung einbauen
Menge: 18,000 St

**1.43.2.110 Leitungsschutzschalter 1pol,B 10A**
Leitungsschutzschalter
DIN 43 880 und DIN VDE 0641,
Nennisolationsspannung 400 V AC,
mit beidseitiger Klemmenabdeckung,
1polig,
Schaltvermögen 10 kA,
Auslösecharakteristik B, 10 A,

liefern und funktionstüchtig
in Verteilung einbauen
Menge: 16,000 St

**1.43.2.120 Leitungsschutzschalter 1pol,B 10A mit Hilfskontakt**
Leitungsschutzschalter
DIN 43 880 und DIN VDE 0641,
Nennisolationsspannung 400 V AC,
mit beidseitiger Klemmenabdeckung,
1polig,
Schaltvermögen 10 kA,
Auslösecharakteristik B, 10 A
mit Hilfskontakt 1xÖffner, 1xSchliesser,

liefern und betriebsfertig in die
Verteilung montieren
Menge: 8,000 St

**1.43.2.130 Leitungsschutzschalter 1pol,B 6A**
Leitungsschutzschalter
DIN 43 880 und DIN VDE 0641,
Nennisolationsspannung 400 V AC,
mit beidseitiger Klemmenabdeckung,
1polig,
Schaltvermögen 10 kA,
Auslösecharakteristik B, 6 A

liefern und funktionstüchtig
in Verteilung einbauen
Menge: 1,000 St

**1.43.2.140 Fernschalter**
Elektronischer Fernschalter 1polig,
nach EN 60669-1, EN 60669-2-1,
EN 60669-2-2, EN 60669-2-3,
zur Impulssteuerung von Beleuchtungsstromkreisen bis 16 A,
geräuscharm,
mit Handbetätigung und LED Zustandsanzeige,
Nennspannung:  250 V AC
Nennstrom:  16 A
Betätigungsspannung: 230 V AC

liefern und funktionstüchtig
in Verteilung einbauen
Menge: 3,000 St

**1.43.2.150 Digitale Multifunktions-Zeitschaltuhr, 2-Kanal**
Digitale Multifunktions-Zeitschaltuhr 2-Kanal
mit beleuchtbarem Display
Nutzbar als Tages-, Wochen,- Jahres-
und Astro-Uhr zusätzlich mit integrierter
Dämmerungsschalterfunktion.
Ausnahmensteuerung durch verdrahteten
externen Schalter/Taster oder KNX Schalter/-taster.

Programmierung am Gerät: Uhrzeit und Datum
(werkseitig eingestellt),
automatische Sommer-/Winterzeitumstellung,
Feiertags- und Schulferienzeiten ortsabhängig
auswählbar, Sperrung des Zugriffes über
Tastenkombination, temporäre und permanente
Ausnahmesteuerung Ein/Aus/Impuls.

Betriebsspannung:  230 V AC
Frequenz:  50/60 Hz
Kontaktbelastbarkeit:  16A 230V AC1
Leistungsaufnahme (Betrieb):  350 mW
230 V Glüh- und Halogenlampen:  max. 2300 W
Leuchtstofflampen:  max. 1000 VA
Leuchtstofflampen
parallelkompensiert:  400 W
Kompaktleuchtstofflampen:  400 W
kürzeste Schaltzeit:  1 min
Anzahl der Programmschritte:  200
Gangreserve:  10 Jahre
Ganggenauigkeit pro Tag:  0,25 s
Bluetooth maximale Reichweite im
Freien:  10 m
Kontaktart:  1W
Astroprogramm:  ja
Anzahl der Programme:  10
Anzahl Kanäle:  2
Betriebstemperatur:  -5…45 °C
Leiterquerschnitt (flexibel):  0,2…2,5 mm²
Leiterquerschnitt (starr):  0,2…4 mm²

liefern und funktionstüchtig
in Verteilung einbauen
Menge: 1,000 St

**1.43.2.160 Dämmerungsschalter**
Dämmerungsschalter
mit Gehäuse,
Schutzart IP 53,
Nennbetriebsspannung 220 V AC,
Schaltvermögen 10 A 220 V AC,
Ein- und Ausschaltwert einstellbar
von 5 bis 1000 Lux.
Schaltverzögerung 60s,

liefern und betriebsfertig in die
Verteilung montieren
Menge: 1,000 St

**1.43.2.170 Spannungswächter DIN IEC 255 Teil 0-20 / VDE 0435, Teil 120,**
Spannungswächter DIN IEC 255 Teil 0-20 /
VDE 0435, Teil 120,
3polig, Nennspannung 400 V, 50 Hz,
Zeitverzögerung einstellbar von 1 bis 10 s,
mit 2 Wechselkontakten, Einbaugehäuse

liefern und betriebsfertig in die
Verteilung montieren
Kompatibel mit bestehender Zentralbatterieanlage
des Fabrikats Gessler
Menge: 2,000 St

#### Titel 1.44 444 Niederspannungsinstallationen

##### Gruppe 1.44.1 4441 Niederspannungsverteilungen

*Hinweis: ZTV Zähler*

**1.44.1.10 Zählerschrank für Wandlermessung**
Schrankgehäuse nach DIN VDE 0603/1,
Maßnorm DIN 43 870 zur Aufputz-Montage.

Schrank mit Tür aus pulverbeschichtetem,
eingebranntem, stabil profiliertem 1 mm dickem
Stahlblech,
Innenauskleidung komplett aus Kunststoff,
Leitungseinführungen oben und unten durch
eingebaute Kunststoffflanschplatten,
Rückseitige Vorprägung im Kunststoffteil,
Sammelschienendurchführungen als beidseitige
seitliche Vorprägung im unteren Bereich, als
Möglichkeit zur Sammelschienenverbindung
von verschiedenen Schränken oder in Verbindung
mit einem Kabelanschlusskasten und Anschlusssatz,
Tür frontbündig mit innenliegenden, justierbaren
Scharnieren, wahlweise rechts oder links anschlagbar,
Mit 110° Öffnungswinkel.
Türverschluss mit Vorreiber.
Türverschluss durch andere Schließungen austauschbar.
Schrank nebeneinander und übereinander anflanschbar.
Schrankgröße für 3 Zählerplätze sowie APZ

Hinweis:
Die Hauptleitung ist nach VDE-AR-N 4100:2019-04
von unten oder seitlich in den netzseitigen Anschlussraum
des Zählerschrankes einzuführen und dort anzuschließen.

Höhe ca: 1400 mm
Breite ca: 800 mm
Tiefe ca: 205 mm,
Schutzart IP44,
Schutzklasse II
Ausführung nach VDE-AR-N 4100:2019-04

Zähleranlage für Wandlermessung.
Nach den technischen Anschlussbedingungen (TAB)
des Netzbetreiber energis-Netzgesellschaft mbH für:
Aufbauplan muss im Vorfeld mit dem VNB abgestimmt mit werden.

Spannungsabgriff für Spannungsversorgung
Zusatzgeräte nach VDE-AR-N 4100:2019-04

Überspannungsschutz mit Kombiableiter
Typ 1/2/3 zur Sammelschienenmontage im NAR,
Tennvorichtung: NAR NH2 und AAR Lasterennschalter 250A
Zur Einhaltung der Anforderungen
nach DIN VDE 0100-443 und -534:
Vorsicherung im ≤ 125 A

Inkl. Zählerwechelplatte nach Vorhaben des
Netzbetreibs.

komplett liefern, montieren und
betriebsbereit anschließen
Menge: 1,000 St

**1.44.1.20 Stromwandler Klasse 0,5 160 A**
Stromwandler DIN EN 60044-1
für Messzwecke,
Bemessungsbetriebsspannung 0,72 kV,
mit Beglaubigung,
Genauigkeitsklasse 0,5,
Überstrombegrenzungsfaktor FS 5,
primärer Bemessungsstrom 160 A,
sekundärer Bemessungsstrom 5 A,
Bemessungsleistung 5 VA.

liefern und funktionstüchtig
in Verteilung einbauen
Menge: 3,000 St

*Hinweis: ZTV Niederspannungsverteilungen*
ZTV Niederspannungsverteilungen

Folgende Verteilungen mit Standorten sind geplant.

UV 1:  Abstellraum Kita  AB-0-L-01
UV 2:  Förderraum  NB-0-FR-01
UV K:  Küche  NB-0-K-01

Aufgrund der großen Leitungslängen bei der horizontalen
Erschließung sind Unterverteilungen
in den Gbäudeteilen Alt/Bestandsbau, Neubau und Küche  notwendig.  Die Verteiler werden als
Schaltgerätekombinationen vorgesehen. Der Aufbau der
Verteiler erfolgt weitgehend sicherungslos.
Der Einsatz von Sicherungslasttrennschaltern oder
-elementen zur Sicherstellung der Selektivität ist möglich.

Die Verteilungen werden als abschaltbare Verteilungen
aufgebaut und erhalten abgestufte Schutzeinrichtungen
zum Schutz gegen transiente Überspannungen.

Die Niederspannungshauptverteilungen verfügen jeweils
über eine Überstromschutzeinrichtung des Typ 1. Die
neuen Unterverteilungen der Funktionsbereiche erhalten
Überstromschutzeinrichtungen des Typs 2 + Typ 3.

Schaltgeräte sind für ein Nennschaltvermögen von
mindestens 10 kA  auszulegen.

Dabei sind für Beleuchtungsstromkreise
Schaltgeräte mit einem Nennstrom von 10 A
und der Auslösecharakteristik B einzusetzen.
Die maximale Anzahl der anzuschließenden
Leuchten an ein Schaltgerät sind, in Abhängigkeit
von der max. Strombelastbarkeit von AFDD
(Fehlerlichtbogen-Schutzeinrichtung)
bei den angebotenen Leuchten,
zu berücksichtigen.

Für Steckdosenstromkreise sind Schaltgeräte
mit einem Nennstrom 16 A und
einer Auslösecharakteristik B einzusetzen.
Dabei dürfen maximal 4 Doppelsteckdosen oder 8 Einzelsteckdosen an ein Schaltgerät angeschlossen
werden, Ausnahme hiervon sind die Putzsteckdosen.

Die Unterverteilungen erhalten die Fehlerstromschutzschalter, Leitungsschutzschalter und
Fehlerlichtborgen-Schutzeinrichtungen für die
jeweiligen Anschlüsse, Steckdosen und Beleuchtungsanlagen, sowie die benötigten Installationsbusgeräte zur
Sonnenschutz- und Verdunklungsanlagensteuerung des
jeweiligen Geschosses. Grundsätzlich werden alle
Steckdosen- und Beleuchtungsstromkreise bis 32A über
Fehlerstromschutzschalter geführt.

Gemäss VOB  Teil  C,  DIN  18382,  Teil  3 hat der
AN auf Grundlage der Planungsunterlagen und
Berechnungen des AG die für die Ausführung
erforderlichen Montage- und Werkstattzeichnungen
zu erbringen. Hierzu sind für das Gewerk Elektro
die allpoligen Stromlaufpläne und Aufbaupläne
der Verteilungen zu erstellen und dem AG mind.
4 Wochen vor der erforderlichen Genehmigung
zur Prüfung vorzulegen.

Bei Einbaugeräten für Installationsverteiler und
Schaltanlagen ist jeweils eine einheitliche Bauform
eines Fabrikates zu verwenden. Die Kosten für anteilige
Verdrahtungskanäle, Verdrahtung, Hilfs- und
Verbindungsschienen in Installationskleinverteilern,
Installationsverteilern, Schaltanlagen und Rangierverteilern sind mit den Einheitspreisen abgegolten.
Die Verdrahtung aller Geräte ist auf Reihenklemmen
zu führen. Für Schutzleiter sind jeweils
Schutzleiterklemmen und für Neutralleiter Neutralleiterklemmen
vorzusehen. Für Querschnitte bis 10mm² sind Neutralleiter-
Trennklemmen zu installieren. Die Kosten sind im
Einheitspreis der Verteilung einzukalkulieren.
Die Verteilungen werden als abschaltbare,
weitgehend sicherungslose Verteilungen
aufgebaut und erhalten abgestufte Schutzeinrichtungen zum Schutz gegen transiente
Überspannungen.
Aus den Schaltplanunterlagen müssen bei Einsatz
von Schmelzsicherung die Nennwerte der
Sicherungseinsätze zu entnehmen sein.
Bei Reserveabgängen sind die maximalen Einstellwerte
oder die maximalen Einsätze in den Unterlagen
anzugeben. Mit den Schaltplanunterlagen sind die
Protokolle der Stückprüfung mit der Angabe der
durchgeführten Prüfung unterschrieben sowie ein
Inbetriebnahmeprotokoll zu übergeben.
Für jede Schaltschrankanlage ist eine
Konformitätserklärung entsprechend der
Niederspannungsrichtlinie bzw. der EMV Richtlinie
einzureichen.

Die CE-Kennzeichnung ist für jede Schaltanlage
vorzunehmen.

Im Hinblick auf die Umsetzung der DIN VDE 0100 Teil 444
sind bezüglich der EMV folgende Grundsätze zu beachten:
- Schaltschränke sind standardmäßig in Stahlblech
  ausgeschrieben. Andere Materialvorgaben sind dem
  jeweiligen Positionstext zu entnehmen.
- Bei geerdetem Betrieb ist die Massung der inaktiven
  Metallteile sowie das Auflegen von geschirmten Kabeln
  vorzusehen.
- Kurze Leitungslängen innerhalb der Schaltschrankanlage
- Führung von Kabeln und Leitungen mit Schirm, PE- oder
  Erdungsleiter unmittelbar neben oder auf metallenen,
  durchverbundenen Kabeltragkonstruktionen
- Verwendung von Schieneverteilern geeigneter Bauart
  (Anordnung der Schienen in Sandwichbauweise und
  metallene Konstruktion)
- Einhalten geringer Abstände zwischen aktiven Leitern
  (Außen- und Neutralleitern)
- Massebänder: Falls keine großflächigen
  Metall-Metall-Verbindungen vorhanden sind, müssen
  inaktive Metallteile (Schranktüren, Tragbleche) mit
  Massebändern verbunden werden
- Tragholme: Die Tragholme müssen großflächig mit dem
  Schaltschrankgehäuse verbunden werden
- Befestigungswinkel für Baugruppenträger: Es muss eine
  großflächige Verbindung zwischen Tragholm und
  Befestigungswinkel bestehen
- Signalleitungen: Bei geschirmten Signalleitungen muss
  der Schirm großflächig mit Kabelschellen auf der Schutzleiterschiene oder der Schirmschiene befestigt werden
- Schirmschiene: Die Schirmschiene muss großflächig mit
  den Tragholmen verbunden sein (Metall-Metall-Verbindung)
- Schutzleiterschiene: Die Schutzleiterschiene muss
  großflächig mit den Tragholmen verbunden sein
  (Metall-Metall-Verbindung).
- Leitung zum Schutzleitersystem: Die Leitung muss
  großflächig mit dem Schutzleitersystem (Erdungspunkt)
  verbunden werden. Aus messtechnischen und EMV-Gründen
  sollten der Außenleiter, der N- und der PE-Leiter im
  Schaltschrank auf gleicher Ebene liegen

*Hinweis: UV Standverteiler BxH 800 X 1950*
Stahlblechgekapselte Verteilung
als Standverteiler für die Unterverteilung

UV 1  Abstellraum Kita AB - 0L-01

die zur Versorgung der linken Gebäudesseite
bis Einschlieslich Büro Leitung und Krippe 1 dient.

Anlage nach den gültigen Richtlinien
und Vorschriften (z.B. IEC 139),
Verteilung als PTSK-Einheit
gem. VDE 0660 Teil 500,
die Vorschriften der UVV und
die Richtlinien der BGV
sind zu beachten,
die nach VDE geforderten Prüfungen
sind durchzuführen, die Prüfberichte
und Bescheinigungen sind als Bestandteil
der Revisionsunterlagen zu übergeben.

Aufbau:
Aufnahme der beschriebenen Schaltgeräte,
verwindungssteifen Flügeltüren,
Schlösser, je 2 Schlüssel,
Spezialrostschutz und Fertiganstrich,
RAL-Farbe nach Standard des Herstellers,
einschl. Standsockel, mind. 100 mm,
Sammelschienensysteme aus CU,
Schutzart mind. IP 43,

IN=63 A, IKmin = 25 kA,

einschl. N und PE-Schienen,
einschl. Eingangs- und Abgangsklemmen
als einstöckige Reihenklemmen,
mit dauerhaft haltbaren
Beschriftungsschildern,
Nulleiter- und Schutzleiterklemmen
entspr. den Stromkreisen anordnen,
für Leitungen ab 10 mm2
sind Kabelschuhe zu verwenden,
im oberen Schrankteil mind. 200 mm
Raumhöhe für Klemmenrangierungen,
abnehmbare Berührungsschutzplatten
hinter den Flügeltüren,
Verdrahtung,
Verdrahtungskanäle,
Nullleitertrennklemmen,
Sammelschienenverbindungsstücke,
einschl. Standsockel mit Sockelblenden,

beim Aufbau der Verteilung ist eine
Platzreserve von 20 % vorzusehen und
in die Preise einzukalkulieren,
die Verteilung ist mit mindestens
20 % Belastungsreserve
auszuführen,
alle Schaltgeräte sind für
100 % ED auszulegen,

Thermotransfer oder Laserbeschriftung auf den
Flügeltüren und auf den Abdeckungen,
Gerätebeschriftungsschilder,
alle Einbaugeräte sind nach DIN zu
kennzeichnen, mit Klartext auf weißen
Schildern - Schrift schwarz,
werden bezeichnet:
- Einspeisung
- Abgänge
- Hauptschalter
- Geräte
jeweils auf der Frontseite,

Aufbau- und Stromlaufpläne sind
mit Geräte- und Klemmenbezeichnung
zu versehen, identisch den örtlichen
Bezeichnungen an der Anlage,

Betriebsspannung:  400/230 V

Abmessungen:
- Breite:  ca.  800 mm
- Höhe inkl. 100mm  Sockel: ca. 1950 mm
- Tiefe:  ca.  275 mm

In die Verteilungspreise sind alle
Klein- und Befestigungsmaterialien,
Kabelfangeisen, Sammelschienenverbinder,
Aderendhülsen, sowie alle Nebenarbeiten
wie Transport, Kabeleinführung,
Absetzen und Anschließen
einzukalkulieren.

In die Verteilung sind die nachfolgend
aufgeführten Geräte vollständig und
betriebsfertig einzubauen,
einschl. Verdrahtung,
für die einzubauenden Geräte sind
einheitliche, Fabrikate und Typen
einzusetzen.

**1.44.1.30 Standverteiler BxH 800 X 1950**
Stahlblechgekapselte Verteilung
als Standverteiler für die Unterverteilung

UV 1  Abstellraum Kita AB - 0L-01

die zur Versorgung der linken Gebäudesseite
bis Einschlieslich Büro Leitung und Krippe 1 dient.

Anlage nach den gültigen Richtlinien
und Vorschriften (z.B. IEC 139),
Verteilung als PTSK-Einheit
gem. VDE 0660 Teil 500,
die Vorschriften der UVV und
die Richtlinien der BGV
sind zu beachten,
die nach VDE geforderten Prüfungen
sind durchzuführen, die Prüfberichte
und Bescheinigungen sind als Bestandteil
der Revisionsunterlagen zu übergeben.

Aufbau:
Aufnahme der beschriebenen Schaltgeräte,
verwindungssteifen Flügeltüren,
Schlösser, je 2 Schlüssel,
Spezialrostschutz und Fertiganstrich,
RAL-Farbe nach Standard des Herstellers,
einschl. Standsockel, mind. 100 mm,
Sammelschienensysteme aus CU,
Schutzart mind. IP 43,

IN=63 A, IKmin = 25 kA,

einschl. N und PE-Schienen,
einschl. Eingangs- und Abgangsklemmen
als einstöckige Reihenklemmen,
mit dauerhaft haltbaren
Beschriftungsschildern,
Nulleiter- und Schutzleiterklemmen
entspr. den Stromkreisen anordnen,
für Leitungen ab 10 mm2
sind Kabelschuhe zu verwenden,
im oberen Schrankteil mind. 200 mm
Raumhöhe für Klemmenrangierungen,
abnehmbare Berührungsschutzplatten
hinter den Flügeltüren,
Verdrahtung,
Verdrahtungskanäle,
Nullleitertrennklemmen,
Sammelschienenverbindungsstücke,
einschl. Standsockel mit Sockelblenden,

beim Aufbau der Verteilung ist eine
Platzreserve von 20 % vorzusehen und
in die Preise einzukalkulieren,
die Verteilung ist mit mindestens
20 % Belastungsreserve
auszuführen,
alle Schaltgeräte sind für
100 % ED auszulegen,

Thermotransfer oder Laserbeschriftung auf den
Flügeltüren und auf den Abdeckungen,
Gerätebeschriftungsschilder,
alle Einbaugeräte sind nach DIN zu
kennzeichnen, mit Klartext auf weißen
Schildern - Schrift schwarz,
werden bezeichnet:
- Einspeisung
- Abgänge
- Hauptschalter
- Geräte
jeweils auf der Frontseite,

Aufbau- und Stromlaufpläne sind
mit Geräte- und Klemmenbezeichnung
zu versehen, identisch den örtlichen
Bezeichnungen an der Anlage,

Betriebsspannung:  400/230 V

Abmessungen:
- Breite:  ca.  550 mm
- Höhe inkl. 100mm  Sockel: ca. 1950 mm
- Tiefe:  ca.  275 mm

In die Verteilungspreise sind alle
Klein- und Befestigungsmaterialien,
Kabelfangeisen, Sammelschienenverbinder,
Aderendhülsen, sowie alle Nebenarbeiten
wie Transport, Kabeleinführung,
Absetzen und Anschließen
einzukalkulieren.

In die Verteilung sind die nachfolgend
aufgeführten Geräte vollständig und
betriebsfertig einzubauen,
einschl. Verdrahtung,
für die einzubauenden Geräte sind
einheitliche, Fabrikate und Typen
einzusetzen.
Menge: 1,000 St

**1.44.1.40 Standverteiler BxH 550 X 1950**
Stahlblechgekapselte Verteilung
als Standverteiler für die Unterverteilung

UV 2:  Förderraum  NB-0-FR-01
UV K:  Küche  NB-0-K-01

die zur Versorgung der rechten Gebäudesseite
ab Haupteingang  und Bewegungsraum bis Gruppe 3
und die UV-Küche für Küche und Speiseraum dient.

Anlage nach den gültigen Richtlinien
und Vorschriften (z.B. IEC 139),
Verteilung als PTSK-Einheit
gem. VDE 0660 Teil 500,
die Vorschriften der UVV und
die Richtlinien der BGV
sind zu beachten,
die nach VDE geforderten Prüfungen
sind durchzuführen, die Prüfberichte
und Bescheinigungen sind als Bestandteil
der Revisionsunterlagen zu übergeben.

Aufbau:
Aufnahme der beschriebenen Schaltgeräte,
verwindungssteifen Flügeltüren,
Schlösser, je 2 Schlüssel,
Spezialrostschutz und Fertiganstrich,
RAL-Farbe nach Standard des Herstellers,
einschl. Standsockel, mind. 100 mm,
Sammelschienensysteme aus CU,
Schutzart mind. IP 43,

IN=63 A, IKmin = 25 kA,

einschl. N und PE-Schienen,
einschl. Eingangs- und Abgangsklemmen
als einstöckige Reihenklemmen,
mit dauerhaft haltbaren
Beschriftungsschildern,
Nulleiter- und Schutzleiterklemmen
entspr. den Stromkreisen anordnen,
für Leitungen ab 10 mm2
sind Kabelschuhe zu verwenden,
im oberen Schrankteil mind. 200 mm
Raumhöhe für Klemmenrangierungen,
abnehmbare Berührungsschutzplatten
hinter den Flügeltüren,
Verdrahtung,
Verdrahtungskanäle,
Nullleitertrennklemmen,
Sammelschienenverbindungsstücke,
einschl. Standsockel mit Sockelblenden,

beim Aufbau der Verteilung ist eine
Platzreserve von 20 % vorzusehen und
in die Preise einzukalkulieren,
die Verteilung ist mit mindestens
20 % Belastungsreserve
auszuführen,
alle Schaltgeräte sind für
100 % ED auszulegen,

Thermotransfer oder Laserbeschriftung auf den
Flügeltüren und auf den Abdeckungen,
Gerätebeschriftungsschilder,
alle Einbaugeräte sind nach DIN zu
kennzeichnen, mit Klartext auf weißen
Schildern - Schrift schwarz,
werden bezeichnet:
- Einspeisung
- Abgänge
- Hauptschalter
- Geräte
jeweils auf der Frontseite,

Aufbau- und Stromlaufpläne sind
mit Geräte- und Klemmenbezeichnung
zu versehen, identisch den örtlichen
Bezeichnungen an der Anlage,

Betriebsspannung:  400/230 V

Abmessungen:
- Breite:  ca.  550 mm
- Höhe inkl. 100mm  Sockel: ca. 1950 mm
- Tiefe:  ca.  275 mm

In die Verteilungspreise sind alle
Klein- und Befestigungsmaterialien,
Kabelfangeisen, Sammelschienenverbinder,
Aderendhülsen, sowie alle Nebenarbeiten
wie Transport, Kabeleinführung,
Absetzen und Anschließen
einzukalkulieren.

In die Verteilung sind die nachfolgend
aufgeführten Geräte vollständig und
betriebsfertig einzubauen,
einschl. Verdrahtung,
für die einzubauenden Geräte sind
einheitliche, Fabrikate und Typen
einzusetzen.
Menge: 2,000 St

**1.44.1.50 3pol. Lasttrennschalter 63 A**
3poliger Lasttrennschalter
IEC 60947-3,
Schutzart IP 20,
Nennstrom:  63 A AC
Betriebsspannung:  380 bis 415 V
Nennisolationsspannung:  800 V AC
Stossspannungsfestigkeit: 8000 V AC
Schutzart:  IP 20
mit Trennungsanzeige,
zur Montage in v.g. Verteilung,
mit Schraubanschluss,

liefern und betriebsfertig in die
Verteilung montieren
Menge: 3,000 St

**1.44.1.60 Einbausicherung, Baugrösse D02, 3polig, schaltbar**
Schaltbarer Sicherungssockel DIN EN 60947-3,
als Reiheneinbaugerät,
Masse DIN 43880,
mit Sicherungshalter,
mit Abdeckung,
mit Schnappbefestigung
für Tragschienenmontage nach DIN EN 60715,
3polig,
bedingter Bemessungskurzschlussstrom: 50 kA
Nennisolationsspannung:  400 V AC
Baugröße:  D0 2
Bemessungsbetriebsspannung:  400 V AC/250 V DC,
mit Sicherungseinsatz, Bemessungsstrom 20 bis 63 A

liefern und betriebsfertig in die
Verteilung montieren
Menge: 44,000 St

**1.44.1.70 Blitzstrom-Ableiter Typ 2**
Blitzstrom-Ableiter Typ 2
nach DIN EN 61 643-11 (VDE 0675 Teil 6-11)
zum Überspannungsschutz,
zum Schutz für Niederspannungsverbraucheranlagen
vor Überspannungen,
energetisch koordiniert zu Überspannungsableitern
Typ 1 und Typ 3,
mehrpolig,
Ausführung für Drehstromnetz,
TN-S - System,
tiefer Schutzpegel,
als anschlussfertige Einheit,
Doppelklemme für Leiteranschlüsse,
ausgangsseitige Multifunktionsklemme
für Leiter und Kammschienen,
ausgerüstet für Fernsignalisierung,
integrierte Betriebsspannungsanzeige,
höchste Dauerspannung: UC = 275 V AC
Blitzstrom pro Pol: Iimp = 20 kA
  (Blitzschutzklasse I)
Schutzpegel:  UP <=1, 25 kV

liefern und betriebsfertig in die
Verteilung montieren
Menge: 3,000 St

**1.44.1.80 FI 4polig, 40 A, 30 mA**
Fehlerstromschutzschalter
DIN 43 880 und DIN VDE 0664 Teil 1
für Wechsel- und
pulsierende Gleichfehlerströme,
für Einbau in Verteiler,
mit Zugangsklemmenabdeckung,
Nennfehlerstrom 30 mA,
Nennstrom 40 A, 4polig, 400 V AC

liefern und betriebsfertig in die
Verteilung montieren
Menge: 33,000 St

**1.44.1.90 FI 4polig, 40 A, 30 mA, Not-Aus-Funktion**
FI 4polig, 40 A, 30 mA, Not-Aus-Funktion
Netzspannungsunabhängiger Fehlerstromschutzschalter
(RCCB) zur Erfassung von Wechselfehler- und pulsierenden Gleichfehlerströmen
integrierte NOT-AUS-Einrichtung zur
Auslösung bzw. Abschaltung in Notfallsituationen
mit Signalisierung durch eine LED, Erkennung von
Drahtbruch und mit der Möglichkeit der Parallelschaltung
mehrerer DFS der Variante NA

liefern und betriebsfertig in die
Verteilung montieren
liefern und betriebsbereit auf Montagesystem montieren

Fabrikat/Typ: '............................................' (vom Bieter auszufüllen)
Menge: 2,000 St

**1.44.1.100 Fehlerstrom / Leitungschutzschalter 1 Polig, 16A, 30 mA**
Fehlerstromschutzschalter/ Leitungschutzschalter
DIN 43 880 und DIN VDE 0664 Teil 1
für Einbau in Verteiler,
mit Zugangsklemmenabdeckung,
Nennfehlerstrom 30 mA,
Nennstrom 16A, 1 polig + N
Kurzschlussfestigkeit 6 kA
Breite der Teilungseinheiten 1
liefern und betriebsfertig in die
Verteilung montieren
Menge: 2,000 St

**1.44.1.110 Leitungsschutzschalter 3pol,C 32A**
Leitungsschutzschalter
DIN 43 880 und DIN VDE 0641,
Nennisolationsspannung 400 V AC,
mit beidseitiger Klemmenabdeckung,
3polig,
Schaltvermögen 10 kA,
Auslösecharakteristik C, 32 A

liefern und betriebsfertig in die
Verteilung montieren
Menge: 5,000 St

**1.44.1.120 Leitungsschutzschalter 3pol,C 16A**
Leitungsschutzschalter
DIN 43 880 und DIN VDE 0641,
Nennisolationsspannung 400 V AC,
mit beidseitiger Klemmenabdeckung,
3polig,
Schaltvermögen 10 kA,
Auslösecharakteristik C, 16 A

liefern und funktionstüchtig
in Verteilung einbauen
Menge: 3,000 St

**1.44.1.130 Leitungsschutzschalter 1pol,C 16A**
Leitungsschutzschalter
DIN 43 880 und DIN VDE 0641,
Nennisolationsspannung 400 V AC,
mit beidseitiger Klemmenabdeckung,
1polig,
Schaltvermögen 10 kA,
Auslösecharakteristik C, 16 A

liefern und funktionstüchtig
in Verteilung einbauen
Menge: 90,000 St

**1.44.1.140 Leitungsschutzschalter 1pol,B 10A**
Leitungsschutzschalter
DIN 43 880 und DIN VDE 0641,
Nennisolationsspannung 400 V AC,
mit beidseitiger Klemmenabdeckung,
1polig,
Schaltvermögen 10 kA,
Auslösecharakteristik B, 10 A,

liefern und funktionstüchtig
in Verteilung einbauen
Menge: 16,000 St

**1.44.1.150 Leitungsschutzschalter 1pol,B 10A, Hilfskontakt**
Leitungsschutzschalter
DIN 43 880 und DIN VDE 0641,
Nennisolationsspannung 400 V AC,
mit beidseitiger Klemmenabdeckung,
1polig,
Schaltvermögen 10 kA,
Auslösecharakteristik B, 10 A,
mit Hilfskontakt

liefern und funktionstüchtig
in Verteilung einbauen
Menge: 27,000 St

**1.44.1.160 Leitungsschutzschalter 1pol,B 6A**
Leitungsschutzschalter
DIN 43 880 und DIN VDE 0641,
Nennisolationsspannung 400 V AC,
mit beidseitiger Klemmenabdeckung,
1polig,
Schaltvermögen 10 kA,
Auslösecharakteristik B, 6 A

liefern und funktionstüchtig
in Verteilung einbauen
Menge: 1,000 St

**1.44.1.170 Fernschalter**
Elektronischer Fernschalter 1polig,
nach EN 60669-1, EN 60669-2-1,
EN 60669-2-2, EN 60669-2-3,
zur Impulssteuerung von Beleuchtungsstromkreisen bis 16 A,
geräuscharm,
mit Handbetätigung und LED Zustandsanzeige,
Nennspannung:  250 V AC
Nennstrom:  16 A
Betätigungsspannung: 230 V AC

liefern und funktionstüchtig
in Verteilung einbauen
Menge: 9,000 St

**1.44.1.180 Spannungswächter DIN IEC 255 Teil 0-20 / VDE 0435, Teil 120,**
Spannungswächter DIN IEC 255 Teil 0-20 /
VDE 0435, Teil 120,
3polig, Nennspannung 400 V, 50 Hz,
Zeitverzögerung einstellbar von 1 bis 10 s,
mit 2 Wechselkontakten, Einbaugehäuse

Kompatibel mit bestehender Zentralbatterieanlage

liefern und betriebsfertig in die
Verteilung montieren
Menge: 4,000 St

**1.44.1.190 AFDD-LS-Schalter 1 pol..B10**
AFDD - mit Leitungsschutzschalter,

AFDD Brandschutzschalter nach
DIN VDE 0665-10/ EN62606,
kombiniert mit Leitungsschutzschalter 1P+N,
mit elektronischer Differenzstrom-Messung (300 mA),
mit Schraubtechnik. Berührungsschutz
nach IP2x DIN VDE 0106 Teil 100,
blaue Test-Taste und AFD-Ausgelöstanzeige

Bemessungsbetriebsspannung Ue: 230 V
Nennstrom: 10 A
Auslösercharakteristik: B
Ausschaltvermögen Icn AC nach IEC 60898-1: 10 kA
Anzahl Module: 2

liefern und funktionstüchtig
in Verteilung einbauen
Menge: 4,000 St

**1.44.1.200 AFDD-LS-Schalter 1 pol..B16**
AFDD - mit Leitungsschutzschalter,

AFDD Brandschutzschalter nach
DIN VDE 0665-10/ EN62606,
kombiniert mit Leitungsschutzschalter 1P+N,
mit elektronischer Differenzstrom-Messung (300 mA),
mit Schraubtechnik. Berührungsschutz
nach IP2x DIN VDE 0106 Teil 100,
blaue Test-Taste und AFD-Ausgelöstanzeige

Bemessungsbetriebsspannung Ue: 230 V
Nennstrom: 16 A
Auslösercharakteristik: B
Ausschaltvermögen Icn AC nach IEC 60898-1: 10 kA
Anzahl Module: 2

liefern und funktionstüchtig
in Verteilung einbauen
Menge: 4,000 St

**1.44.1.210 Ausschalter 16 A, Schließer 230V**
Ausschalter 16A 1 Schließer 230V AC mit Leuchtmelder 1PLE

Ausschalter mit LED Meldeleuchte
nach DIN EN 60669-1, DIN EN 60669-2-4
VDE 0632-2-4, DIN EN IEC 60947-3
VDE 0660-107 mit VDE Zeichen,
Beschriftungsmöglichkeit direkt am Gerät
Nennstrom: 16 A
Isolationsspannung Ui: 440 V
Anzahl Module: 1
Betriebstemperatur: -20 - 70 °C
Anschlussquerschnitt flexiblem Leiter: 1.5 - 10 mm²
Anschlussquerschnitt starrem Leiter: 1.5 - 16 mm²

liefern und betriebsfertig in die
Verteilung montieren
Menge: 25,000 St

**1.44.1.220 Kurzschlussstrom- und Selektivitätsberechnung**
*** Pauschalposition
Kurzschlussstromberechnung gemäß
VDE 0102 incl. Dokumentation

- rechnerische Überprüfung der Erfüllung der
Anforderungen der Normen mit Nachweis der selektiven
Abschaltung sowie der Erhaltung der Schutzmaßnahmen
gegen elektrischen Schlag und zu hohe Erwärmung;
- die Berechnung der minimalen und maximalen
Kurzschlussströme nach DIN VDE 0102 (VDE 0102) für
alle Verteilungsstromkreise und für ausgewählte
Endstromkreise der Sicherheitsstromversorgung ab der
Sicherheitsstromquelle
- die Feststellung der selbsttätigen Abschaltung in der
vorgegebenen Zeit durch Prüfung der Auslösekennlinie
der Schutzeinrichtung anhand der zu erwartenden
Kurzschlussströme;
- die Feststellung der selektiven Abschaltung durch
Kennlinienvergleich aller in Reihe liegenden
Schutzeinrichtungen anhand der zu erwartenden
Kurzschlussströme.
Menge: 1,000 psch

##### Gruppe 1.44.2 4442 Verteilsysteme

*Hinweis: ZTV Kabeltragsysteme...*
ZTV Kabeltragsysteme

Zur horizontalen Verteilung der Leitungen
sind Kabeltragsysteme vorgesehen. Die
hierfür erforderlichen Befestigungen sind
an der Rohdecke zu befestigen.

Anforderungen an die
technische Ausführung  von
Kabeltragsystemen aus Stahl:

Die Holme sind als Verstärkung und
Kantenschutz mit oberem Falz
zu versehen

Sprossen aus C-Profil,
Abstand höchstens 300 mm,
mit gratloser Kabelauflagerfläche

Zu den Kabeltragsystemen gehören
die erforderlichen
- Befestigungswinkel,
- Klemmwinkel,
- Stahl-Spreizdübel,
- Schrauben mit Zubehör,
- Distanzstücke,
- Trägerklemmen,
- Ankerbolzen,
- Verbindungsstücke,
- Klemmstücke,
- Klemmschellen,
- Wandbügel,
- Trägerlaschen,
- Schutzklappen,
- Eckbleche,
- Anschlussstücke,
- Auflagewinkel,
- Überschubhülsen und -schmiegen,
- Gelenkstücke,
- Auflager,
- Anschlusslaschen,
- Abstandslaschen,
- Halterkupplungen,
- Leiterhalter
und sonstige Kleinteile

Bei der Montage von Kabeltragsystemen
sind die Installationshinweise der
Hersteller zu beachten

Die Stossstellen sind dauerhaft
leitfähig miteinander zu verbinden

Das gesamte Kabeltragsystem ist in die
Schutzmassnahme einzubeziehen

Alle Schnittstellen und Trassenenden
sind mit einem dauerhaften
Kantenschutzband zu versehen

Vor Montage der Kabeltragsysteme sind
die Trassen mit den anderen Gewerken
der Technischen Ausrüstung abzustimmen.

Die Trassen in den Fluren sind mit C Schienen
und Gewindestäben zu befestigen, so dass diese
nach dem Kabelzug näher an die Rohdecke gebracht
werden können, damit diese anschließend Brandschutztechnisch geschottet werden können und die Flurdecke so
hoch wie möglich hängt.

**1.44.2.10 Kabelrinne 100 x 60 mm gelocht**
Kabelrinne gelocht
mit einem Trennsteg,
aus Stahl,
feuerverzinkt DIN 17 162 Teil 1,
Seitenhöhe mind. 60 mm,
Nennbreite 100 mm
incl. Lieferung und Montage
liefern und montieren
Menge: 26,000 m

**1.44.2.20 Kabelrinne 200 x 60 mm, wie vor**
Leistung
wie zuletzt in vollem Wortlaut beschrieben,
jedoch Nennbreite 200 mm.
Menge: 15,000 m

**1.44.2.30 Kabelrinne 300 x 60 mm, wie vor**
Leistung
wie zuletzt in vollem Wortlaut beschrieben,
jedoch Nennbreite 300 mm.
Menge: 60,000 m

**1.44.2.40 Kabelrinne 400 x 60 mm, wie vor**
Leistung
wie zuletzt in vollem Wortlaut beschrieben,
jedoch Nennbreite 400 mm.
Menge: 105,000 m

**1.44.2.50 Kabelrinne 100 x 60 mm ungelocht**
Kabelrinne ungelocht
mit einem Trennsteg,
aus Stahl,
feuerverzinkt DIN 17 162 Teil 1,
Seitenhöhe mind. 60 mm,
Nennbreite 100 mm
incl. Lieferung und Montage
liefern und montieren
Menge: 15,000 m

**1.44.2.60 Kabelrinne 200 x 60 mm, wie vor**
Leistung
wie zuletzt in vollem Wortlaut beschrieben,
jedoch Nennbreite 200 mm.
Menge: 10,000 m

**1.44.2.70 T-Abzweig für Rinne 100 x 60 mm**
T-Abzweig für Kabelrinne
Seitenhöhe mind. 60 mm,
Nennbreite 100 mm
ungelocht
aus Stahl,
feuerverzinkt DIN 17 162 Teil 1,
Zinkauflagegruppe 275 oder DIN 50 976,
mit allem systemgebundenen Zubehör
incl. Lieferung und Montage
Menge: 2,000 St

**1.44.2.80 T-Abzweig für Rinne 200 x 60 mm**
Leistung
wie zuletzt in vollem Wortlaut beschrieben,
jedoch Nennbreite 200 mm.
Menge: 1,000 St

**1.44.2.90 T-Abzweig für Rinne 300 x 60 mm**
Leistung
wie zuletzt in vollem Wortlaut beschrieben,
jedoch Nennbreite 300 mm.
Menge: 2,000 St

**1.44.2.100 T-Abzweig für Rinne 400 x 60 mm**
Leistung
wie zuletzt in vollem Wortlaut beschrieben,
jedoch Nennbreite 400 mm.
Menge: 6,000 St

**1.44.2.110 Kreuzung für Rinne 100 x 60 mm**
Kreuzung für Kabelrinne
Seitenhöhe mind. 60 mm,
Nennbreite 100 mm
ungelocht
aus Stahl,
feuerverzinkt DIN 17 162 Teil 1,
Zinkauflagegruppe 275 oder DIN 50 976,
mit allem systemgebundenen Zubehör
incl. Lieferung und Montage
Menge: 1,000 St

**1.44.2.120 Kreuzung für Rinne 200 x 60 mm**
Leistung
wie zuletzt in vollem Wortlaut beschrieben,
jedoch Nennbreite 200 mm.
Menge: 2,000 St

**1.44.2.130 Kreuzung für Rinne 300 x 60 mm**
Leistung
wie zuletzt in vollem Wortlaut beschrieben,
jedoch Nennbreite 300 mm.
Menge: 1,000 St

**1.44.2.140 Kreuzung für Rinne 400 x 60 mm**
Leistung
wie zuletzt in vollem Wortlaut beschrieben,
jedoch Nennbreite 400 mm.
Menge: 1,000 St

**1.44.2.150 90 Grad Bogen, horizontal, für Rinne 100 x 60 mm**
90 Grad Bogen, horizontal, für Kabelrinne
Seitenhöhe mind. 60 mm,
Nennbreite 100 mm
ungelocht
aus Stahl,
feuerverzinkt DIN 17 162 Teil 1,
Zinkauflagegruppe 275 oder DIN 50 976,
mit allem systemgebundenen Zubehör
incl. Lieferung und Montage
Menge: 1,000 St

**1.44.2.160 90 Grad Bogen, horizontal, für Rinne 200 x 60 mm**
Leistung
wie zuletzt in vollem Wortlaut beschrieben,
jedoch Nennbreite 200 mm.
Menge: 2,000 St

**1.44.2.170 90 Grad Bogen, horizontal, für Rinne 300 x 60 mm**
Leistung
wie zuletzt in vollem Wortlaut beschrieben,
jedoch Nennbreite 300 mm.
Menge: 1,000 St

**1.44.2.180 90 Grad Bogen, horizontal, für Rinne 400 x 60 mm**
Leistung
wie zuletzt in vollem Wortlaut beschrieben,
jedoch Nennbreite 400 mm.
Menge: 9,000 St

**1.44.2.190 45 Grad Bogen, horizontal, für Rinne 100 x 60 mm**
45 Grad Bogen, horizontal, für Kabelrinne
Seitenhöhe mind. 60 mm,
Nennbreite 100 mm
ungelocht
aus Stahl,
feuerverzinkt DIN 17 162 Teil 1,
Zinkauflagegruppe 275 oder DIN 50 976,
mit allem systemgebundenen Zubehör
incl. Lieferung und Montage
Menge: 2,000 St

**1.44.2.200 45 Grad Bogen, horizontal, für Rinne 200 x 60 mm**
Leistung
wie zuletzt in vollem Wortlaut beschrieben,
jedoch Nennbreite 200 mm.
Menge: 2,000 St

**1.44.2.210 45 Grad Bogen, horizontal, für Rinne 300 x 60 mm**
Leistung
wie zuletzt in vollem Wortlaut beschrieben,
jedoch Nennbreite 300 mm.
Menge: 3,000 St

**1.44.2.220 45 Grad Bogen, horizontal, für Rinne 400 x 60 mm**
Leistung
wie zuletzt in vollem Wortlaut beschrieben,
jedoch Nennbreite 400 mm.
Menge: 2,000 St

**1.44.2.230 Gelenkbogen-System, vertikal, für Rinne 100 x 60 mm**
Gelenkbogen-System, vertikal, für Kabelrinne,
zum Höhenversprung von bis zu 500 mm,
bestehend aus Gelenkbogen-Elementen und
Gelenkverbindern,
Seitenhöhe mind. 60 mm,
Nennbreite 100 mm
ungelocht,
aus Stahl,
feuerverzinkt DIN 17 162 Teil 1,
Zinkauflagegruppe 275 oder DIN 50 976,
mit allem systemgebundenen Zubehör
incl. Lieferung und Montage
Menge: 2,000 St

**1.44.2.240 Gelenkbogen-System, vertikal, für Rinne 200 x 60 mm**
Leistung
wie zuletzt in vollem Wortlaut beschrieben,
jedoch Nennbreite 200 mm.
Menge: 2,000 St

**1.44.2.250 Gelenkbogen-System, vertikal, für Rinne 300 x 60 mm**
Leistung
wie zuletzt in vollem Wortlaut beschrieben,
jedoch Nennbreite 300 mm.
Menge: 4,000 St

**1.44.2.260 Gelenkbogen-System, vertikal, für Rinne 400 x 60 mm**
Leistung
wie zuletzt in vollem Wortlaut beschrieben,
jedoch Nennbreite 400 mm.
Menge: 2,000 St

**1.44.2.270 Ausleger f.Pritschen,100,an Stielen und Wand**
Ausleger
für Kabelpritschen und -rinnen,
aus Stahl,
feuerverzinkt DIN 50 976,
Tragfähigkeit bis 1,5 kN,
Nennlänge 100 mm,
an Stielen und Wand,einseitig.
incl. Lieferung und Montage
Menge: 37,000 St

**1.44.2.280 Ausleger,200mm,wie vor**
Leistung
wie zuletzt in vollem Wortlaut beschrieben,
jedoch Nennlänge 200 mm.
Menge: 23,000 St

**1.44.2.290 Ausleger,300mm,wie vor**
Leistung
wie zuletzt in vollem Wortlaut beschrieben,
jedoch Nennlänge 300 mm.
Menge: 105,000 St

**1.44.2.300 Ausleger,400mm,wie vor**
Leistung
wie zuletzt in vollem Wortlaut beschrieben,
jedoch Nennlänge 400 mm.
Menge: 155,000 St

**1.44.2.310 Stiel f.Ausleger an Decken bis 600**
Stiel für Ausleger
incl. Kopfplatte aus Stahl,
feuerverzinkt DIN 50 976,
Tragfähigkeit bis 2 kN,
komplett liefern und an waagerechten
Decken montieren,
Stiellänge bis 600 mm.
Menge: 120,000 St

**1.44.2.320 Kabelleiter als Steigetrasse,Gr.300**
Kabelleiter
aus Stahl,
feuerverzinkt DIN 17 162 Teil 1,
Zinkauflagegruppe 275 oder DIN 50 976,
Seitenhöhe mind. 45 mm,
Nennbreite 300 mm,
zur Verwendung als Steigetrasse
zu montieren in einem vorh. Steigeschacht
einschl. aller erforderlichen Klein- und
Befestigungsmaterialien sowie dem
systemgebundenen Zubehör
incl. Lieferung und Montage
Menge: 12,000 m

**1.44.2.330 Zusatzbefestigung E90 Steigeleiter 300 mm**
Zusatzkonstruktion für vorgenannte Kabelleiter
Nennbreite bis 300mm,
einschl. Metalldübeln und ggf.
erforderlichen Befestigungsteilen,
für Befestigung gemäß
E90-Spezifikation
incl. Lieferung und Montage
Menge: 10,000 m

**1.44.2.340 Sammelhaltertrasse (Decken-Wand-Schlaufe) 30 Kabel**
Sammelhaltertrasse
bestehend aus Decken-Wand-Schlaufe
einschl. Clip aus Metall,
halogen- und brandlastfrei,
zur Aufhängung bis max. 30 Leitungen 3x1,5mm²
einschl. Befestigungs- und Montagematerial
liefern und montieren.

Einheitspreis zur Befestigung eines Meters
der Sammelhaltertrasse.
Menge: 500,000 m

**1.44.2.350 Sammelhaltertrasse (Decken-Wand-Schlaufe) 60 Kabel**
Sammelhaltertrasse
bestehend aus Decken-Wand-Schlaufe
einschl. Clip aus Metall,
halogen- und brandlastfrei,
zur Aufhängung bis max. 60 Leitungen 3x1,5mm²
einschl. Befestigungs- und Montagematerial
liefern und montieren.

Einheitspreis zur Befestigung eines Meters
der Sammelhaltertrasse.
Menge: 450,000 m

**1.44.2.360 Sammelhaltertrasse (Decken-Wand-Schlaufe) E30**
Sammelhaltertrasse E30
bestehend aus Decken-Wand-Schlaufe
einschl. Clip aus Metall,
halogen- und brandlastfrei,
zur Aufhängung bis max. 30 Leitungen 3x1,5mm²
einschl. Befestigungs- und Montagematerial
für die Verlegeart E30 liefern und montieren.

Einheitspreis zur Befestigung eines Meters
der Sammelhaltertrasse.
Menge: 500,000 m

**1.44.2.370 Profilstahl**
Profilstahl in verschiedenen Dimensionen
zur Herstellung von Konsolen, Befestigungsbügel etc. oder Hilfskonstruktionen
als Tragelement für Verkabelung auf
Kabeltrassen oder sonstigen Verbrauchern
einschl. Schweißmaterial, Befestigungsschrauben, Dübel, Voranstrich,
1 x Zinkchromatprimer und Deckanstrich
liefern und in allen Teilen montieren.
Menge: 150,000 kg

##### Gruppe 1.44.3 4443 Kabel und Leitungen

*Hinweis: ZTV Kabel und Leitungen...*
ZTV Kabel und Leitungen

Sämtliche im Rahmen der Arbeiten zu verlegenden
Kabel und Leitungen sind ausschließlich in halogenfreier
Ausführung bereitzustellen und zu installieren. Die Produkte
müssen den geltenden Normen, insbesondere der
DIN VDE 0482-332-1-2 (entspricht IEC 60332-1-2)
sowie DIN EN 50525-3 entsprechen.

Das Gebäude werden in einer Hybridbauweise
ausgeführt. Der Bestandsbau des ehemaliges Gemeindezentrum ist in Massivbau,
der Neu-und Anbau erfolgt in Holzrahmenbauweise

Innerhalb des Gebäudes werden alle Kabel
und Leitungen, mit Ausnahme der Kabel
und Leitungen in Technikräumen, nicht
sichtbar verlegt.

Bei Installation oberhalb von untergehängten
Decken werden geeignete Verlegesysteme
gewählt. Stark- und Schwachstromleitungen
werden getrennt voneinander (Trennstege,
2-zügige Kanäle) verlegt.

In jedem Fall sind Starkstrom- von
Schwachstrom- und EDV-Kabeln /-Leitungen
getrennt zu verlegen.

Bei der Verlegung der Kabel und Leitungen
sind die einschlägigen Richtlinien und
Vorschriften zu beachten.

Ebenso dürfen nur nach den VDE-Richtlinien
gefertigte und mit der VDE-Kennzeichnung
versehene Kabel eingesetzt werden.

Der Mindestkabelquerschnitt für Steckdosenstromkreise ist 2,5 mm²,
für Beleuchtungsstromkreise 1,5 mm².
Sind aus Gründen des Spannungsabfalles
größere Querschnitte zu verlegen,
so sind entsprechende Abzweigdosen zur
Querschnittsreduzierung vorzusehen.

*Hinweis: ZULEITUNGEN FÜR VERTEILUNGEN UND GROSSVERBRAUCHER*

**1.44.3.10 NYCWY 4 x 70/35 Schellen, Kanäle, Bühnen**
NYCWY 4 x 70/35
liefern und in Teillängen verlegen
und anschließen.

Verlegeart: nach örtlichen Gegebenheiten,
auf Kabelbühnen oder glw., sowie in offene
Kanäle einlegen, mit und einschließlich
Abstands- bzw. Registerschellen oder
Polschellen oder gleichwertig.
Menge: 12,000 m

**1.44.3.20 NYCWY 5 x 16 Schellen, Kanäle, Bühnen**
NYCWY 5 x 16
liefern und in Teillängen verlegen
und anschließen.

Verlegeart: nach örtlichen Gegebenheiten,
auf Kabelbühnen oder glw., sowie in offene
Kanäle einlegen, mit und einschließlich
Abstands- bzw. Registerschellen oder
Polschellen oder gleichwertig.
Menge: 150,000 m

**1.44.3.30 NYM-J 5 x 25 wie vor**
Leistung
wie zuletzt in vollem Wortlaut beschrieben,
jedoch NYM-J 5 x 25
Menge: 200,000 m

*Hinweis: Verlegeart: MIT FUNKTIONSERHALT*

**1.44.3.40 NHXH-J 5x6 E90**
Halogenfreies Starkstromkabel 0,6/1 kV
gem. VDE 0226, NHXH-I 5 x 6 mm2 mit
Funktionserhalt für 90 Minuten, liefern,
in Teillängen verlegen und anschließen,
Verlegeart: in Funktionserhalt E90, mit
und einschl. Bügelschellen mit verlängerter Kabelwanne oder glw., unter Einhaltung der Verlegevorschriften des
Herstellers
Menge: 20,000 m

**1.44.3.50 NHXH-J 5x4 E90**
Halogenfreies Starkstromkabel 0,6/1 kV
gem. VDE 0226, NHXH-I 5 x 4 mm2 mit
Funktionserhalt für 90 Minuten, liefern,
in Teillängen verlegen und anschließen,
Verlegeart: in Funktionserhalt E90, mit
und einschl. Bügelschellen mit verlängerter Kabelwanne oder glw., unter Einhaltung der Verlegevorschriften des
Herstellers
Menge: 30,000 m

**1.44.3.60 NHXH-J 3x1,5 E30**
Halogenfreies Starkstromkabel 0,6/1 kV
gem. VDE 0226, NHXH-J 3 x 1,5 mm2 mit
Funktionserhalt für 30 Minuten, liefern,
in Teillängen verlegen und anschließen,
Verlegeart: in Funktionserhalt E30, mit
und einschl. Bügelschellen mit verlängerter Kabelwanne oder glw., unter Einhaltung der Verlegevorschriften des
Herstellers
Menge: 50,000 m

*Hinweis: Verlegeart: BÜHNEN, KANÄLE, ROHRE*
Verlegung auf Bühnen, in Kanälen, in Rohren

**1.44.3.70 NYM-J 3 x 1,5 Bühnen, Kanäle, Rohre**
Kunststoff-Mantelleitung NYM-I 3 x 1,5,
liefern, in Teillängen verlegen und anschließen,
Verlegeart: auf Kabelbühnen oder glw.
sowie in offene Kanäle einlegen und in
Rohre, geschlossene Kanäle sowie
Trockenbauwände einziehen
Menge: 860,000 m

**1.44.3.80 NYM-J 5 x 1,5 wie vor**
Leistung
wie zuletzt in vollem Wortlaut beschrieben,
jedoch NYM-J 5 x 1,5
Menge: 550,000 m

**1.44.3.90 NYM-J 3 x 2,5 wie vor**
Leistung
wie zuletzt in vollem Wortlaut beschrieben,
jedoch NYM-J 3 x 2,5
Menge: 1100,000 m

**1.44.3.100 NYM-J 5 x 2,5 wie vor**
Leistung
wie zuletzt in vollem Wortlaut beschrieben,
jedoch NYM-J 5 x 2,5
Menge: 200,000 m

**1.44.3.110 NYM-J 5 x 4 wie vor**
Leistung
wie zuletzt in vollem Wortlaut beschrieben,
jedoch NYM-I  5 x 4
Menge: 60,000 m

**1.44.3.120 NYM-J 5 x 6 wie vor**
Leistung
wie zuletzt in vollem Wortlaut beschrieben,
jedoch NYM-I  5 x 6
Menge: 40,000 m

**1.44.3.130 NYM-J 5 x 10 wie vor**
Leistung
wie zuletzt in vollem Wortlaut beschrieben,
jedoch NYM-I  5 x 10
Menge: 30,000 m

**1.44.3.140 NYM-J 5 x 16 wie vor**
Leistung
wie zuletzt in vollem Wortlaut beschrieben,
jedoch NYM-J 5 x 16
Menge: 30,000 m

**1.44.3.150 EIB Leitung IY(St)Y 2x2x0,8 Bühnen, Kanäle, Rohre**
EIB Installationsleitung,
IY (St) Y 2 x 2 x 0,8 mit Aufdruck EIB
nach DIN VDE 0815, Leiter eindrähtig,
Adern als Sternvierer verseilt,
Abschirmung aus Aluminiumkaschierter
Kunststoff-Folie, Leitung geprüft mit
4 kV (1 min), Außenmantel auf
PVC-Basis, liefern, in Teillängen
verlegen und anschließen

Verlegeart: auf Kabeltragsysteme
auflegen, in offene Geräte- und
Installationskanäle einlegen sowie in
geschlossene Kanäle und in Rohre
einziehen oder mit Sammelhaltern
befestigen.
Menge: 150,000 m

**1.44.3.160 IY(St)Y 2x2x0,8 Bühnen, Kanäle, Rohre**
Installationskabel mit statischem Schirm
nach DIN 57815/VDE 0815,
IY (St) Y 2 x 2 x 0,8, liefern,
in Teillängen verlegen und anschließen,
Verlegeart: auf Kabeltragsysteme auflegen,
in offene Geräte- und Installationskanäle
einlegen sowie in geschlossene Kanäle und
in Rohre einziehen
Menge: 700,000 m

**1.44.3.170 IY(St)Y 4x2x0,8 wie vor**
Leistung
wie zuletzt in vollem Wortlaut beschrieben,
jedoch IY (ST) Y  4 x 2 x 0,8
Menge: 300,000 m

*Hinweis: Verlegeart: AP, SCHELLEN, BÜGEL*

**1.44.3.180 NYM-J 3 x 1,5 Schellen, Bügel**
Kunststoff-Mantelleitung NYM-J 3 x 1,5,
liefern, in Teillängen verlegen und anschliessen,
Verlegeart: mit und einschliesslich
Abstands- bzw. Registerschellen oder
Polschellen oder gleichwertig.
In abgehängten Decken können die Kabel
auch auf Kabelbügel 3 St/lfdm mit einer
Belegung von max.8 Leitungen je Bügel
verlegt werden
Menge: 630,000 m

**1.44.3.190 NYM-J 5 x 1,5 wie vor**
Leistung
wie zuletzt in vollem Wortlaut beschrieben,
jedoch NYM-J 5 x 1,5
Menge: 450,000 m

**1.44.3.200 NYM-J 3 x 2,5 wie vor**
Leistung
wie zuletzt in vollem Wortlaut beschrieben,
jedoch NYM-J 3 x 2,5
Menge: 1500,000 m

**1.44.3.210 NYM-J 5 x 2,5 wie vor**
Leistung
wie zuletzt in vollem Wortlaut beschrieben,
jedoch NYM-J 5 x 2,5
Menge: 300,000 m

**1.44.3.220 NYM-J 5 x 4 wie vor**
Leistung
wie zuletzt in vollem Wortlaut beschrieben,
jedoch NYM-I  5 x 4
Menge: 150,000 m

**1.44.3.230 NYM-J 5 x 6 wie vor**
Leistung
wie zuletzt in vollem Wortlaut beschrieben,
jedoch NYM-I  5 x 6
Menge: 20,000 m

**1.44.3.240 NYM-J 5 x 10 wie vor**
Leistung
wie zuletzt in vollem Wortlaut beschrieben,
jedoch NYM-I  5 x 10
Menge: 25,000 m

**1.44.3.250 NYM-J 5 x 16 wie vor**
Leistung
wie zuletzt in vollem Wortlaut beschrieben,
jedoch NYM-J 5 x 16
Menge: 20,000 m

**1.44.3.260 EIB Leitung IY(St)Y 2x2x0,8 Schellen, Bügel**
EIB Installationsleitung,
IY (St) Y 2 x 2 x 0,8 mit Aufdruck EIB
nach DIN VDE 0815, Leiter eindrähtig,
Adern als Sternvierer verseilt,
Abschirmung aus Aluminiumkaschierter
Kunststoff-Folie, Leitung geprüft mit
4 kV (1 min), Außenmantel auf
PVC-Basis, liefern, in Teillängen
verlegen und anschließen

Verlegeart: mit und einschließlich
Abstands- bzw. Registerschellen oder
Polschellen oder gleichwertig.
In abgehängten Decken können die Kabel
auch auf Kabelbügel 3 St/lfdm mit einer
Belegung von max. 8 Leitungen je Bügel
verlegt werden
Menge: 200,000 m

**1.44.3.270 IY(St)Y 2x2x0,8 Schellen, Bügel**
Installationskabel mit statischem Schirm
nach DIN 57.815/VDE 0815,
IY (St) Y 2 x 2 x 0,8, liefern,
in Teillängen verlegen und anschließen,
Verlegeart: mit und einschließlich
Abstands- bzw. Registerschellen oder
Polschellen oder gleichwertig.
In abgehängten Decken können die Kabel
auch auf Kabelbügel 3 St/lfdm mit einer
Belegung von max. 8 Leitungen je Bügel
verlegt werden
Menge: 350,000 m

**1.44.3.280 IY(St)Y 4x2x0,8 wie vor**
Leistung
wie zuletzt in vollem Wortlaut beschrieben,
jedoch IY (ST) Y  4 x 2 x 0,8
Menge: 50,000 m

*Hinweis: Verlegeart: UP*

**1.44.3.290 NYM-J 3 x 1,5 unter Putz**
Kunststoff-Mantelleitung NYM-J 3 x 1,5,
liefern, in Teillängen verlegen und anschließen,
Verlegeart: unter Putz, einschl. Schlitz-
und Fräsarbeiten in Mauerwerk oder Beton
Menge: 200,000 m

**1.44.3.300 NYM-J 3 x 2,5 wie vor**
Leistung
wie zuletzt in vollem Wortlaut beschrieben,
jedoch NYM-J  3 x 2,5
Menge: 250,000 m

**1.44.3.310 NYM-J 5 x 1,5 wie vor**
Leistung
wie zuletzt in vollem Wortlaut beschrieben,
jedoch NYM-J  5 x 1,5
Menge: 60,000 m

**1.44.3.320 NYM-J 5 x 2,5 wie vor**
Leistung
wie zuletzt in vollem Wortlaut beschrieben,
jedoch NYM-I  5 x 2,5
Menge: 50,000 m

**1.44.3.330 EIB Leitung IY(St)Y 2x2x0,8 unter Putz**
EIB Installationsleitung,
IY (St) Y 2 x 2 x 0,8 mit Aufdruck EIB
nach DIN VDE 0815, Leiter eindrähtig,
Adern als Sternvierer verseilt,
Abschirmung aus Aluminiumkaschierter
Kunststoff-Folie, Leitung geprüft mit
4 kV (1 min), Außenmantel auf
PVC-Basis, liefern, in Teillängen
verlegen und anschließen

Verlegeart: unter Putz einschl. fräsen
Menge: 180,000 m

**1.44.3.340 IY(St)Y 2x2x0,8 unter Putz**
Installationskabel mit statischem Schirm
nach DIN 57.815/VDE 0815,
IY (ST) Y  2 x 2 x 0,8, liefern,
in Teillängen verlegen und anschließen,
Verlegeart: unter Putz einschl. fräsen
Menge: 100,000 m

**1.44.3.350 IY(St)Y 4x2x0,8 wie vor**
Leistung
wie zuletzt in vollem Wortlaut beschrieben,
jedoch IY (ST) Y  4 x 2 x 0,8
Menge: 50,000 m

*Hinweis: Verlegeart: GEMISCHTE VERLEGUNG*

**1.44.3.360 NYY 1x6 gn/ge gemischte Verlegung**
Kabel 0,6/1 kV als Einleiter-Kunststoff-
kabel VDE 0271, NYY 1 x 6,
Kabelmantel schwarz,
Aderisolierung grün/gelb,
liefern, in Teillängen verlegen und
anschließen,
Verlegeart: nach örtlichen Gegebenheiten
mit und einschl. Schellen oder Kabelbügeln, auf Kabeltragsysteme auflegen,
in offene Kanäle einlegen, in Rohre
oder geschlossene Kanäle einziehen,
unter Putz einschl. Fräsen
Menge: 150,000 m

**1.44.3.370 NYY 1x10 wie vor**
Leistung
wie zuletzt in vollem Wortlaut beschrieben,
jedoch NYY 1 x 10
Menge: 100,000 m

**1.44.3.380 NYY 1x25 wie vor**
Leistung
wie zuletzt in vollem Wortlaut beschrieben,
jedoch NYY 1 x 25
Menge: 50,000 m

**1.44.3.390 NYY 3 x 1,5 wie vor**
Leistung
wie zuletzt in vollem Wortlaut beschrieben,
jedoch NYY 3 x 1,5
Menge: 30,000 m

**1.44.3.400 NYY 5x1,5 wie vor**
Leistung
wie zuletzt in vollem Wortlaut beschrieben,
jedoch NYY 5 x 1,5
Menge: 20,000 m

**1.44.3.410 NYY 5x4 wie vor**
Leistung
wie zuletzt in vollem Wortlaut beschrieben,
jedoch NYY 5 x 4
Menge: 20,000 m

**1.44.3.420 NYY 5x16 wie vor**
Leistung
wie zuletzt in vollem Wortlaut beschrieben,
jedoch NYY 5 x 16
Menge: 15,000 m

##### Gruppe 1.44.4 4444 Installationsmaterial

*Hinweis: ZTV Installationsmaterial...*
ZTV Installationsmaterial
Die horizontale Leitungsverlegung erfolgt, soweit möglich, innerhalb
der Abhangdecke auf Kabeltragsystemen, mit Einzel- oder Sammelhaltern.
Die Kosten für die Einzel- bzw. Sammelhalterbefestigungen sind in den
Positionen der Auf-Putz-Verkabelung und Pos. 4443 Kabel und Leitungen
einzukalkulieren.

Trassen in Flucht- und Rettungswegen sind gemäß MLAR aus nicht
brennbaren Materialen auszuführen.

Trassen außerhalb von Flucht- und Rettungswege sind als Rohre und
Kanäle aus Metall geplant.

**1.44.4.10 Alurohr 16 mm**
Installationsrohr aus Aluminium,
aus Legierung AlMgSi 0,5 F 22,
Nenngrösse 16,
Verlegung geschlossen einschl. Muffen und
Bögen mit eingelegtem Zugdraht,
mit Abstandsschellen, max. Schellenabstand
= 25facher Rohrdurchmesser.
Menge: 50,000 m

**1.44.4.20 Alurohr 25 mm**
Leistung
wie zuletzt in vollem Wortlaut
beschrieben, jedoch Nenngrösse 25
Menge: 60,000 m

**1.44.4.30 Alurohr 32 mm**
Leistung
wie zuletzt in vollem Wortlaut
beschrieben, jedoch Nenngrösse 32
Menge: 30,000 m

**1.44.4.40 Iso.stoffrohr,Gr.20,PE hart,starr**
Isolierstoffrohr DIN EN 50086,
aus PE hart, mittelschwer, starr, ACF,
Nenngröße 20,
Verlegung offen, mit Abstandsschellen,
max. Schellenabstand = 25facher Rohrdurchmesser,
liefern und montieren.
Menge: 100,000 m

**1.44.4.50 Iso.stoffrohr,Gr.25,PE hart,starr**
Isolierstoffrohr DIN EN 50086,
wie vor, jedoch
Nenngröße 25,
liefern und montieren.
Menge: 200,000 m

**1.44.4.60 Iso.stoffrohr,Gr.32,PE hart,starr**
Isolierstoffrohr DIN EN 50086,
wie vor, jedoch
Nenngröße 32,
liefern und montieren.
Menge: 200,000 m

**1.44.4.70 Iso.rohr,Gr.20, PE flex.,UP**
Isolierstoffrohr
DIN EN 50086,
halogenfrei,
mittelschwer, flexibel, ACF,
Nenngröße 20,
Verlegung geschlossen einschl. Muffen
und Bögen mit eingelegtem Zugdraht,
in Unterputzausführung einschl. Fräsen
in Mauerwerk.
Menge: 300,000 m

**1.44.4.80 Ltg.führungskanal,60 x 40 mm,Kunstst.**
Installationskanal halogenfrei,
als Leitungsführungskanal DIN VDE 0604,
Außenmaß B x H ca. 60 x 40 mm,
aus Kunststoff, einschl. system- und
montagebedingter Form-, Eck-, Verbindungs-,
Abdeck- und Zubehörteile.
Montage auf Mauerwerk, Beton oder an
Stellwänden mit geeigneten und
zugelassenen Befestigungsteilen.
Farbe: Weiß RAL 9010
liefern und montieren.
Menge: 10,000 m

**1.44.4.90 Ltg.führungskanal,18 x 30 mm,Kunstst.**
Installationskanal halogenfrei,
als Leitungsführungskanal DIN VDE 0604,
wie vor, jedoch
Außenmaß B x H ca. 18 x 30 mm,
liefern und montieren.
Menge: 10,000 m

**1.44.4.100 Herdanschlussdose UP**
Herdanschlussdose
mit bruchgeschütztem Deckel
und Schnappverschluss,
Klemmstein mit 5 Doppelklemmen,
Nennquerschnitt bis 4 mm²,
mit Zugentlastung,
mit Leitungsauslass,
in Unterputzausführung
Menge: 3,000 St

##### Gruppe 1.44.5 4445 Installationsgeräte

*Hinweis: ZTV Schaltermaterial...*
Bei den nachfolgenden Installationsgeräten
ist jeweils ein einheitliches Programm eines
Fabrikates zu verwenden.

Alle Steckdosen sind mit integriertem erhöhtem
Berührungsschutz auszuführen (Kinderschutz)
gemäß VDE 0620 Teil 1
Schaltermaterial
aus bruchsicherem Material, Thermoplast,
als Flächenprogramm,
gleichmäßig gerundete Kanten mit kleinen Radien,
kantiges Erscheinungdbild

Farbe aktiv weiss glänzend, RAL 9016
Angebotenes Fabrikat:

Fabrikat/Typ/Farbe: '...............................................' (vom Bieter auszufüllen)

Alle Installationsgeräte sind einschl. Abdeckung und Rahmen
anzubieten. Soweit möglich sind Kombi-Abdeckungen bei den
Installationsgeräten zu verwenden.

**1.44.5.10 Gerätedose als Unterputzdose**
Gerätedose DIN VDE 0606
als Unterputzdose
DIN 49 073 aus Isolierstoff,
für Schraubbefestigung,
Innendurchmesser 58 mm,
als Unterputzdose einschl.
Fräsen und Befestigen
liefern und montieren
Menge: 50,000 St

**1.44.5.20 Gerätedose als Unterputzdose, tief**
Geraete-Verbindungsdose DIN VDE 0606
als Abzweig-Schalterdose DIN 49 073
aus Isolierstoff,
Innendurchmesser 58 mm, Tiefe 60 mm,
für Schraubbefestigung,
mit 4 Klemmen bis 2,5 mm2,
als Unterputzdose,
einschl. Fräsen und Befestigen
liefern und montieren
Menge: 70,000 St

**1.44.5.30 Gerätedose als Hohlwanddose,w.v.**
Leistung
wie zuletzt in vollem Wortlaut beschrieben,
jedoch zum Einbau in Hohlwänden
liefern und montieren
Menge: 35,000 St

**1.44.5.40 Gerätedose als Hohlwanddose, tief,w.v.**
Leistung
wie zuletzt in vollem Wortlaut beschrieben,
zum Einbau in Hohlwänden
Innendurchmesser 58 mm, Tiefe 60 mm,
liefern und montieren
Menge: 25,000 St

**1.44.5.50 Gerätedose als Brandschutzdose F90**
Gerätedose als Brandschutzdose
für F90 Brandschutzwände nach DIN 4102-4,
zur Aufnahme von konventionellen Schaltgeräten,
für Schraubbefestigung,
Innendurchmesser 58 mm,
liefern und montieren.
Menge: 30,000 St

**1.44.5.60 Teleskop-Geräteträger, für Isolierstärke 80 - 200 mm**
Teleskop-Geräteträger,
für Isolierstärke 80 - 200 mm

Teleskop-Geräteträger für die mechanisch
sichere und wärmebrückenfreie Installation
in gedämmten Außenwänden,
Teleskop-Geräteträger aus Kunststoff,
wärmebrückenfreie Ausführung nach
DIN 18015-5, für die Installation in
gedämmten Außenwänden,
Montagefläche 120x120 mm für
Anbaugeräte Dämmstärke einstellbar 80-200 mm,
mit Maßangaben auf Trägerarm, flammwidrig nach
DIN EN 60695 bis 650° C, halogenfrei nach
DIN VDE 0604-2-100, für die Installation in
gedämmten Fassaden.

liefern und montieren.
Menge: 20,000 St

**1.44.5.70 Verb.dose als Abzweigkasten,80x80**
Verbindungsdose DIN VDE 0606
aus Isolierstoff,
als Abzweigkasten,
Grundfläche bis 80 mm x 80 mm,
mit Schraubdeckel, Schutzart IP 54,
mit allen erforderlichen Klemmen,
in Aufputzausführung
liefern und montieren.
Menge: 70,000 St

**1.44.5.80 Verbindungsdose,100x100, wie vor**
Leistung
wie zuletzt in vollem Wortlaut
beschrieben, jedoch 100 x 100 mm
liefern und montieren
Menge: 20,000 St

**1.44.5.90 Abzweigdose 120x 95, wie vor**
Leistung
wie zuletzt in vollem Wortlaut
beschrieben, jedoch 120 x 95 mm
Menge: 5,000 St

**1.44.5.100 Aus- / Wechselschalter**
Installationsschalter VDE 0632
als Flächenschalter,
als Aus- oder Wechselschalter,
als Installationseinsatz
zum Einbau in Gerätedose,
Standardausführung mit Abdeckung und Rahmen,
als Ausschalter 1polig 10 A, 250 V AC,
mit Schrauben befestigen,
liefern und montieren.
Menge: 22,000 St

**1.44.5.110 Seriendrehdimmerschalter für zwei unabhängige Beleuchtugsstromkreise**
Seriendrehdimmerschalter Universal‑LED für zwei unabhängige Beleuchtungsstromkreise, liefern und betriebsbereit installieren.

Liefern, montieren, anschließen und funktions‑ und betriebsbereit installieren eines Seriendrehdimmerschalters zur unabhängigen Steuerung (Schalten und Dimmen) von zwei getrennten Beleuchtungsstromkreisen in einem Gerät.
Technische Mindestanforderungen

Seriendrehdimmerschalter zur Unterputz‑Montage
Einbau in normgerechter Unterputzdose
Bedienung je Stromkreis über eigenes Dreh‑/Druckelement
Zwei elektrisch und funktional getrennte Dimmkanäle
Ein‑/Ausschalten über Druckfunktion
Stufenloses Dimmen über Drehbewegung
Memory‑Funktion zur Speicherung der jeweiligen Einschalthelligkeit
Sanftes Ein‑ und Ausschalten der Beleuchtung
Integrierter Schutz gegen Überlast, Kurzschluss und Übertemperatur

Lastarten (Universal‑Ausführung)
Geeignet zum Schalten und Dimmen von:

dimmbaren LED‑Leuchtmitteln
Glühlampen
Hochvolt‑Halogenlampen
Niedervolt‑Halogenlampen mit elektronischem oder konventionellem Transformator

Die Ansteuerung erfolgt über Phasenan‑ oder Phasenabschnitt, automatisch oder manuell einstellbar, gemäß Geräteausführung.
Elektrische Kenndaten

Nennspannung: 230 V AC, 50 Hz
Zulässige Mindest‑ und Höchstlast je Kanal gemäß Herstellerangaben
Netz‑ und lastseitige Entstörmaßnahmen integriert

Montage und Inbetriebnahme

Fachgerechte Montage in Unterputz‑Dose
Anschluss gemäß gültigen VDE‑Bestimmungen
Funktionsprüfung beider Dimmkanäle
Übergabe im betriebsbereiten Zustand

Angebotenes Fabrikat:

Fabrikat/Typ: '...............................................' (vom Bieter auszufüllen)
Menge: 34,000 St.

**1.44.5.120 Schuko-Steckdose,in Gerätedose,16A, erhöhter Berührungsschutz**
Steckdose
mit Schutzkontakt VDE 0620
als Installationseinsatz zum Einbau
in Gerätedose,
Standardausführung mit Abdeckung,
mit erhöhtem Berührungsschutz
mit Beschriftungsfeld,
einschl. Rahmenanteil
2polig 16 A, 250 V AC,
Anschlussklemmen als Verbindungsklemmen,
mit Schrauben befestigen
Menge: 202,000 St

**1.44.5.130 Schuko-Steckdose,Außenbereich,16A, Metalldeckel**
Steckdose für den Außenbereich
mit Schutzkontakt VDE 0620
als Installationseinsatz zum Einbau
in Gerätedose,
spritzwassergeschützt,
mit Metalldeckel mit Rückstellfeder,
mit Schlüssel abschließbar,
Ausführung aus Edelstahl,
einschl. Rahmen, IP56,
2polig 16 A, 250 V AC,
Anschlussklemmen als Verbindungsklemmen,
mit Schrauben befestigen,
liefern und montieren
Menge: 2,000 St

**1.44.5.140 Potentialausgleichsschiene**
Potentialausgleichsschiene VDE 0100
mit Abdeckkappe aus Kunststoff
mit Anschluss von
7 x Leitungen bis 25 mm² bzw. 7 mm Durchmesser
2 x Leitungen bis 70 mm² bzw. 13,5 mm Durchmesser
1 x Flachleiter 30 x 3,5 mm²
liefern und montieren.
Menge: 11,000 St

**1.44.5.150 Hauptpotentialausgleichsschiene**
Hauptpotentialausgleichsschiene DIN EN 625611
für den Schutz und Funktionspotentialausgleich nach DIN VDE 0100-410/540
und den Blitzschutz-Potentialausgleich nach DIN EN 62305-3 (VDE 0185-305-3)
Mit Isolator UP (duroplastisch, rot) mit Gewinde M10, UV-stabilisiert und halogenfrei

Ausführung mit 8 Anschlüssen - Schraube M10, Federring und Mutter.
Höhe ca. 40mm
Länge ca. 365mm
Ableitstrom 39kA
Werkstoff Schraube: Niro
Menge: 2,000 St

**1.44.5.160 Aus- / Wechselschalter AP**
Wippschalter DIN EN 60669-1 einpolig,
Aus/Wechsel, 10 A, 250 V AC,
mit Aufputzgehäuse Feuchtraum
mit Kontrolllampe,
mit Schrauben befestigen

liefern und montieren.
Menge: 6,000 St

**1.44.5.170 Serienschalter AP**
Wippschalter DIN EN 60669-1 einpolig,
Serien, 10 A, 250 V AC,
mit Aufputzgehäuse Feuchtraum
mit Kontrolllampe,
mit Schrauben befestigen

liefern und montieren.
Menge: 1,000 St

**1.44.5.180 Schuko-Steckdose AP**
Steckdose
mit Schutzkontakt VDE 0620
in Aufputzausführung,
spritzwassergeschützt,
Schutzart mind. IP 44,
mit Gehäuse,
2polig 16 A, 250 V AC,
Anschlußklemmen als Verbindungsklemmen, mit Schrauben befestigen

passend zum vorher genannten
Aus / Wechselschalter AP
Menge: 10,000 St

**1.44.5.190 Schuko-Doppelsteckdose AP**
Steckdose
mit Schutzkontakt VDE 0620
in Aufputzausführung,
als Doppelsteckdose,
spritzwassergeschützt,
Schutzart mind. IP 44,
mit Gehäuse,
2polig 16 A, 250 V AC,
Anschlußklemmen als Verbindungsklemmen,
mit Schrauben befestigen
Menge: 5,000 St

**1.44.5.200 Präsenzmelder, Tageslichtsteuerung**
Präsenzmelder,
für helligkeitsabhängige Bewegungserkennung,
Zum Einsatz im Fluren / Räumen mit Tageslicheinfall
mit 2 Relais-Ausgängen,
zur Schaltung von LED-Leuchten,
Durchmesser ca. 50 mm,
besonders flache Bauform

für Einbau-Montage,
zur Deckenmontage

mit Erfassungsreichweite
quer Durchmesser ca. 9 m
frontal Durchmesser ca. 6 m
sitzend Durchmesser ca. 3 m
Montagehöhe 2m - 5m

mit Überwachungsbereich 360 Grd,
Lichtfühler stufenlos einstellbar
von ca. 20 bis 2000 lx,
Zeitstufen einstellbar von 5 min bis 30 min,
stufenlos einstellbar,
Schaltleistung 300 W LED

zum helligheitsabhängigen Schalten von
Verbrauchern einzeln oder in Gruppen,
manuelles Schalten über Taster
oder Dimmer möglich,
für Dauer EIN, AUS, Automatik

Abmessungen
Durchmesser ca. 52x60 mm
sichtbare Aufbauhöhe ca. 0,85 mm

Angebotenes Fabrikat:

Fabrikat/Typ: '...............................................' (vom Bieter auszufüllen)
Menge: 19,000 St

**1.44.5.210 Präsenzmelder 360 Grd**
Installationseinsatz
als Präsenzmelder mit
Relais-Schalt-Einsatz,
1000 VA, 250 V AC,
in Aufputzausführung oder
als Installationseinsatz zum Einbau
in Gerätedose oderr Aufputzgehäuse,
einschließlich Aufputzgehäuse,
Standardausführung mit Abdeckung,
Farbe weiß,
mit Erfassungsreichweite ca. 8 m,
mit Überwachungsbereich 360 Grd,
Lichtfühler stufenlos einstellbar,
Zeitstufen einstellbar,
mit Schrauben befestigen

liefern und montieren.

Fabrikat/Typ: '............................................' (vom Bieter auszufüllen)
Menge: 20,000 St

**1.44.5.220 Raumthermostat**
Raumthermostat passend zum angebotenem
Schalterprogramm

mit Öffnerkontakt zur Steuerung von
Fußbodenheizungen
die Stellantriebe werden mit 230 V betrieben
mit Bi-Metall-Öffnerkontakt
geeignet für Böden mit Fußbodenheizung
VDE-geprüft
mit Federsteckklemmen
für starren Innenleitern von 1,5 mm² bis 2,5 mm²
Temperatureinstellung: Auf der
Vorderseite der Abdeckung über Drehrad mit Skala
Schraubenmaterial aus Edelstahl A4-80
präzise Schaltergebnisse ist der
Raumthermostat mit ausgestattet
thermische Rückkopplung (N-Leiter erforderlich),
die Hysterese beträgt ca. 0,5 K
Der Anschluss für niedrigere Werte
ermöglicht eine zeitgesteuerte
Temperaturabsenkung um ca. 4 K
mit externer Zeitschaltuhr

Technische Details:
Nennspannung: 230 V ~/50 Hz
Kontaktausführung: Öffner / Schal
Temperaturdifferenz: ca. 0,5 Kelvin
Temperaturbereich: 5 °C bis 30 °C
Temperatur: ca. 4 Kelvin
Nennstrom: 10 mA...
Schaltleistung: 2,2kW
Max. rel. Raumfeuchtigkeit: max. 95 %, nicht kondensierend
Schutzklasse: II
Schutzart: IP20

liefern und montieren.

Fabrikat: '"........................................... ."' (vom Bieter auszufüllen)

Typ: '"............................................"' (vom Bieter auszufüllen)
Menge: 43,000 St

**1.44.5.230 Bewegungsmelder, IP 53 Außenbereich**
Bewegungsmelder,
fuer helligkeitsabhaengige
Bewegungserkennung,

für den Außenbereich, zur
Schaltung von LED-Leuchten,
für Aufputz-Montage,
zur Deckenmontage
mit Erfassungsreichweite
quer Durchmesser 40 m
frontal Durchmesser 20 m
mit Ueberwachungsbereich 360 Grd,
Lichtfuehler stufenlos einstellbar
von ca. 10 bis 2000 lx,
Zeitstufen einstellbar von 15 s bis 30 min,
stufenlos einstellbar,
Schaltleistung 300 W LED
zum helligheitsabhaengigen Schalten von
Verbrauchern einzeln oder in Gruppen,
für Dauer EIN, AUS, Automatik

liefern und montieren.

Angebotenes Fabrikat:

Fabrikat/Typ: '...............................................' (vom Bieter auszufüllen)
Menge: 5,000 St

**1.44.5.240 Dämmerungsschalter, Außenbereich**
Daemmerungsschalter mit Gehaeuse,
Zur Steuerung der Bel.Außenbeuchtung
Schutzart IP 53,
Nennbetriebsspannung 230 V AC,
Schaltvermögen 10 A 230 V AC,
Ein- und Ausschaltwert einstellbar von
5 bis 1000 Lux.
Schaltverzögerung 60 s.
Montage auf dem Flachdach.

liefern und montieren.
Menge: 1,000 St

**1.44.5.250 CEE-Steckvorrichtung,16A**
CEE-Steckvorrichtung
für Anbau als 3polige Kragensteckdose
DIN 49 462 Teil 1
mit Schutzkontakt und Mittelleiterkontakt
für 16 A Nennstrom,
Betriebsspannung 400 V,
spritzwassergeschützt,
Schutzart mind. IP 44,
Gehäuse aus Isolierstoff

liefern und montieren.
Menge: 2,000 St

**1.44.5.260 CEE-Steckvorrichtung,32A,wie vor**
Leistung
wie zuletzt in vollem Wortlaut beschrieben,
jedoch für 32 A Nennstrom.
Menge: 1,000 St

**1.44.5.270 Kabelauslassdose**
Kabelauslassdose,
zum Einbau in Gerätedose,
einschl. Rahmen und Abdeckung,
DIN 49 073 aus Isolierstoff,
für Schraubbefestigung,
Innendurchmesser 58 mm,
liefern und montieren,
einschl Einführen der Kabel.
Menge: 15,000 St

**1.44.5.280 Schlüsseltaster mit Pilzdruckknopf, uP, NOT-AUS**
Schlüsseltaster, UP,Montageort Küche
Nennisolationsspannung 400 V AC,
Nennstrom 10 A, Gebrauchskategorie AC 1,
isolierstoffgekapselt, Schutzart mind. IP 44,
zum Einbau in Gerätedose,
mit Pilzdruckknopf, als NOT-Aus-Taster,
mit Schutzhaube gegen unbeabsichtigtes betätigen,
mit Schraubanschluss,
einrastend, entrastend durch Schlüssel,
mit 2 Schaltgliedern,
mit dauerhaft beschriftetem
Bezeichnungsschild,
einschl. Rahmenanteil und Zentralplatte,
korrespondierend zum Schalterprogramm,
mit Profil-Halbzylinder, mit zwei Schlüsseln

liefern und montieren.
Menge: 2,000 St

**1.44.5.290 Überspannungsableiter Jalousien**
Überspannungs-Ableiter

Überspannungs-Ableiter als Steckverbindung
in die Motorleitung.
Mehrpoliger Überspannungs-Ableiter Typ 2
nach EN 61643-11
Schutzart: I54
Zum Schutzvon elektrischen
Sonnen-/Sichtschutz bzw. Raffstores
Unterbrechung des Laststromkreises
im Fehlerfall für den Abwärtsbetrieb
Akustische Defektmeldung für beide
Schutzpfade

Höchste Dauerspannung: 275 V ac
Schutzpegel: <= 1,5 kV
Nennableitstoßstrom (8/20): 2,5 kA
Gesamtableitstoßstrom (8/20) [L+N-PE]: 15 kA
Folgestromlöschfähigkeit [N-PE]: 100 A eff
Nennlaststrom AC: 10 A
Energetische Koordination nach DIN EN 62305-4,

liefern und montieren
Menge: 32,000 St

**1.44.5.300 Schlüsselschalter**
Schlüsselschalter in Alu-Druckgehäuse,
zur Schaltung der Herdplatten in der Küche,

Kabeleinführung von unten, oben
oder hinten,
mit Nockenschalter für lange
Lebensdauer,
Einbau von Profilhalbzylinder
aller Fabrikate nach
DIN 18252 mit jeder Schließbartstellung
möglich,
Schlüsselstellung 0-1, rastend,
Schlüssel ist in jeder Schaltstellung auf 1
2 Uhr abziehbar,
Schutzart IP54,
Einbaudurchmesser 62 mm,
Einbautiefe 66 mm,

Lieferung mit 1 Halbprofilzylinder
und 3 Schlüsseln,

liefern, montieren, anschliessen und in Betrieb nehmen
Menge: 1,000 St

**1.44.5.310 Blitzstrom-Ableiter Typ 2**
Blitzstrom-Ableiter Typ 2
nach DIN EN 61 643-11 (VDE 0675 Teil 6-11)
zum Überspannungsschutz,
zum Schutz für Niederspannungsverbraucheranlagen
vor Überspannungen,
energetisch koordiniert zu Überspannungsableitern
Typ 2
mehrpolig,
Ausführung für Drehstromnetz,
TN-S - System,
tiefer Schutzpegel,
als anschlussfertige Einheit,
Doppelklemme für Leiteranschlüsse,
ausgangsseitige Multifunktionsklemme
für Leiter und Kammschienen,
ausgerüstet für Fernsignalisierung,
integrierte Betriebsspannungsanzeige,
höchste Dauerspannung: UC = 275 V AC
Blitzstrom pro Pol: Iimp = 20 kA
  (Blitzschutzklasse I)
Schutzpegel:  UP <=1, 25 kV

liefern und betriebsfertig in die
Verteilung montieren
Menge: 3,000 St

**1.44.5.320 Leergehäuse mit Tür, AP**
Leergehäuse AP zur Wand und Deckenmontage,
SK 1
zur Aufnahme von min. 4 Notleuchten -
Überwachungsmodulen,
oder 4 LED-Leuchtennetzteile.
sowie 2 Überspannungsschutzmodule Typ 2.
Technische Informationen:
- Beschichtung: Pulverbeschichtung
- Farbe: RAL 7035
- Schutzgrad: IP 66 Schutzklasse
(Übereinstimmung mit IEC 62262)
- Nennspannung: bis 1000V
- Standard EN 62208; EN 60439-1; EN 60439-3
Abmaße:
Ca. 210 x 280 x130 mm

liefern und montieren
Menge: 4,000 St

**1.44.5.330 Wandaufputzschrank / Wandtresor für kombinierte Elektro‑ und Wasseranschlüsse**
Abschließbarer Wandaufputzschrank zur Aufnahme einer CEE‑Steckdose 32 A, einer 230‑V‑Schutzkontaktsteckdose (AP) sowie einer frostsicheren Wasserarmatur, produktneutral.

Langtext
Liefern und montieren eines abschließbaren Wandaufputzschrankes („Wandtresor") zur geschützten Aufnahme, Bedienung und Sicherung von Elektro‑ und Wasseranschlüssen.

1. Konstruktion und Ausführung
Wandmontierter Aufputzschrank aus Stahlblech oder gleichwertigem Material
Korrosionsgeschützt, z. B. verzinkt und/oder pulverbeschichtet
Oberfläche hellgrau oder vergleichbar
Für Innenräume und geschützte Außenbereiche geeignet

2. Abmessungen
Abmessungen und Innenvolumen ausreichend zur fachgerechten Aufnahme folgender Komponenten:
1 × CEE‑Steckdose 32 A, 400 V
1 × Schutzkontakt‑Steckdose 230 V, Ausführung Aufputz
1 × frostsichere Wasserarmatur
Ausreichender Arbeits‑ und Bedienraum innerhalb des Schranks

3. Tür und Verschluss
Fronttür mit umlaufender Dichtung
Türanschlag seitlich, Öffnungswinkel ≥ 90°
Abschließbar mittels Profilzylinderschloss oder gleichwertiger Schließvorrichtung
Schutz gegen unbefugten Zugriff bei geschlossener Tür

4. Schutzart
Mindestschutzart IP44 bei geschlossener und verriegelter Tür gemäß DIN EN 60529
Höhere Schutzart zulässig

5. Elektroinstallation (Aufnahmefähigkeit)
Geeignet zur Montage von:
1 × CEE‑Steckdose 32 A
1 × Schutzkontakt‑Steckdose 230 V

Befestigungsmöglichkeiten für AP‑Elektroinstallationen vorhanden
Leitungseinführungen vorbereitet oder vorprägbar
Einhaltung der gültigen VDE‑Bestimmungen

6. Wasserinstallation (Aufnahmefähigkeit)
Aufnahme einer frostsicheren Wasserarmatur vorgesehen
Schrankkonstruktion für fachgerechte Rohrführung geeignet
Schutz gegen Frostschäden durch konstruktive Auslegung
Berücksichtigung der Anforderungen an Trinkwasserinstallationen

7. Montage und Leistungspflichten
Fachgerechte Wandmontage inkl. Befestigungsmaterial
Ausrichten, befestigen und betriebsbereit übergeben
Öffnungen für Leitungen herstellen, soweit erforderlich
Koordination mit den beteiligten Gewerken (Elektro / Sanitär)

8. Normen und Regelwerke
Die Ausführung hat zu erfolgen nach:
VOB/C
DIN‑ und EN‑Normen für Metallgehäuse
DIN EN 60529 (IP‑Schutzarten)
VDE‑Bestimmungen
DVGW‑Regelwerk
Unfallverhütungsvorschriften

9. Produktneutralität / Gleichwertigkeit
Es sind keine Hersteller oder Fabrikate vorgegeben.
Zugelassen sind alle Produkte, die den genannten technischen, funktionalen und qualitativen Anforderungen entsprechen.
Der Bieter hat die Gleichwertigkeit ggf. mit technischen Unterlagen nachzuweisen (§ 7 VOB/A).

liefern, montieren, anschliessen und in Betrieb nehmen

Angebotenes Fabrikat:

Fabrikat/Typ: '...............................................' (vom Bieter auszufüllen)
Menge: 1,000 St

##### Gruppe 1.44.6 4446 Jalousiesteuerung

**1.44.6.10 Jalousiesteuerung Zentrale**
Sonnenschutzzentrale 3-Kanal

3-Kanal Sonnenschutzzentrale mit vorkonfigurierten Steuerungsprogrammen für Raffstoren,
Rollläden, Markisen, Markisoletten, Jalousien und Rollos. Dachflächenfenster oder
Verdunkelungsanlagen müssen spezifisch angesteuert werden können.
Es können entweder drei Motore direkt angesteuert werden oder drei komplette Fassadenseiten
über nach geschaltete Motorsteuereinheiten.
Die Steuerzentrale befindet sich in einem ansprechenden Gehäuse mit kratzfester
Acrylglasoberfläche.
Die Anzeige und Menüführung erfolgt in einem grafischen Farbdisplay.
Die Bedienung erfolgt über vier Sensor-Funktionstasten und einem verschleißfreien Sensor-Drehrad.

Konfigurierbarkeit von Szenen, die per Tastendruck aufgerufen werden können.
Über das Bediengerät können sowohl die Steuerkanäle manuell bedient als auch frei wählbare
Positionen zwischen 0 und 100% der Behanglänge eingestellt werden.
Die einfache und schnelle Inbetriebnahme ist zwingend durch ein Quick-Start Menü zu
ermöglichen.

Im Bediengerät sind ein Innentemperatursensor sowie ein Funkempfänger integriert.
Die Steuerausgänge der Zentrale sind potentialfrei ausgeführt.
Aktuelle Wetterdaten können im Display angezeigt werden.
Über einen Tastendruck am Bediengerät können alle Automatikfunktionen aktiviert und
deaktiviert werden.
Sicherheitsfunktionen sowie produktspezifische Einstellungen müssen durch ein Passwort
geschützt sein.
Über eine Abwesenheitstaste, sowie einen frei definierbaren Urlaubszeitraum sind einzelne
Komfortfunktionen deaktivierbar, sowie eine individuelle einstellbare Position anfahrbar.

Zum Anschluss von bauseitigen Brandschutzanlagen u.ä. steht ein Zentraleingang zur
Verfügung. Pro Kanal müssen je ein Eingang für einen Kanaltaster sowie ein Eingang für
Verriegelungskontakte vorhanden sein.
Bedien- und Leistungsteil müssen getrennt montierbar und über eine Vierdrahtleitung
miteinander verbunden werden können.
Die Kommunikation zwischen Leistungsteil, Bediengerät und Wetterstation muss überwacht
werden können, so dass im Störungsfall z.B. eine Warnmeldeleuchte eingeschaltet werden
kann.
Alle Kanäle müssen gemeinsam über einen Zentralschalter positionierbar sein.

Der Anschluss eines kompakten Messwertgebers über eine 4-adrige Busleitung ist zwingend
notwendig.
Zudem muss der Anschluss am Messwertgeber steckbar ausgeführt sein.

Die Funktion der Wetterstation muss überwachbar sein.

In Verbindung mit dem optional erhältlichen Messwertgeber und Zubehör sind folgende
Funktionen möglich:
- Windüberwachung
- Eisüberwachung
- Niederschlagsüberwachung
- Sonnenautomatik
- Dämmerungsautomatik
- Temperaturautomatik (Innen und Außen)
- Zeitschaltuhr
- Automatikfreigabeuhr
- Wendeautomatik für Lamellenprodukte
- Differenzgesteuerte Temperaturautomatik
- Intervalllüftung
- Kälteschutz
- Manuelle Bedienung
- Funkfernbedienung möglich
- automatische Sommer-/Winterzeit-Umstellung

Ausführung zur Aufputz-Montage

liefern und betriebsbereit installieren
Menge: 1,000 St

**1.44.6.20 Sonnenschutz-Wetterstation**
Sonnenschutz-Wetterstation
Kompakter Messwertgeber aus massivem, UV-beständigem Kunststoff.
Der Messwertgeber erfasst Messwerte für:
- Helligkeit
- Dämmerung
- Windgeschwindigkeit
- Niederschlag
- Außentemperatur

Erfassung der Sonneneinstrahlung getrennt nach Himmelsrichtungen
Die Niederschlagssensorfläche ist beheizbar ausgeführt und schaltet sich unter 15° C
selbstständig zu.
Die Winderfassung erfolgt über ein Flügeldrehrad.
Die Spannungsversorgung für die Wetterstation erfolgt über die Sonnenschutzzentrale,
so dass keine zusätzlichen Netzteile notwendig sind.
Steckbarer Anschluss am Messwertgeber über eine 4-adrige Anschlussleitung.
Befestigung der Wetterstation mittels Montagebügel an der Fassade.
Leitungslänge bis max. 200 Meter
Abmessungen (BxHxT): 130x175x130 mm

liefern und betriebsbereit installieren
Menge: 1,000 St

**1.44.6.30 Motorsteuereinheit 1 Antrieb**
Motorsteuereinheit
Logikverhalten: Zeitlogik/Permanentlogik
Für die Ansteuerung von bis zu 2 Motoren über die Sonnenschutzzentrale. An die Motorsteuereinheit können gleichzeitig 2 Antriebe angeschlossen werden.
Für die örtliche Bedienung ist pro Motorausgang auch ein separater Taster anschließbar.

- Anschluss der Motorsteuereinheit über getrennte Steuer- und Kraftschleifleitungen.
- Kein externes Netzteil erforderlich, die Sicherheitskleinspannung wird in der Motorsteuereinheit selbst erzeugt.
- Es können unterschiedliche Programme für Sonnenschutzprodukte mit und ohne Lamellen eingestellt werden. Ein örtlicher Fahrbefehl wird je nach Programmierung nach 2 Sek. oder sofort gespeichert.
Bei einem Zentralbefehl wird dieser Fahrbefehl gelöscht und die örtliche Bedienung blockiert.
- Alle Anschlussklemmen als Schraubklemmen.
- Am Gerät ist das Logikverhalten, Zeitlogik oder Permanentlogik über einen Kodierschalter umschaltbar.
- Ausführung als Aufputzgehäuse
- Für je zwei Motorausgänge ist eine wechselbare Feinsicherung zur Absicherung der Motorleitung vorhanden.

liefern und betriebsbereit installieren
Menge: 32,000 St

**1.44.6.40 Jalousietaster einschl. Gerätedose**
Jalousietaster DIN EN 60669-1 einpolig,
10 A, 250 V AC,
mit zwei Schaltwippen auf/ab,
gegenseitig verriegelt,
zum Einbau in Gerätedose
einschl. Bedienelement und anteiligem Abdeckrahmen,
einschl. Beschriftungsfeld,

im Schalterprogramm wie unter ZTV Schaltermaterial beschrieben
liefern und montieren.

Fabrikat / Typ: '"' (vom Bieter auszufüllen)
Menge: 32,000 St

**1.44.6.50 Programmierung, Inbetriebnahme**
*** Pauschalposition
Programmierung, Inbetriebnahme

Parametrierung
Funktionsprüfung
Inbetriebnahme

liefern und betriebsbereit installieren
Menge: 1,000 psch

##### Gruppe 1.44.7 4447 Brandschutzmassnahmen

*Hinweis: ZTV Brandschutzmaßnahmen...*
ZTV Brandschutzmassnahmen

Werden Leitungen durch Flucht- oder
Rettungswege verlegt, die nicht
für deren Betrieb bestimmt sind,
so sind die Leitungstrassen entsprechend
mit Brandschutzkanälen zu schotten.

Die Durchführungen durch die Wände sind
mit Brandschotts zu versehen.

Nach dem Errichten der Wände sind die
Durchführungen zu verschotten.

Die Brandschutzmassnahmen müssen den
einschlägigen Normen und Richtlinien
entsprechen, wie z.B.:

-  DIN 4102  Brandverhalten von Baustoffen und Bauteilen,

-  DIN 18 230 Baulicher Brandschutz im
  Industriebau,

-  Richtlinien des Verbandes der Sachversicher

Der Anbieter ist verpflichtet, die amtlichen Nachweise für die von ihm angebotenen Brandschutzmassnahmen vorzulegen.

Amtliche Nachweise können sein :
- Prüfbescheinigung
- Prüfbescheid und
- allgemeine bauaufsichliche Zulassung

**1.44.7.1 Kabelabschottung S90, bis 0,005 m²**
Kabelabschottung S 90 bis 0,005 m²

Kabelabschottung
zur Verhinderung von Brandübertragung,
form-, alterungs-, korrosionsbeständig,
geeignet zur Nachbelegung mit Kabeln,
Feuerwiderstandsklasse S 90,
in Wänden aus Mauerwerk und in Decken
oder Wänden aus Beton oder Stahlbeton,
abzudichtende Öffnungsrestfläche bis
0,01 m², belegt mit Kabeln,
Leitungen oder Installationsrohren,
mit durchgeführten Kabelrinnen
oder -leitern.

Kabelbündel sind im Schottbereich in den
nach Verwendungsnachweis des jeweiligen
Schotts angegebenen Abständen zu befestigen
und im Wandbereich sowie beidseitig über eine
Länge von mind. 50 cm in einem Abstand von
3 cm fest miteinander zu verbinden.
Die Verbindung erfolgt mittels Kabelbinder.
Die Leitungen sind dabei ausgerichtet und
senkrecht zur Schottfläche zu führen.
Die Kosten für ggf. erforderliche
Befestigungsmaterialien werden gesondert
abgerechnet.

Ausführung gem. Herstellerangaben
Menge: 2,000 St

**1.44.7.10 Kabelabschottung S90, bis 0,01 m²,w.v.**
Leistung
wie zuletzt in vollem Wortlaut beschrieben,
jedoch Öffnungsquerschnitt bis 0,01 m².
Menge: 3,000 St

**1.44.7.30 Kabelabschottung S90, bis 0,02 m²,w.v**
Leistung
wie zuletzt in vollem Wortlaut beschrieben,
jedoch Öffnungsquerschnitt bis 0,02 m².
Menge: 2,000 St

**1.44.7.40 Kabelabschottung S90,bis 0,05m²,w.v**
Leistung
wie zuletzt in vollem Wortlaut beschrieben,
jedoch Öffnungsquerschnitt bis 0,05 m².
Menge: 6,000 St

**1.44.7.50 Kabelabschottung S90,bis 0,1m²,w.v.**
Leistung
wie zuletzt in vollem Wortlaut beschrieben,
jedoch Öffnungsquerschnitt bis 0,1 m².
Menge: 2,000 St

**1.44.7.60 Kabelabschottung S90, für Bohrungen bis 30 mm**
Kabelabschottung S90, für Bohrungen bis 30 mm

Kabelabschottung
zur Verhinderung von Brandübertragung,
form-, alterungs-, korrosionsbeständig,
geeignet zur Nachbelegung mit Kabeln,
Feuerwiderstandsklasse S 90,
in Wänden aus Mauerwerk oder Trockenbauwänden und in Decken oder Wänden
aus Beton oder Stahlbeton,
Kabelabschottung S90,
für Bohrungen bis 30 mm,
belegt mit Kabeln oder Leitungen,
Kabelbündel sind im Schottbereich in den
nach Verwendungsnachweis des jeweiligen
Schotts angegebenen Abständen zu befestigen
und im Wandbereich sowie beidseitig über eine
Länge von mind. 50 cm in einem Abstand von
3 cm fest miteinander zu verbinden.
Die Verbindung erfolgt mittels Kabelbinder.
Die Leitungen sind dabei ausgerichtet und
senkrecht zur Schottfläche zu führen.
Die Kosten für ggf. erforderliche
Befestigungsmaterialien werden gesondert
abgerechnet.

Ausführung gem. Herstellerangaben
Menge: 65,000 St

**1.44.7.70 Kabelbox F90 montieren**
Kabelabschottung
für Wände und Decken als Kabelbox,
aus verzinktem Stahlblechgehäuse,
ausgekleidet mit luftdicht gekapselten
Palusolblöcken,
stirnseitig mit Polystyrolkappen
verschlossen,
im Innern freier Querschnitt
zur Nachinstallation,
rauchdichter Abschluss mit
dauerelastischer Fugendichtmasse,

zugelassen als Wandschott in
- Mauerwerk,
- Betonwänden und
- leichten Brandschutztrennwänden,

zugelassen als Deckenschott in
- Betondecken,

einsetzbar zur Nachinstallation
als Kabelschott S90

vom AN "Elektroinstallation" übernehmen
und gemäß den Montagehinweisen des
Herstellers montieren,

Abmessungen :
Außen, ca.
B x H x T = 280 x 110 x 270 mm

Rohbauöffnung
B x H = 300 x 130 mm

nur montieren
Menge: 2,000 St

**1.44.7.80 Brandschutzcoating**
Brandschutz-Coating

lösungsmittelfreie Beschichtung
mit flammenhemmenden Pigmenten
auf Dispersionsbasis,
für Brandschutzanstrich von Kabelbündel
oder Kabeltragsystemen,
liefern und gemäß Herstellerangaben
auftragen
Menge: 5,000 m²

**1.44.7.90 Erstellen von Nachweisen**
*** Pauschalposition
Erstellen der Nachweise über die bei
der Ausführung der Brandschutz-
Maßnahmen verwendeten Materialien,
wie in den ZTV beschrieben

- Prüfbescheinigung
- Prüfbescheid und
- allgemeine bauaufsichtliche Zulassung
- Zulassung im Einzelfall

Die Nachweise sind zur Abnahme vorzulegen
und gelten als Teil der Revisions- und
Bestandsunterlagen im Sinne der ZTV
Menge: 1,000 psch

**1.44.7.100 Kennzeichnung nach LBO**
*** Pauschalposition
Kennzeichnung
aller ausgeführten Brandschutzarbeiten
nach DIN 4102 Teil 12,
mit Kennzeichnungsschilder,
dauerhaft beschriftet mit
- Art der ausgeführten Arbeiten
- Art des Brandschotts
- Name des Herstellers des
  verwendeten Materials / Schotts
- Zulassungsnummer des
  verwendeten Materials / Schotts
- Name des Auftragnehmers
- Name des Ausführenden
- Datum der Ausführung
anbringen an gut sichtbarer Stelle
und dauerhaft befestigen
Menge: 1,000 psch

##### Gruppe 1.44.8 4448 Stemmarbeiten

*Hinweis: ZTV Kernbohrungen und Stemmarbeiten*
ZTV Kernbohrungen und Stemmarbeiten

Im Zuge der Rohbauarbeiten werden tlw. in Decken
und Wänden des Gebäudes die Haupttrassen in
Form von Aussparungen und Kernbohrungen
angelegt.

Werden darüber hinaus Öffnungen in Decken oder
Wänden erforderlich, insbesondere im Bestandsgebäude, sind diese vom AN selbständig
herzustellen. Öffnungen in Betondecken oder
Betonwänden sind als Kernbohrungen auszuführen.

Dabei ist vom AN in jedem Fall im Vorfeld
die Notwendigkeit und Lage der Bohrung mit
der Bauleitung abzustimmen und die Freigabe
des Tragwerkplaners einzuholen.
Bohrungen in Trockenbauwänden werden
nicht gesondert vergüten.

**1.44.8.10 Kernbohrungen d=50 mm,vertikal,Beton**
Bohrungen in Beton vertikal,
mit einem lichten Durchmesser
von 50 mm durch eine Betondecke
mit einer Stärke von bis 350 mm
herstellen
Menge: 30,000 St

**1.44.8.20 Kernbohrungen d=100 mm,vertikal,Beton**
Bohrungen in Beton vertikal,
mit einem lichten Durchmesser
von 100 mm durch eine Betondecke
mit einer Stärke von bis 350 mm
herstellen
Menge: 10,000 St

**1.44.8.30 Kernbohrungen d=100 mm,horizontal, Mauerwerk**
Bohrungen in Mauerwerk  horizontal,
mit einem lichten Durchmesser
von 100 mm durch Mauerwerk
mit einer Stärke von bis 600 mm
herstellen
Menge: 2,000 St

**1.44.8.40 Kernbohrungen d=150 mm,horizontal,Beton**
Bohrungen in Beton horizontal,
mit einem lichten Durchmesser
von 150 mm durch eine Betonwand
mit einer Stärke von bis 350 mm
herstellen
Menge: 5,000 St

**1.44.8.50 Bohrungen d=30 mm,horizontal, Mauerwerk**
Bohrungen in Mauerwerk,
horizontal,
mit einem lichten Durchmesser
bis 30 mm durch Mauerwerk
herstellen
Menge: 30,000 St

**1.44.8.60 Bohrungen bis 25 mm, Holzrahmenbau**
Bohrung, Durchmesser bis 25 mm
in Holzrahmenbauwände bis zu Stärke
von bis zu ca 300 mm
fachgerecht herstellen
Menge: 20,000 St

**1.44.8.70 Bohrungen bis 100 mm, Massivholzbau**
Bohrung, Durchmesser bis 100 mm
in Holzrahmenbauwände bis zu Stärke
von bis zu ca 300 mm
fachgerecht herstellen
Menge: 20,000 St

**1.44.8.80 Durchbrüche in Mauerwerk 10x20**
Herstellen von Durchbrüchen
in Mauerwerk,
Abmessungen bis ca. 10 x 20 cm,
Menge: 5,000 St

##### Gruppe 1.44.9 4449 Anschlüsse an bauseitige Anlagen

*Hinweis: ZTV Anschlüsse an bauseitige Anlagen...*
ZTV Anschlüsse an bauseitige Anlagen

Für bauseits beigestellte Betriebsmittel und
Anlagenteile sind z.T. elektrische Anschlüsse
herzustellen.

Die zu verlegenden Kabel, Gerätedosen und
Leerrohre sind im Titel Kabel und Leitungen
sowie im Titel Installationsmaterial erfasst.

Es sind die entsprechenden Zuleitungen zu verlegen
und die betriebsfertigen Anschlüsse an den
Betriebsmitteln und Anlageteilen vorzunehmen.
Anschluss und Inbetriebnahme erfolgen in
Zusammenarbeit mit dem Errichter der betroffenen
Anlage, die Gewährleistung der Funktion des
Anschlusses liegt beim Errichter der Anlage.

Nach Anschluss sind die Funktionsprüfungen
durchzuführen und die Revisionsunterlagen
entsprechend zu ergänzen.

**1.44.9.10 Anschliessen der Jalousiemotoren**
Betriebsbereites Anschließen der
Jalousiemotoren inkl.
Steckern, Kupplungen oder Anschlussklemmen
in Abzweigdose.
beidseitig
Menge: 39,000 St

**1.44.9.20 Anschliessen bis 5x2,5**
Anschließen von Kabeln oder Leitungen
an beigestellten Betriebsmitteln,
Querschnitt bis 5 x 2,5 mm2,
einschl. Funktionsprüfung und
Übernahme in die Revisionsunterlagen.
Menge: 10,000 St

**1.44.9.30 Anschliessen bis 10x2x0,8**
Anschließen von Kabeln oder Leitungen
an beigestellten Betriebsmitteln,
Steuerleitung bis 10 x 2 x 0,8 mm2,
einschl. Funktionsprüfung und
Übernahme in die Revisionsunterlagen.
Menge: 10,000 St

**1.44.9.40 Anschlussarbeiten an Türfeststelleinrichtungen**
Anschlussarbeiten
an Türfeststelleinrichtungen
oder Antriebe von Automatiktüren,
an beigestellten Türen,
einschl. Funktionsprüfung und
Übernahme in die Revisionsunterlagen
Menge: 1,000 St

**1.44.9.50 Anschluss von Küchengeräten**
Anschlussarbeiten
zum Anschluss von Küchengeräten
wie z.B. Spülmaschine oder Elektroherd
Menge: 5,000 St

**1.44.9.60 Potentialausgleich**
Potentialausgleich nach VDE 0100 § 49
an vorh. Brausetassen, Handläufen,
Bodeneinläufen, Kabeltrassen,
Brüstungskanälen und sonstigen
betriebstechnischen Anlagenteilen,
Verteilungen etc. einschl. erforderlicher
Anschlussmaterialien
liefern und betriebsfertig montieren.
Menge: 30,000 St

#### Titel 1.45 445 Beleuchtungsanlagen

##### Gruppe 1.45.1 4451 Allgemeine Beleuchtung

*Hinweis: ZTV Beleuchtungsanlagen*
ZTV Beleuchtungsanlagen

Leistungs- und Lieferumfang

Alle zur Ausführung der Arbeiten für
eine betriebsfähige Beleuchtungsanlage
erforderlichen Leistungen und Materialien,
einschl. Klein- und Befestigungsmaterial
sowie das Abisolieren, Einführen und An-
schliessen der verlegten Leitungen sind
mit allen Nebenkosten, ebenso wie die
Gestellung aller Leitern, Gerüste -bis
zu einer Höhe von 3,5 Metern- und
Werkzeuge, in die Einheitspreise der
Leuchten mit einzukalkulieren, sofern
nicht gesonderte Positionen dafür
existieren.

Sämtliches verwendetes Material muss
das VDE-Zeichen tragen oder mind. den
VDE-Richtlinien entsprechen. Der Bieter
übernimmt die Gewähr für die mit dem
Angebot zugesicherte Qualität.

Alle Leuchten sind mit Leuchtmittel
anzubieten und zu liefern.

Leuchtengehäuse aus Metall sind mit
einem dauerhaften Korrosionsschutz und
einem stoßfesten Fertiganstrich
auszuführen. Kanten und Ecken sind
geschlossen, ohne sichtbare Fugen oder
Öffnungen auszubilden.

Leuchtenwannen aus Kunststoff sind in
farbechtem, nichtvergilbendem und
antistatischem Material zu liefern.
Kanten und Ecken sind geschlossen,
ohne sichtbare Fugen oder Öffnungen
auszubilden. Alle Wannen müssen mit
Hebel- oder Klemmverschlüssen sicher
gehalten werden.

Alle Kabeleinführungen in Gehäuse
sind mit Kantenschutz oder Schutztüllen
zu versehen. Die Kosten hierfür sind in
die Einheitspreise einzukalkulieren.
Für Lichtbandverdrahtungen wird auf
VDE 0100 Teil 559 besonders hingewiesen.

Auf Wunsch des Auftraggebers sind, ohne
besondere Berechnung Musterleuchten
vorzulegen.

Auf Verlangen des AG / Planers sind Be-
leuchtungsmessungen durchzuführen und
als Dokumentation zu übergeben.

Leuchtmittel / Vorschaltgeräte

Alle Leuchten sind als LED-Leuchten anzubieten,
incl. LED- Treibereinheit, DALI-Treiber o.ä. anzubieten.
Die genauen Anforderungen je Leuchte gehen aus den
Einzelbeschreibungen der Positionen hervor.

Montage

Die in den nachfolgenden Positionen
beschriebenen Leuchten werden in
abgehängten Decken und als Anbau- bzw.
abgependelt mit unterschiedlicher Konstruktionsweise
montiert.

Vor der Bestellung bzw. der Montage der
Leuchten, hat sich der Auftragnehmer im
Rahmen der Werk- und Montageplanung
über Art und Typ der tatsächlich
eingebauten Decke zu informieren und
den Einbau der Leuchten mit der Bauleitung und den übrigen Ausbaugewerken
abzustimmen.

Die in den nachfolgenden Positionen
beschriebenen Anbauleuchten werden an
der Rohdecke unterschiedlicher
Konstruktionsweise montiert.

Eventuell erforderliche Montageunterbrechungen, bedingt durch den gewerkeabhängigen, abschnittsweisen Einbau
der Leuchten, sind bei der Kalkulation
zu berücksichtigen und werden nicht
separat vergütet.

Für alle Leuchten gleicher Bauart und
Funktion ist ein einheitliches Fabrikat
anzubieten, sofern nicht im Leistungsverzeichnis verschiedene Leitfabrikate
vorgegeben sind.

**1.45.1.10 Typ A Wasserdichte LED‑Feuchtraumleuchte**
Typ A Wasserdichte LED‑Feuchtraumleuchte

Liefern und montieren einer wasserdichten LED‑Feuchtraumleuchte für den professionellen Innenbereich,
Leuchte bestehend aus einem Gehäuse aus glasfaserverstärktem Polyester, Farbe Grau RAL 7035, strukturiert. Diffusor aus opalem Kunststoff (PMMA) zur gleichmäßigen Lichtstreuung. Altersbeständige Silikondichtung zur dauerhaften Sicherstellung der Schutzart. LED‑Platine mit Multichip‑LED, Lichtfarbe 4.000 K. Halteklammern aus Edelstahl. Schnellhalterung aus Edelstahl zur Deckenmontage.
Multipower‑Ausführung mit DIP‑Schalter zur Auswahl von vier Leistungsstufen, Einstellung während der Installationsphase.
Direkt strahlende Leuchte mit symmetrischer, extrabreiter Lichtverteilung.
Technische Daten:

Lichtquelle: LED
Leuchtenlichtstrom: ca. 5.500 lm
Anschlussleistung: ca. 51 W
Lichtausbeute: ca. 108 lm/W
CRI: 80
Farbtemperatur: 4.000 K
wahlweise 3.000K
Farbtoleranz: ≤ 3 SDCM (MacAdam)
Lebensdauer: L70B50 ≥ 60.000 h
UGR: ≤ 19,6

Elektrische Ausführung:

Betriebsspannung: 220240 V AC, 0/50/60 Hz
Betriebsspannung DC: 186250 V
Spannungsart: AC/DC
Leistungsfaktor: cos ö ≥ 0,9
Dimmbar über DALI

Schutz und Ausführung:

Schutzart: IP66
Schutzklasse: I
Schlagfestigkeit: IK03 (0,35 J)
Glühfadentest: 650 °C
Geeignet zur Montage an entflammbaren Befestigungsflächen
CE‑, EAC‑, UKCA‑ und RCM‑konform

Abmessungen:

Bauform: rechteckig
Länge: ca. 1.277 mm
Breite: ca. 116 mm
Höhe: ca. 99 mm
Gewicht: ca. 2,4 kg

Montage:

Montageart: Feuchtraum‑/Deckenleuchte
Einsatzbereich: Innenraum
Zulässige Umgebungstemperatur: 25 °C bis +40 °C

Leuchte komplett liefern, montieren, elektrisch anschließen und betriebsfertig in Betrieb nehmen, einschließlich aller erforderlichen Befestigungs‑ und Anschlussmittel, gemäß VOB.
Einheit: Stück

Serie: ACRO+ oder gleichwertig
Ausführung: Anbau
Fabrikat: Hersteller / Typ oder gleichwertig
Inlighting Performance  /  3103920, oder gleichwertig

Planungsgrundlage:
Inlighting Performance
Serie: ACRO+
Artikel‑Nr.: 3103920

liefern, montieren und
betriebsbereit anschließen.

Fabrikat / Typ: '............................................' (vom Bieter auszufüllen)
Menge: 10,000 St

**1.45.1.20 Typ B - LED Pendeleleuchte**
Typ B LED‑Pendelleuchte für den Innenbereich

Runde Pendelleuchte mit Leuchtenkörper aus Stahlblech und Aluminiumdruckguss
Oberfläche pulverbeschichtet, Farbe weiß, RAL 9016, strukturiert
Opalweiße Diffusorabdeckung aus Kunststoff für hohe Gleichmäßigkeit der Lichtverteilung
LED‑Sidelight‑Technologie für homogene Leuchtdichte über die gesamte Lichtaustrittsfläche
Lichtverteilung überwiegend direkt mit geringem indirektem Anteil
Zukunftssicher durch einfache Revisionierbarkeit
(austauschbare Light‑Engine und Konverter)

Lichttechnische Daten

LED‑System
Leuchtenlichtstrom: ca. 1.080 / 3.280 lm (je nach Leistungsstufe)
LED‑Nennlichtstrom: ca. 1.300 / 4.000 lm
Lichtausbeute: bis ca. 135 lm/W
Farbtemperatur: 4000 K (Neutralweiß)
  wahlweise 3000K
Farbwiedergabeindex: Ra ≥ 80
Farbtoleranz: ≤ 3 SDCM (MacAdam)
Abstrahlwinkel: ca. 2 × 56°
Halbräumliche Lichtstromanteile:

Direkt: ca. 95 %
Indirekt: ca. 5 %

Lebensdauer: L80B10 ≥ 50.000 h

Elektrische Daten

Betriebsspannung: 220240 V AC, 50/60 Hz
Spannungsart: AC/DC
Leistungsfaktor: cos ö > 0,9
Dimmbar über DALI, zusätzlich TouchDIM®
Während der Installation wählbare Leistungsstufen
Leuchte inklusive elektronischem Konverter

Mechanische Daten

Bauform: rund, Durchmesser ca. 329 mm
Bauhöhe Leuchtenkörper: ca. 53 mm
Schutzart: IP20
Schlagfestigkeit: IK06
Schutzklasse: I
Glühdrahtprüfung: 650 °C
Nettogewicht Leuchtenkörper: ca. 2,3 kg

Montage und Installation

Montageart: Pendelmontage
Abhängung mittels Seil- oder Stabpendel, Länge werkzeuglos einstellbar
Deckenanschluss über Baldachin, farblich passend zur Leuchte
Interne Durchgangsverdrahtung möglich
Geeignet für Montage an normal entflammbaren Befestigungsflächen
Umgebungstemperatur: 10 °C bis +40 °C

Normen und Zertifizierungen

CE‑Zertifizierung
UKCA‑Zertifizierung

Produktzuordnung

Serie: FL ROUND+ oder gleichwertig
Ausführung: Pendel
Fabrikat: Hersteller / Typ oder gleichwertig
Inlighting Performance  /  3123837

Planungsgrundlage:
Inlighting Performance
Serie: FL ROUND+
Artikel‑Nr.: 3123837

Einheit: Stück
Abrechnung: Lieferung, Montage, betriebsfertiger Anschluss einschließlich Pendelabhängung und Baldachin  liefern, montieren und
betriebsbereit anschließen.

Fabrikat / Typ: '............................................' (vom Bieter auszufüllen)
Menge: 8,000 St

**1.45.1.30 Typ C - LED Anbauleuchte**
Typ C  LED‑Wand‑ und Deckenleuchte für den Innenbereich

Rundes Leuchtengehäuse aus Stahlblech und Aluminiumdruckguss
Oberfläche pulverbeschichtet, Farbe weiß, RAL 9016, strukturiert
Opalweiße Diffusorabdeckung aus Kunststoff zur gleichmäßigen Lichtverteilung
LED‑Sidelight‑Technologie mit homogener Leuchtdichte über die gesamte Lichtaustrittsfläche
Lichtverteilung überwiegend direkt mit geringem indirektem Anteil

Lichttechnische Daten:

LED‑System, austauschbare Light‑Engine und Konverter
Leuchtenlichtstrom: ca. 1.080 / 3.280 lm (je nach eingestellter Leistungsstufe)
LED‑Nennlichtstrom: ca. 1.300 / 4.000 lm
Lichtausbeute: bis ca. 135 lm/W
Farbtemperatur: 4000 K (Neutralweiß)
wahlweise 3.000K

Farbwiedergabeindex: Ra ≥ 80
Farbtoleranz: ≤ 3 SDCM (MacAdam)
Abstrahlwinkel: ca. 2 × 56°
Halbräumliche Lichtstromanteile:

Direkt: ca. 95 %
Indirekt: ca. 5 %

Lebensdauer: L80B10 ≥ 50.000 h

Elektrische Daten:

Betriebsspannung: 220240 V AC, 50/60 Hz
Spannungsart: AC/DC
Leistungsfaktor: cos ö > 0,9
Dimmbar über DALI (inkl. TouchDIM®‑Funktion)
Während der Installation wählbare Leistungsstufen
Leuchte inklusive elektronischem Konverter

Mechanische Daten:

Durchmesser: ca. 329 mm
Bauhöhe: ca. 53 mm
Schutzart: IP20
Schlagfestigkeit: IK06
Schutzklasse: I
Glühdrahtprüfung: 650 °C
Nettogewicht: ca. 2,3 kg

Montage und Installation:

Montageart: Wand- oder Deckenanbau
Interne Durchgangsverdrahtung möglich
Umgebungstemperatur: 10 °C bis +40 °C
Geeignet zur Montage an normal entflammbaren Befestigungsflächen

Normen und Zertifizierungen:

CE‑Zertifizierung
UKCA‑Zertifizierung

Planungsgrundlage:
Inlighting Performance
Serie: FL ROUND+
Artikel‑Nr.: 3123887.002.4

Fabrikat / Typ: oder gleichwertig

Einheit: Stück

liefern, montieren und
betriebsbereit anschließen.

Fabrikat / Typ: '............................................' (vom Bieter auszufüllen)
Menge: 61,000 St

**1.45.1.40 Typ D - LED Einbauleuchte**
Typ D Runde LED‑Wand‑ und Deckenleuchte

Leuchtengehäuse aus Stahlblech und Aluminiumdruckguss
Oberfläche pulverbeschichtet, Farbe weiß, RAL 9016, strukturiert
Opalweiße Diffusorabdeckung aus Kunststoff (OP) für optimale Lichtstreuung und hohe Gleichmäßigkeit
LED‑Sidelight‑Technologie zur homogenen Leuchtdichteverteilung über die gesamte Lichtaustrittsfläche
Lichtverteilung überwiegend direkt mit geringem indirektem Anteil
Revisionsfreundlicher Aufbau mit austauschbarer LED‑Light‑Engine und Konverter
Leuchte inklusive elektronischem Betriebsgerät

Lichttechnische Daten

Lichtquelle: LED
LED‑Nennlichtstrom: ca. 8.000 lm
Leuchtenlichtstrom: ca. 6.500 lm
Anschlussleistung: ca. 49 W
Lichtausbeute: ca. 133 lm/W
Farbtemperatur: 4.000 K (Neutralweiß)
wahlweise 3.000K

Farbwiedergabeindex: Ra ≥ 80
Farbtoleranz: ≤ 3 SDCM (MacAdam)
Abstrahlwinkel: ca. 2 × 56°
Halbräumliche Lichtstromanteile:

Direkt (DFF): ca. 93 %
Indirekt (UFF): ca. 7 %

Lebensdauer: L80B10 ≥ 50.000 h

Elektrische Daten

Betriebsspannung: 220240 V AC
Frequenz: 50/60 Hz
Spannungsart: AC/DC
Leistungsfaktor: cos ö > 0,9
Dimmbar über DALI
Dimmung zusätzlich über TouchDIM® möglich

Mechanische Daten

Bauform: rund
Durchmesser: ca. 549 mm
Bauhöhe: ca. 53 mm
Schutzart: IP20
Schlagfestigkeit: IK06
Schutzklasse: I
Nettogewicht: ca. 4,3 kg
Glühdrahtprüfung: 650 °C
Diffusormaterial: opaler Kunststoff

Montage und Installation

Montageart: Wand‑ oder Deckenanbau
Geeignet für normale und entflammbare Befestigungsflächen
Interne Durchgangsverdrahtung möglich
Umgebungstemperatur Betrieb: 10 °C bis +40 °C
Anwendungsbereich: Professional Indoor

Normen und Zertifizierungen

CE‑Zertifizierung
UKCA‑Zertifizierung
ETIM‑Klasse: EC002892

Planungsgrundlage:
Inlighting Performance
Serie: FL ROUND+
Artikel‑Nr.: 3124039
Fabrikat / Typ: oder gleichwertig

liefern, montieren und
betriebsbereit anschließen.

Fabrikat / Typ: '............................................' (vom Bieter auszufüllen)
Menge: 5,000 St

**1.45.1.50 Typ E - LED Pendelleuchte**
Typ E  LED‑Pendelleuchte, rund, Innenbereich

Liefern und montieren einer runden LED‑Pendelleuchte für den professionellen Innenbereich,

Leuchte bestehend aus einem Gehäuse aus Stahlblech und Aluminiumdruckguss, pulverbeschichtet, Farbe Weiß RAL 9016, strukturiert. Revisionsfreundliche Ausführung mit austauschbarer Light‑Engine und austauschbarem Konverter. Opalweiße Diffusorabdeckung aus Kunststoff zur gleichmäßigen Lichtstreuung und hohen Leuchtenhomogenität. LED‑Sidelight‑Technologie zur gleichmäßigen Leuchtdichteverteilung über die gesamte Lichtaustrittsfläche.
Lichtverteilung überwiegend direkt mit geringem indirektem Lichtanteil (Direct/Indirect), symmetrische Abstrahlung.
Technische Daten:

Lichtquelle: LED
LED‑Nennlichtstrom: ca. 12.000 lm
Leuchtenlichtstrom: ca. 9.040 lm
Anschlussleistung: ca. 67 W
Lichtausbeute: ca. 135 lm/W
Farbtemperatur: 4.000 K
wahlweise 3.000K

Farbwiedergabeindex: Ra ≥ 80
Farbtoleranz: ≤ 3 SDCM (MacAdam)
Lebensdauer: L80B10 ≥ 50.000 h

Elektrische Ausführung:

Betriebsspannung: 220240 V AC, 50/60 Hz
Spannungsart: AC/DC
Leistungsfaktor: cos ö ≥ 0,9
Dimmbar über DALI, inkl. TouchDIM®
Leuchte inkl. elektronischem Konverter
Interne Durchgangsverdrahtung

Schutz und Ausführung:

Schutzart: IP20
Schutzklasse: I
Schlagfestigkeit: IK06 (1 J)
Glühfadentest: 650 °C
Geeignet zur Montage an entflammbaren Befestigungsflächen
CE‑ und UKCA‑konform

Abhängung / Zubehör:

Inklusive Stahlseilabhängung 1,5 m
Transparente Zuleitung
Deckenauslassdose im Lieferumfang enthalten

Abmessungen:

Bauform: rund
Durchmesser: ca. 725 mm
Höhe Leuchtenkörper: ca. 14 mm
Gewicht: ca. 7,4 kg

Montage:

Montageart: Pendelmontage
Einsatzbereich: Innenbereich
Zulässige Umgebungstemperatur: +10 °C bis +40 °C

Leuchte vollständig liefern, montieren, elektrisch anschließen und betriebsfertig in Betrieb nehmen, einschließlich aller erforderlichen Befestigungs‑ und Anschlussmittel, gemäß VOB.
Einheit: Stück
liefern, montieren und
betriebsbereit anschließen

Planungsgrundlage:
Inlighting Performance
Serie: FL ROUND+
Artikel‑Nr.: 3124089

Fabrikat / Typ: oder gleichwertig

Fabrikat / Typ: '............................................' (vom Bieter auszufüllen)
Menge: 25,000 St

**1.45.1.60 Typ F - LED Runde Anbauleuchte**
Typ F LED‑Wand‑ und Deckenleuchte, rund, Innenbereich

Liefern und montieren einer LED‑Wand‑ und Deckenanbauleuchte für den professionellen Innenbereich, Fabrikat, bestehend aus Stahlblech‑ und Aluminiumdruckgussgehäuse, pulverbeschichtet, Farbe Weiß RAL 9016, strukturiert.
Leuchte zukunftssicher ausgeführt durch einfache Revisionierbarkeit mit austauschbarer Light‑Engine und austauschbarem Konverter. Opalweiße Diffusorabdeckung aus Kunststoff zur homogenen Lichtstreuung und hohen Gleichmäßigkeit. LED‑Sidelight‑Technologie zur gleichmäßigen Leuchtdichteverteilung über die gesamte Lichtaustrittsfläche.
Lichtverteilung überwiegend direkt mit leichtem indirektem Lichtanteil (Direct/Indirect), symmetrische Abstrahlung.
Technische Daten:

Leuchtenlichtstrom: ca. 9.040 lm
Anschlussleistung: ca. 67 W
Lichtausbeute: ca. 135 lm/W
Farbtemperatur: 4.000 K
wahlweise 3.000K

Farbwiedergabeindex: Ra ≥ 80
Farbtoleranz: ≤ 3 SDCM (MacAdam)
Lebensdauer: L80B10 ≥ 50.000 h

Elektrische Ausführung:

Betriebsspannung 220240 V AC / 5060 Hz
Leistungsfaktor cos ö ≥ 0,9
Dimmbar über DALI inkl. TouchDIM®‑Funktion
Leuchte inkl. elektronischem Konverter
Interne Durchgangsverdrahtung

Schutz und Ausführung:

Schutzart IP20
Schutzklasse I
Schlagfestigkeit IK06 (1 J)
Glühfadentest 650 °C
Geeignet zur Montage an entflammbaren Befestigungsflächen
CE‑ und UKCA‑konform

Abmessungen:

Durchmesser: ca. 725 mm
Höhe: ca. 53 mm
Bauform: rund

Montageart: Wand‑ oder Deckenanbau, komplett betriebsfertig montieren, anschließen und in Betrieb nehmen.
Einheit: Stück
Leistungsumfang: Lieferung, Montage, Anschluss, Funktionsprüfung und Dokumentation gemäß VOB.liefern, montieren und
betriebsbereit anschließen

Planungsgrundlage:
Inlighting Performance
Serie: FL ROUND+
Artikel‑Nr.: 3124189

Fabrikat / Typ: oder gleichwertig

Fabrikat / Typ: '............................................' (vom Bieter auszufüllen)
Menge: 2,000 St

**1.45.1.70 Typ G - LED Einbau Downlight WC**
Typ G  Superflaches LED‑Einbau‑Downlight, rund, für den Deckeneinbau.

Gehäuse aus Aluminium‑Druckguss, Farbe weiß.
Lightguide und Abdeckung aus vergilbungsfreiem PMMA, opal matt.
Deckenbefestigung über Federsystem.
Einbautiefe abhängig von der Deckenstärke.
Inklusive externem Betriebsgerät (Konstantstrom‑Versorgung) mit Steckverbindung, Verbindungsleitung ca. 250 mm.
Durchgangsverdrahtung mit separat erhältlichem Zubehör möglich.
Anbaugehäuse sowie nachträglich montierbare Dekorzylinder aus Chintz‑Stoff, optional mit satinierter Kunststoff‑Abdeckscheibe, als Zubehör erhältlich.
Durchgangsverdrahtungsbox (5‑polig) separat erhältlich.
Technische Daten Leuchte:

Serie: TOLEDO FLAT round
Bestellnummer: 901451.002.1
Lichtquelle: LED
Bemessungsleistung: 5 W
Bemessungsleuchtenlichtstrom: ca. 530 lm
Systemeffizienz: ca. 106 lm/W
Farbtemperatur: 4000 K
wahlweise 3.000K

Farbwiedergabeindex (CRI): ≥ 80
Farbtoleranz: ≤ 4 SDCM
Lebensdauer LED: 50.000 h (L80/B10)

Lichttechnik:

Lichtaustritt: direkt
Lichtverteilung: symmetrisch
Ausstrahlwinkel: ca. 110°
Blendungsbewertung: UGR ≤ 27,4 (4H/8H)

Abmessungen:

Außendurchmesser: ca. 148 mm
Höhe sichtbar: ca. 2 mm
Einbaudurchmesser: ca. 128 mm
Geeignete Deckenstärke: 120 mm
Einbauhöhe gesamt: ca. 2753 mm
Einbauhöhe Leuchte: ca. 3151 mm
Gewicht: ca. 222 g

Elektrische Daten:

Betriebsspannung: 220240 V, 50/60 Hz
Leistungsfaktor: ca. 0,5
Schutzklasse: II
Einschaltstrom / Einschaltzeit: ca. 5,6 A / 92 µs
Flicker / Rippelstrom: ca. 3 %

Schutz und Zulassungen:

Schutzart: IP54
Schlagfestigkeit: IK06
Umgebungstemperatur: −20 °C bis +35 °C
Glühdrahtprüfung: 650 °C
Konformitätszeichen: CE, UKCA

Lieferung, Montage und betriebsfertiger Anschluss der Leuchte nach Herstellerangaben sind Bestandteil der Position.
liefern, montieren und
betriebsbereit anschließen.

Planungsgrundlage:
RZB
Serie: TOLEDO FLAT round
Artikel‑Nr.: 901451.002.1

Fabrikat / Typ: oder gleichwertig

Fabrikat / Typ: '............................................' (vom Bieter auszufüllen)
Menge: 28,000 St

**1.45.1.80 Typ H - LED Außen Wandanbauleuchte**
Typ H
Freistrahlendes Licht.
Die Farbtemperatur der Leuchte kann wahlweise auf 3000 K oder 4000 K eingestellt werden. LED, 3,8 W Leuchten-Anschlussleistung,
Leuchten-Lichtstrom 279 lm im Betrieb
bei Farbtemperatur 3000 K. Leuchten-Lichtstrom 300 lm im Betrieb
 bei Farbtemperatur 4000 K. Farbwiedergabeindex
 (CRI) > 80.
Mit austauschbarem LED-Modul mit Übertemperaturschutz und einer Lebenserwartung von mindestens 50.000 Betriebsstunden.
 Mit LED-Netzteil 220-240 V,
AC/DC fähig
 0/50-60 Hz.
 Schutzart IP 65.
Leuchte aus Aluminiumguss,
Aluminium und Edelstahl,
 Farbe Grafit.
Kristallglas innen weiß.
Zwei Leitungseinführungen zur Durchverdrahtung der Netzanschlussleitung bis Ø 10,5 mm. Abmessungen: 170 x 170 x 70 mm.

Planungsgrundlage:
Fabrikat / Typ:
Bega LED‑Anbauleuchte
Bestellnummer: 22663
oder gleichwertig.

liefern, montieren und
betriebsbereit anschließen.

Fabrikat / Typ: '............................................' (vom Bieter auszufüllen)
Menge: 15,000 St

**1.45.1.90 Typ I - LED Spiegelleuchte WC-Bäder**
Typ I

LED-Anbauleuchten für Decken- und Wandmontage.  Für waagerechte oder senkrechte Montage.
Längenoptimiert für Fliesen- und Spiegelmaße.
PMMA-Wanne, opal, mit innen liegender Rillenprismenstruktur, aus einem Stück gefertigt.
Mit lambertscher Lichtstärkeverteilung. Leuchtenlichtstrom und Lichtfarbe fest eingestellt.
Bemessungslichtstrom 2300 lm, Bemessungsleistung 20 W, maximale Leuchten-Lichtausbeute 115 lm/W.
Lichtfarbe warmweiß, ähnlichste Farbtemperatur (CCT) 3000 K,  allgemeiner Farbwiedergabeindex (CRI) R<sub>a</sub> > 80. Farborttoleranz (initial MacAdam) ≤ 3 SDCM. Mittlere Bemessungslebensdauer L80 (t<sub>q</sub> 25 °C) = 50.000 h. Die Lichtquelle ist entsprechend der Ökodesign-Anforderungen (VO (EU) 2019/2020) austauschbar.
Flimmern: Pst LM ≤ 1,0 bei Volllast. Stroboskop-Effekt: SVM ≤ 0,4 bei Volllast. Leuchtenkörper aus stranggepresstem Aluminium.
Oberfläche weiß beschichtet (ähnlich RAL 9016). Mit stirnseitig planen Kopfstücken aus Kunststoff, weiß. Maße (L x B): 1200 mm x 88 mm, Leuchtenhöhe 111 mm. Mit rückseitig integriertem Leitungskanal zur Leitungsführung bei längsversetztem Wandauslass.
Schutzklasse (EN 61140): I, Schutzart (DIN EN 60529): IP40, Stoßfestigkeitsgrad nach IEC 62262: IK02, Prüftemperatur Glühdrahttest gemäß IEC 60695-2-11: 650 °C. Zulässige Umgebungstemperatur (ta): -20 °C bis 25 °C. Gewicht: 2,4 kg.
Mit elektronischem Betriebsgerät, schaltbar. Das Betriebsgerät ist entsprechend der Ökodesign-Anforderungen (VO (EU) 2019/2020) austauschbar. Das Produkt erfüllt die grundlegenden Anforderungen der anwendbaren EU-Richtlinien und des Produktsicherheitsgesetzes und trägt die CE-Kennzeichnung. Zusätzlich ist die Leuchte durch eine unabhängige Prüfstelle ENEC-zertifiziert.

Planungsgrundlage:

Fabrikat / Typ:
TRILUX LED‑Anbauleuchte
Bestellnummer: 6689840
oder gleichwertig.

liefern, montieren und
betriebsbereit anschließen.

Fabrikat / Typ: '............................................' (vom Bieter auszufüllen)
Menge: 2,000 St

**1.45.1.100 Typ J- LED Ballwurfsichere Leuchte Bistro**
Dekorative, runde Anbauleuchte mit einem opalen, zylindrischen Diffusor aus PMMA.
Optional stehen als Zubehör Dekor-Ankleidungen für passgenaue Licht- und Rauminszenierungen zur Verfügung, die auf Anfrage auch in kundenspezifischen Farben ausgeführt werden können.
Entwickelt und hergestellt in Deutschland. Geeignet zur Anwendung in HACCP, IFS und/oder BRC Global Standard Food zertifizierten Unternehmen.
 In Kombination mit dem separat zu bestellendem Zubehör (ZVF...) ist die Leuchte vor Vandalismus geschützt sowie bei Deckenmontage ballwurfsicher gemäß DIN 18032-3: 2023-12, Klasse D1.
Die Prüfungen erfolgten durch ein nach DIN EN ISO 17025 akkreditiertes Institut (VDE-Prüf- und Zertifizierungsinstitut GmbH).
Für Wand- oder Deckenmontage. Mit separat zu bestellendem Zubehör auch zur Halbeinbaumontage (Decke mit Ausschnitt) sowie abgehängten Montage geeignet.
Zum Schutz sowie zur Unterstützung einer schnellen Montage sind die Komponenten im Karton in Montagereihenfolge angeordnet.
Die Schnellmontage der Abdeckung auf den Montagekörper erfolgt werkzeuglos durch Click-Verschluss. Die Einspeisungsöffnung sowie die Befestigungspunkte entsprechen in größten Teilen denen der Baureihen 740N, Mondia. Material und Struktur des abdeckenden Diffusors bewirken eine gleichmäßige und schattenfreie Ausleuchtung der leicht zu reinigenden Leuchtenoberfläche.
Mit lambertscher Lichtstärkeverteilung. Mit leichtem Indirektanteil zur Oberflächenaufhellung. Leuchtenlichtstrom und Lichtfarbe fest eingestellt. Bemessungslichtstrom 950 lm, Bemessungsleistung 8 W, maximale Leuchten-Lichtausbeute 119 lm/W. Lichtfarbe warmweiß, ähnlichste Farbtemperatur (CCT) 3000 K, allgemeiner Farbwiedergabeindex (CRI) R<sub>a</sub> > 80. Farborttoleranz (initial MacAdam) ≤ 3 SDCM. Mittlere Bemessungslebensdauer L80 (t<sub>q</sub> 25 °C) = 100.000 h., Mittlere Bemessungslebensdauer L90 (t<sub>q</sub> 25 °C) = 50.000 h.
Die Lichtquelle ist entsprechend der Ökodesign-Anforderungen (VO (EU) 2019/2020) austauschbar.
Der Austausch erfolgt werkzeuglos, die Ersatzlichtquelle kann als Ersatzteil bezogen werden. Flimmern: Pst LM ≤ 1,0 bei Volllast. Stroboskop-Effekt: SVM ≤ 0,4 bei Volllast. Leuchtenkörper aus Stahlblech. Oberfläche weiß beschichtet (ähnlich RAL 9016). Leuchtendurchmesser Ø 300 mm, Leuchtenhöhe 62,5 mm. Schutzklasse (EN 61140): I, Schutzart (DIN EN 60529): IP40, Stoßfestigkeitsgrad nach IEC 62262: IK03, Prüftemperatur Glühdrahttest gemäß IEC 60695-2-11: 650 °C.
Zulässige Umgebungstemperatur (ta): 25 °C Gewicht: 1,2 kg. Mit elektronischem Betriebsgerät, schaltbar. Das Betriebsgerät ist entsprechend der Ökodesign-Anforderungen (VO (EU) 2019/2020) austauschbar. Das Produkt erfüllt die grundlegenden Anforderungen der anwendbaren EU-Richtlinien und des Produktsicherheitsgesetzes und trägt die CE-Kennzeichnung. Leuchte 10 Jahre, Ersatzteile (LED-Modul, Betriebsgerät, optisches System) 15 Jahre nach Rechnungsdatum unter Vorbehalt vertretbarer Änderungen, die dem Fortschritt dienen, verfügbar.

Planungsgrundlage:
Fabrikat / Typ:
TRILUX LED‑Anbauleuchte
Bestellnummer: 8193140
oder gleichwertig.

liefern, montieren und
betriebsbereit anschließen.

Fabrikat / Typ: '............................................' (vom Bieter auszufüllen)
Menge: 6,000 St

**1.45.1.110 Typ K-LED Ballwurfsichere Leuchte Bistro**
Dekorative, runde Anbauleuchte mit einem opalen, zylindrischen Diffusor aus PMMA. Optional stehen als Zubehör Dekor-Ankleidungen für passgenaue Licht- und Rauminszenierungen zur Verfügung, die auf Anfrage auch in kundenspezifischen Farben ausgeführt werden können.
Entwickelt und hergestellt in Deutschland. Geeignet zur Anwendung in HACCP, IFS und/oder BRC Global Standard Food zertifizierten Unternehmen. In Kombination mit dem separat zu bestellendem Zubehör (ZVF...) ist die Leuchte vor Vandalismus geschützt sowie bei Deckenmontage ballwurfsicher gemäß DIN 18032-3: 2023-12, Klasse D1. Die Prüfungen erfolgten durch ein nach DIN EN ISO 17025 akkreditiertes Institut (VDE-Prüf- und Zertifizierungsinstitut GmbH). Für Wand- oder Deckenmontage.
Mit separat zu bestellendem Zubehör auch zur Halbeinbaumontage (Decke mit Ausschnitt) sowie abgehängten Montage geeignet.
Zum Schutz sowie zur Unterstützung einer schnellen Montage sind die Komponenten im Karton in Montagereihenfolge angeordnet.
Die Schnellmontage der Abdeckung auf den Montagekörper erfolgt werkzeuglos durch Click-Verschluss. Die Einspeisungsöffnung sowie die Befestigungspunkte entsprechen in größten Teilen denen der Baureihen 740N, Mondia.
Material und Struktur des abdeckenden Diffusors bewirken eine gleichmäßige und schattenfreie Ausleuchtung der leicht zu reinigenden Leuchtenoberfläche.
 Mit lambertscher Lichtstärkeverteilung. Mit leichtem Indirektanteil zur Oberflächenaufhellung.
Leuchtenlichtstrom und Lichtfarbe fest eingestellt. Bemessungslichtstrom 2900 lm, Bemessungsleistung 21 W, maximale Leuchten-Lichtausbeute 138 lm/W. Lichtfarbe warmweiß, ähnlichste Farbtemperatur (CCT) 3000 K, allgemeiner Farbwiedergabeindex (CRI) R<sub>a</sub> > 80. Farborttoleranz (initial MacAdam) ≤ 3 SDCM. Mittlere Bemessungslebensdauer L80 (t<sub>q</sub> 25 °C) = 100.000 h., Mittlere Bemessungslebensdauer L90 (t<sub>q</sub> 25 °C) = 50.000 h.
Die Lichtquelle ist entsprechend der Ökodesign-Anforderungen (VO (EU) 2019/2020) austauschbar.
Der Austausch erfolgt werkzeuglos, die Ersatzlichtquelle kann als Ersatzteil bezogen werden.
Flimmern: Pst LM ≤ 1,0 bei Volllast. Stroboskop-Effekt: SVM ≤ 0,4 bei Volllast. Leuchtenkörper aus Stahlblech.
Oberfläche weiß beschichtet (ähnlich RAL 9016). Leuchtendurchmesser Ø 500 mm, Leuchtenhöhe 62,5 mm. Schutzklasse (EN 61140): I, Schutzart (DIN EN 60529): IP40, Stoßfestigkeitsgrad nach IEC 62262: IK03, Prüftemperatur Glühdrahttest gemäß IEC 60695-2-11: 650 °C. Zulässige Umgebungstemperatur (ta): 25 °C Gewicht: 3,2 kg.
Mit elektronischem Betriebsgerät, schaltbar.
Das Betriebsgerät ist entsprechend der Ökodesign-Anforderungen (VO (EU) 2019/2020) austauschbar. Das Produkt erfüllt die grundlegenden Anforderungen der anwendbaren EU-Richtlinien und des Produktsicherheitsgesetzes und trägt die CE-Kennzeichnung. Leuchte 10 Jahre, Ersatzteile (LED-Modul, Betriebsgerät, optisches System) 15 Jahre nach Rechnungsdatum unter Vorbehalt vertretbarer Änderungen, die dem Fortschritt dienen, verfügbar.

Planungsgrundlage:
Fabrikat / Typ:
TRILUX LED‑Anbauleuchte
Bestellnummer: 8205940
oder gleichwertig.

liefern, montieren und
betriebsbereit anschließen.

Fabrikat / Typ: '............................................' (vom Bieter auszufüllen)
Menge: 6,000 St

**1.45.1.120 Typ L-LED Ballwurfsicher Leuchte Bewegungsraum**
Hallenleuchte Rechteckig

* Lichttechnik 1:
- primäre Lichtlenkung mit Reflektor, aus
  Stahlblech,
- primäre Entblendung mit Prismenstruktur, aus PC,
- primäre lichttechn. Abdeckung: Abdeckscheibe,
  aus PC,
- UGR Blickrichtung längs zur Leuchte ≤ 22
  (X = 4H | Y = 8H | S = 0,25H |
  Reflexionsgrade 70/50/20),
- UGR Blickrichtung quer zur Leuchte ≤ 22
  (X = 4H | Y = 8H | S = 0,25H |
  Reflexionsgrade 70/50/20),
- Abstrahlwinkel primär: breit strahlend,
- Lichtaustritt: direkt strahlend,
- primäre Lichtcharakteristik: symmetrisch.

* Montage:
- Montageanordnung: Einzel-/Bandanordnung,
- Montageart: abgehängte Montage, Einbau, Anbau,
- Montageort: an der Decke, in der Decke,
  an der Kette,
- Montagezubehör erforderlich, bitte zusätzlich
  bestellen,
- für gesägte Deckenöffnungen,
- nur für den Einsatz im Innenbereich geeignet.

* Elektrik 1: LED,
- Bemessungslichtstrom: 7.500lm,
- Lichtausbeute: 130lm/W,
- Lichtfarbe: 830,
- Farbtemperatur: 3000K,
- Farbwiedergabe: CRI > 80,
- Vorschaltgerät: DALI 2,
- mit Klemme, 5polig, max. 2,5mm²,
- Netzanschluss: 220..240V, AC/DC, 50/60Hz,
- Bemessungsleistung: 58W,
- flickerfrei,
- Lichtstrom bei DC Betrieb auf ca. 15% reduziert,
- für Zentralbatterieanlagen,
- Geeignet für Notlichtbetriebsgeräte gemäß EN
  60598-2-22.

* Komponente:
- Gehäuse, aus Stahlblech,
  verkehrsweiß (RAL 9016),
- Anzahl: 1 Stück.

- Länge: 1.540mm, Breite: 315mm, Höhe: 95mm,
- Gewicht: 12,5 kg.

* Prüfungen/Approbationen/Zulassungen:
- Schutzart (gesamt): IP20,
- Schutzart (Lampenraum, raumseitig): IP50,
- Schutzklasse (gesamt): SK I (Schutzerdung),
- Prüfzeichen: CE, ENEC, UKCA,
- Ballwurfsicherheit:
  ballwurfsicher bei Deckenmontage oder
  Kettenabhängung,
- Schlagfestigkeit: IK08,
- zul. Betriebsumgebungstemperatur: -20..+35°C,
- Norm: DIN 18032-3, EN 60598-2-22.

* Lebensdauer:
- Bemessungslebensdauer: 50.000h (L85) bei UT=
  25°C.

Planungsgrundlage:
Fabrikat / Typ:
Siteco LED‑Anbauleuchte
Bestellnummer: 51HS12DC3DCA
oder gleichwertig.

liefern, montieren und
betriebsbereit anschließen.

Fabrikat / Typ: '............................................' (vom Bieter auszufüllen)
Menge: 9,000 St

##### Gruppe 1.45.3 4453 Notbeleuchtung

*Hinweis: ZTV Notbeleuchtung*
ZTV Notbeleuchtung

Es ist eine Sicherheitsbeleuchtung
in Dauer- u.Bereitschaftsschaltung
entsprechend VDE 0108 zu errichten.

Die Versorgung der Leuchten erfolgt,
über eine Zentralbatterieanlage wie im
Titel 4421 beschrieben..

Sicherheits- und Rettungszeichenleuchten
in Fluchtwegen sind als LED-Leuchten
auszuführen.

Die Kennzeichnung der Leuchten erfolgt
gemäß Norm und ist in die Einheitspreise einzukalkulieren.

**1.45.3.10 Notleuchte LED-Spot, Einbau**
Notleuchte als LED-Spot,
als LED-Sicherheitsleuchte,
DIN EN 1838,
zur Ausleuchtung von Fluchtwegen
sowie Flächen,
mit wählbarer Linse entsprechend
Einsatzort,

Betriebsart
an Zentralbatterie,
in Bereitschaftsschaltung

Einzelleuchtenüberwachung über
integrierten Adressbaustein in Stromkreisen
mit gemischter Installation (DS/BS), geeignet
für den Betrieb in AC- und DC-Netzen,
Kommunikation über die Netzzuleitung
ohne zusätzliche BUS-Leitung,

Bestückt
mit LED-Modul ca. 6,5 VA / 3,5 W
Leuchtengehäuse
Metall, weiß (RAL 9016),
Durchmesser ca. 75 mm,

Montage:
geeignet für Deckeneinbaumontage,
Deckenausschnitt-Durchmesser ca. 68mm,
Mindesteinbauhöhe 40 mm

Schutzart mind. IP 20
Schutzklasse I

liefern und betriebsfertig montieren.

Fabrikat/Typ:".................................
...."
(vom Bieter auszufüllen) '"........................................ ...."'
Menge: 31,000 St

**1.45.3.20 Notleuchte LED-Spot w.v., Anbau**
Notleuchte als LED-Spot,
als LED-Sicherheitsleuchte,
DIN EN 1838,
wie zuletzt in vollem Wortlaut beschrieben,
jedoch
für Deckenanbaumontage

liefern und betriebsfertig montieren.

Fabrikat/Typ:".................................
...."
(vom Bieter auszufüllen) '"........................................ ...."'
Menge: 12,000 St

**1.45.3.30 RZ-Leuchte Zentral, Deckeneinbau, Pfeil nach re/li**
Notleuchte
als Rettungszeichenleuchte,
nach DIN EN 60598, DIN EN 1838,
Fluchtwegscheibe nach DIN 4844,
für Einbaumontage
in abgehängten Deckensystemen,
einheitliches Erscheinungsbild zur Ausführung
für Tragschienenmontage

Betriebsart
an Zentralbatterie
bzw. Anschluss an die Sicherheitstromversorgung,
in Dauerschaltung

Mit Überwachungsbaustein
für Einzelleuchtenüberwachung

Gehäuse:  aus Aluminium,
  weiss
Anschluss-Spannung: 230V AC/DC
Leuchtmittel:  Power LED
Leistung(AC/DC):  ca. 5 W
Schutzart:  IP 20
Schutzklasse:  I
Ausführung:  Zentralbatterie

Rettungszeichen
Zweiseitig,
Personen nach rechts oder links,
Erkennungsweite ca. 24 m,
mit rahmenloser, freistrahlender Fluchtwegscheibe
aals Acrylglasscheibe,
Rettungszeichen Piktogrammen mit Siebdruck
als flache Scheibenleuchte
Abmessungen
Gesamt:  ca. 345 x 230 x 90 mm
Gewicht:  ca.  0,8 kg

liefern, montieren und betriebsfertig
anschließen
Menge: 5,000 St

**1.45.3.40 RZ-Leuchte Zentral, Deckeneinbau w.v. Pfeil nach unten einseitig**
Rettungszeichenleuchte
wie zuletzt in vollem Wortlaut beschrieben,
jedoch mit

Rettungszeichen
Einseitig,
Personen nach unten

liefern, montieren und betriebsfertig
anschließen
Menge: 17,000 St

**1.45.3.50 RZ-Leuchte Zentral, Wand- und Deckenanbau, Pfeil nach re/li**
Notleuchte
als Rettungszeichenleuchte,
nach DIN EN 60598, DIN EN 1838,
Fluchtwegscheibe nach DIN 4844,
für Wand- und Deckenmontage,
einheitliches Erscheinungsbild zur Ausführung
für Tragschienenmontage

Betriebsart
an Zentralbatterie
bzw. Anschluss an die Sicherheitstromversorgung,
in Dauerschaltung

Mit Überwachungsbaustein
für Einzelleuchtenüberwachung

Gehäuse:  aus Aluminium,
  weiss
Anschluss-Spannung: 230V AC/DC
Leuchtmittel:  Power LED
Leistung(AC/DC):  ca. 5 W
Schutzart:  IP 20
Schutzklasse:  I
Ausführung:  Zentralbatterie

Rettungszeichen
Zweiseitig,
Personen nach rechts oder links,
Erkennungsweite ca. 24 m,
mit rahmenloser, freistrahlender Fluchtwegscheibe
aals Acrylglasscheibe,
Rettungszeichen Piktogrammen mit Siebdruck
als flache Scheibenleuchte
Abmessungen
Gesamt:  ca. 310 x 225 x 40 mm
Gewicht:  ca.  0,8 kg

liefern, montieren und betriebsfertig
anschließen
Menge: 2,000 St

**1.45.3.60 RZ-Leuchte Zentral, Wand- und Deckenanbau, w.v. Pfeil nach unten einseitig**
Rettungszeichenleuchte
wie zuletzt in vollem Wortlaut beschrieben,
jedoch mit

Rettungszeichen
Einseitig,
Personen nach unten

liefern, montieren und betriebsfertig
anschließen
Menge: 9,000 St

**1.45.3.70 Ballschutzgitter**
Ballschutzgitter für zu vor
Beschriebene Rettungszeichenleuchte
einschl. aller erforderlicher
Befestigungsteile,
liefern und montieren
Menge: 1,000 St

**1.45.3.80 Pendelsatz**
Pendelsatz
zu v. b. RZ-Leuchten,
als Seilpendel,
Pendellänge bis 1,50 m,
einschl. aller erforderlicher
Befestigungsteile,
liefern und montieren
Menge: 17,000 St

**1.45.3.90 Betriebsbuch**
*** Pauschalposition
Erstellung und Lieferung eines vollständigen Betriebsbuchs für die Sicherheitsbeleuchtungsanlage gemäß:

  DIN VDE 0108-100
  DIN EN 1838
  DIN VDE 0711-400
  ASR A3.4/7 (soweit zutreffend)
  Anforderungen der Bauaufsicht bzw. der zuständigen Brandschutzbehörde

Das Betriebsbuch muss enthalten:

  Technische Systembeschreibung der Sicherheitsbeleuchtungsanlage
  Schalt- und Stromlaufpläne
  Installations- und Übersichtspläne mit Leuchten- und Stromkreiskennzeichnung
  Berechnungen der Autonomiezeit, Beleuchtungsstärke und Notlichtkonzepte
  Herstellerunterlagen (Bedienungs- und Wartungsanleitungen, Produktdatenblätter)
  Prüfbuch mit Inbetriebnahme- und Abnahmeprotokollen
  Nachweis der Funktionsprüfung inkl. Protokolle nach DIN VDE 0108
  Wartungsvorgaben und empfohlene Prüfintervalle
  Notfallmaßnahmen bei Ausfall
  Kontaktliste der verantwortlichen Firmen (Errichter, Wartung, Betreiber)

Lieferumfang:

  1x in Papierform (Ordner)
  1x digital (PDF-Datei auf USB-Stick)
Menge: 1,000 psch

**1.45.3.100 Inbetriebnahme u. Programmierung**
*** Pauschalposition
Pauschale für die
Inbetriebnahme und Programmierung
der Sicherheitslichtanlage
Menge: 1,000 psch

#### Titel 1.49 449 Starkstromanlagen, Sonstiges

##### Gruppe 1.49.2 4491 Abnahme und Bestandsunterlagen

**1.49.2.10 Hinweisschilder**
Hinweisschilder für folgende techn. Komponenten:
-  Verteiler
-  Rangierverteiler
-  Revisionsöffnungen
-  ect.
Hinweisschilder unverlierbar (geschraubt oder genietet)
Menge: 15,000 St

**1.49.2.20 Messung Erd- und Isowiderstände**
*** Pauschalposition
Messung der Erdübergangs- und
Isolationswiderstände an allen
vorhandenen und neuen
Endstromkreisen nach VDE 0100
Menge: 1,000 psch

**1.49.2.30 Erstellen Errichterbescheinigung**
*** Pauschalposition
Erstellen der Errichterbescheinigung
für die ordnungsgemäße Ausführung
der Elektroinstallation
Menge: 1,000 psch

**1.49.2.40 Abnahme der Elektroanlage**
*** Pauschalposition
Abnahme der gesamten Anlage im Umfang
dieses Leistungsverzeichnisses mit
den beauftragten Fachkräften des AG.

Gemeinsame Sachverständigen Abnahme
mit Bauherr, AN und Sachverständigen.

Die Abnahme erfolgt nach Fertigstellung
aller Teilleistungen und schriftlicher
Anzeige des AN i.a. einmalig. Für
mehrmals erforderliche Abnahmebegehungen
aufgrund festgestellter Mängel werden
dem AN die Kosten in Rechnung gestellt;
im Gegenzug kann der AN hierfür keine
gesonderte Vergütung verlangen.

Die mängelfreie Abnahmebescheinigung
für
- die vollständige Elektroanlage,
durchgeführt und mit Protokoll
bescheinigt von der
- Bauüberwachung
wird Auftragsbestandteil des AN

Das mängelfreie Abnahmebescheinigung
der Bauüberwachung ist im Sinne einer
technischen Abnahme der Anlage. Dies
schließt eine weitere technische
Abnahme durch den AG ausdrücklich
nicht aus.

Die Leistung des AN gilt erst nach
mängelfreier Abnahme durch die
Bauüberwachung und Anerkennung des
Protokolls durch die Bauaufsicht als
abnahmefähig im Sinne der VOB.
Menge: 1,000 psch

**1.49.2.50 Fortführen der Ausführungsplanung**
*** Pauschalposition
Fortführen der Ausführungsplanung

Vom AG werden Grundriss-, Schnitt-
und/oder sonstige Baupläne der
Baumassnahme zur Verfügung gestellt.

Der AN erhält die Ausführungsplanung
der Elektroinstallation, Stand Ausschreibung.

Vom AN ist die Ausführungsplanung
während der Baumaßnahme immer
auf aktuellen Grundrissen weiter
zu führen. Installationen neu zu vermassen bzw. die evtl. geänderte
Ausführung in die Pläne einfließen
zu lassen.

Sollten sich Änderungen ergeben,
wodurch Berechnungen notwendig
werden, so sind diese durch den AN
selbstständig durchzuführen und
spätestens mit Abgabe der Revisionsunterlagen dem AG zu übergeben.
Menge: 1,000 psch

**1.49.2.60 Bestands/Revisionspläne**
*** Pauschalposition
Bestands- und Revisionspläne

Vom AG werden Grundriss-, Schnitt-
und/oder sonstige Baupläne der
Baumaßnahme zur Verfügung gestellt.

Vom AN sind gemäß VOB Teil C
nachstehende Unterlagen für alle
angebotenen Anlagen oder Anlagenteile
anzufertigen:
- Installationpläne (Grundrisse)
  mit Stromkreiskennzeichnung
- Anlagenschemata A0 in Technikräumen
  im vorgegeben Rahmen
- Errichterprotokolle
- Prüf- und Messprotokolle über alle
  durchgeführten Prüfungen und Messungen
- Bedienungsanlagen der Anlagenteile
- VDE Schild / Erste Hilfe / 5 Sicherheitsregeln
  Schilder in Technikräumen.

die Unterlagen anzufertigen:
- als Papierzeichnungen, 1-fach,
  gefaltet A 4 und in Ordnern sortiert
- auf Datenträger in allgemein
  lesbaren Datenformaten
und vor Abnahme der Leistungen dem
AG zu übergeben.

6 Wochen vor Abnahme der Gesamtleistung
sind alle Dokumentationsunterlagen in einfacher
Form dem AG zur Prüfung zu übergeben.
Anschließend sind evtl. Anpassungen in den
Unterlagen einzupflegen. Die Vorlage der vollständigen
Dokumentationsunterlagen ist ausschlaggebend für
eine erfolgreiche VOB-Abnahme.
Menge: 1,000 psch

##### Gruppe 1.49.3 4492 Regiearbeiten

*Hinweis: ZTV Regiearbeiten...*
ZTV Regiearbeiten

Regiearbeiten als Stundenlohnarbeiten
durch Arbeitskräfte des Auftragnehmers
sind auf Anordnung des Auftraggebers
oder der Bauleitung auszuführen.

Anzubieten ist für die jeweilige
Arbeitskraft ein Verrechnungssatz,
der sämtliche Aufwendungen enthält,
insbesondere den tatsächlichen Lohn
mit den Zuschlägen für
- Gemeinkosten
- Sozialkassenbeiträgen
- vermögenswirksamen Leistungen
  etc. sowie
- Lohn- bzw. Gehaltsnebenkosten

Zuschläge für
Nacht-, Sonntag- und Feiertagsarbeit
sind jedoch nicht enthalten und werden
bei Bedarf gesondert vergütet.

Zuschläge für
Samstagsarbeit werden keine vergütet.

Der Verrechnungssatz ist unter Beachtung
der preisrechtlichen Vorschriften zu
ermitteln. Er gilt unabhängig von der
Anzahl der anzurechnenden Stunden.

Ein Anspruch auf Vergütung dieser
Positionen ohne Nachweis besteht nicht.

**1.49.3.10 Stunden für einen Obermonteur**
Menge: 8,000 h

**1.49.3.20 Stunden für einen Monteur**
Menge: 30,000 h

**1.49.3.30 Stunden für einen Helfer**
Menge: 30,000 h

##### Gruppe 1.49.7 4497 Baubegleitende Maßnahmen

**1.49.7.10 Gebäudeeinführung zum nachträglichen Einbau für 1 Kabel**
Ringraumdichtung zur Abdichtung von
Kabeln in Kernbohrungen
oder Futterrohren.

Geteilte Ausführung zur Abdichtung von
neu zu installierenden oder bereits verlegten
Kabeln.

Maße Pressplatten: 5 mm
Dichtbreite: mind. 40 mm
Werkstoff:
Pressplatten, Schrauben, Muttern und Scheiben: Edelstahl rostfrei V2A (AISI 304L);
Gummi: EPDM
Lastfall: WU-Beton Beanspruchungsklasse 1;
WU-Beton Beanspruchungsklasse 2;
Wassereinwirkungsklasse DIN 18533 W1.1-E;
Wassereinwirkungsklasse DIN 18533 W1.2-E;
Wassereinwirkungsklasse DIN 18533 W2.1-E;
Wassereinwirkungsklasse DIN 18533 W2.2-E
Dichtheit: Gas- und Wasserdicht

Futterrohr / Kernbohrung Ø: 150 mm
Anzahl Kabel insgesamt: 1
Kabel Ø:  50  65 mm

liefern und nach Herstellerangabe einbauen.
Menge: 1,000 St

**1.49.7.20 Gebäudeeinführung zum nachträglichen Einbau für 3 Kabel**
Ringraumdichtung zur Abdichtung von
Kabeln in Kernbohrungen
oder Futterrohren.

Geteilte Ausführung zur Abdichtung von
neu zu installierenden oder bereits verlegten
Kabeln.

Maße Pressplatten: 5 mm
Dichtbreite: mind. 40 mm
Werkstoff:
Pressplatten, Schrauben, Muttern und Scheiben: Edelstahl rostfrei V2A (AISI 304L);
Gummi: EPDM
Lastfall: WU-Beton Beanspruchungsklasse 1;
WU-Beton Beanspruchungsklasse 2;
Wassereinwirkungsklasse DIN 18533 W1.1-E;
Wassereinwirkungsklasse DIN 18533 W1.2-E;
Wassereinwirkungsklasse DIN 18533 W2.1-E;
Wassereinwirkungsklasse DIN 18533 W2.2-E
Dichtheit: Gas- und Wasserdicht

Futterrohr / Kernbohrung Ø: 150 mm
Anzahl Kabel insgesamt: 3
Kabel Ø:  22  54 mm

liefern und nach Herstellerangabe einbauen.
Menge: 1,000 St

**1.49.7.30 Gebäudeeinführung zum nachträglichen Einbau für 6 Kabel**
Ringraumdichtung zur Abdichtung von
Kabeln in Kernbohrungen
oder Futterrohren.

Geteilte Ausführung zur Abdichtung von
neu zu installierenden oder bereits verlegten
Kabeln.

Maße Pressplatten: 5 mm
Dichtbreite: mind. 40 mm
Werkstoff:
Pressplatten, Schrauben, Muttern und Scheiben: Edelstahl rostfrei V2A (AISI 304L);
Gummi: EPDM
Lastfall: WU-Beton Beanspruchungsklasse 1;
WU-Beton Beanspruchungsklasse 2;
Wassereinwirkungsklasse DIN 18533 W1.1-E;
Wassereinwirkungsklasse DIN 18533 W1.2-E;
Wassereinwirkungsklasse DIN 18533 W2.1-E;
Wassereinwirkungsklasse DIN 18533 W2.2-E
Dichtheit: Gas- und Wasserdicht

Futterrohr / Kernbohrung Ø: 150 mm
Anzahl Kabel insgesamt: 6
Kabel Ø:  8  35 mm

liefern und nach Herstellerangabe einbauen.
Menge: 1,000 St

**1.49.7.40 Miete für Montagegerüste bis 6 m**
*** Pauschalposition
Miete für alle Montagegerüste,
die zur Ausführung der Installationsarbeiten
im Erdgeschoss bis zur Dachzentrale
erforderlich sind,
als Rollgerüste,
mit einem Arbeitspodest
von ca. 0,8 x 2,0 m,
für Arbeitshöhen bis 6,0 m,
aufbauen und vorhalten für die Dauer von 4 Monaten,
einschl. aller für die Arbeiten notwendigen
Umpositionieren und Abbauen,
einschl. Prüfung gemäß
Vorgaben des SiGeKo.

Diese Position wird im Rahmen der
Gesamtmassnahme lediglich einmal vergütet.
Menge: 1,000 psch

#### Titel 1.51 451 Telekommunikationsanlagen

##### Gruppe 1.51.1 4511 Telefonanlagen

**1.51.1.10 IP Telefonanlage**
IP Telefonanlage

- Telefonanlage mit zentraler Verwaltung
- mit mind. 20 Nebenstellen
- mit Rückfallebene (Gateway) im
  Datenverteilerschrank, damit bei
  Internetausfall die interne Kommunikation
  weiterhin funktioniert und die Klingelanlage
  in Funktion bleibt.

liefern, montieren und anschließen

Fabrikat / Typ: '............................................' (vom Bieter auszufüllen)
Menge: 1,000 St

**1.51.1.20 Digitales Systemtelefon Standard**
Digitales Systemtelefon Standard

passend zur angebotenen Telefonanlage

Leistungsmerkmale:
- Grosses Grafikdisplay mit 5 Zeilen à 22 Zeichen
- 2 Aufmerksamkeits-LEDs zur optischen Anrufsignalisierung
  und Anzeige von neuen Nachrichten
- einfache und intuitive Bedienerführung durch integrierte
  Navigations- und Foxtaste
- 10 fixe Funktionstasten und 12 frei konfigurierbare Tasten
  mit rot leuchtender LED (Nummern-, Funktions-, Linien- oder
  Teamtasten)
- Teamtasten mit Besetztanzeige, optischer/akustischer
  Anrufsignalisierung und der Möglichkeit Teammitglieder
  anzurufen oder deren Anrufe zu übernehmen
- Wahlvorbereitung
- Namenwahl mittels alphanumerischer Tastatur und
  Quickdial-Funktion
- Meldungen senden / empfangen
- Anruf- und Wahlwiederholungsliste mit 10 Einträgen
- Privates Telefonbuch für bis zu 50 Einträge
- Schneller Zugriff auf Systemfunktionen, wie Rückfrage,
  Rückruf, Konferenzschaltung, Rufumleitung, Anrufübernahme
  usw. mittels zustandsabhängiger Foxtaste
- Stummschaltung, Lauthören, Vollduplex-Freisprechen
- Headset-Anschluss (DHSG)
- Lautstärkeregelung (Hörer, Lautsprecher, Headset, Rufton)
- Erweiterbar um 1 Erweiterungstastenmodul

liefern und in Betrieb nehmen

Fabrikat / Typ: '............................................' (vom Bieter auszufüllen)
Menge: 2,000 St

**1.51.1.30 Schnurlostelefon**
Schnurlostelefon

passend zur angebotenen Telefonanlage
mit Mindestausstattungen:

Robustes Design
Schutzart: IP65
TFT-Display 2 240 x 320 Pixel
PTT (Push to talk)
Bluetooth
3,5 mm Headset-Buchse
Presence
Integrierte Telefonbücher
Vibrationsmodus
Lautsprecher
Gürtel-Clip
CAT-iq/HAC-Konformität
ATEX-Konformität
liefern und in Betrieb nehmen

Fabrikat / Typ: '............................................' (vom Bieter auszufüllen)
Menge: 6,000 St

**1.51.1.40 Signalverstärker**
Signalverstärker

passend zur angebotenen Telefonanlage

Synchronisierung über Ethernet
bis zu 16000 Benutzer für jedes System
bis zu 30 Nutzer registriert an einer Basisstation
bis zu 4000 Basisstationen pro System
bis zu 8 gleichzeitige Gespräche pro Basisstation
bis zu 8 gleichzeitige Handover pro Basisstation
bis zu 3 Repeater pro Basisstation
bis zu 5 gleichzeitige Gespräche pro Repeater
bis zu 100 Repeater pro System

liefern und in Betrieb nehmen
Menge: 4,000 St

**1.51.1.50 Inbetriebnahme**
Pauschale für Inbetriebnahme
der Telefonanlage, einschl.
Einweisung des Bedienpersonals
Menge: 1,000 St

##### Gruppe 1.51.4 4566 Türsprechanlagen

*Hinweis: ZTV Türsprechanlagen*
ZTV Türsprechanlagen

Das Gebäude erhält eine Klingel- und
Türsprechanlage, mit Aufschaltung auf
die Telefonanlage .
Die bauseitige Telefonanlage leitet den Ruf
auf die zugewiesene Nummer. Über die
Tastatur des Telefons kann die Tür
geöffnet werden.

Sprechstellen werden an den Zugängen
Haupteingang und Nebeneingang
als Gegensprechstellen montiert.

**1.51.4.10 Türsprechmodul**
Türsprechmodul für Türsprechanlagen
in 2-Draht-Bus-Technologie,
in wetterfester Ausführung zur
Montage im Freien, mit
- Farb Kamera, Color-Kameramodul zur
  Videoübertragung, integrierbar in modulare
  Türstationen und Briefkastensysteme
- Color Bildübertragung
- Erfassungsbereich fest
- Gesamterfassungsbereich ca. 80° horizontal,
  ca. 60° vertikal
- Öffnungswinkel: ca. 80° horizontal, 60° vertikal
- CCD-Aufnahmeelement
- Bildpunkte: ca. 752 x 582
- Beleuchtung bei Dunkelheit über weiße LEDs
- Lichtempfindlichkeit: 0 Lux
- Andimmen der Beleuchtung
- LED-Steuerung über Dämmerungsschalter
- Blendenautomatik
- Empfohlene Einbauhöhe: 1500 - 1650 mm
- Spannungsversorgung 12 V/AC aus Netztrafo
  oder Video-Netzgerät
- inkl. Busverbinder für den Anschluss an die Buslinie der Türstation.

Einbaumaße: ca. B 95 x H 95 x T 61 mm.
Farbe: silber, titan, graubraun oder weiss
nach Abstimmung mit dem AG

- Displaymodul
· TFT Farbdisplay mit einer Auflösung von 320 x 240 Pixel
· bei direkter Sonneneinstrahlung gut lesbar
· 2 Schriftgrößen wählbar
· Verschiedene Hintergrundfarben wählbar
· Empfohlene Mindesteinbauhöhe 1,40 m
· Komfortable Programmierung wahlweise über
  PC Software oder direkt über die Tastatur am
  Displaymodul
· USB Anschluss

Einbauabmessungen: ca. 95 x 95 x 33 mm (B x H x T)
Temperaturbereich: -20° bis +40°C
Farbe: silber, titan, graubraun oder weiss
nach Abstimmung mit dem AG

Fabrikat / Typ: '............................................' (vom Bieter auszufüllen)
Menge: 2,000 St

**1.51.4.20 Türumschaltung**
Türumschaltung
für den Anschluss von 2 Türstationen,
mit jeder zusätzlichen Türumschaltung
sind 2 weitere Türstationen anschliessbar

Sprache und Türöffnerkontakt sind
automatisch auf die Türstation zu legen,
von der aus angerufen wurde,
Betrieb wahlweise mit Löschfunktion durch
Rufsignal oder mit Belegfunktion

Einschl. Spannungsversorgung
Maße (HxBxT): als REG, 4 Platzeinheiten

Fabrikat:  RITTO Twinbus oder glrichwertig
Menge: 1,000 St

**1.51.4.30 Video-Innenstation**
Video-Innenstation zur Türsprechanlage

- TFT-Farbdisplay 3,5"
- Farbe und Helligkeit in Stufen einstellbar
- Sprachlautstärke in Stufen einstellbar
- Ruflautstärke in Stufen einstellbar
  (max. 83 dB(A))
- Rufunterscheidung: Etagenruf, 2 Türrufe
  und Internruf
- LED-Statusanzeige: eingehender Ruf,
  Gespräch aktiv, Stummschaltung
- Türöffner-/Lichtfunktion über Busleitung

Abmessungenca. 135×115 mm (B×H)

einschl. UP-Rahmen,
bzw. als Tischaufsteller

Farbe:  weiss

einschl. systemgebundenem Zubehör liefern,
komplett montieren und betriebsfertig anschließen.
Menge: 1,000 St

**1.51.4.40 Netzgerät**
Netzgerät 230 V/50 Hz für v.g. Anlage,
einschl. systemgebundenem Zubehör liefern, komplett montieren und betriebsfertig anschließen.

Werden mehrere Einzelnetzgeräte benötigt,
so ist deren Zahl hier anzugeben und der
Komplettpreis als EP einzutragen.

Zahl der Einzelnetzgeräte:...........

Preis je Einzelnetzgerät:...........
Menge: 2,000 St

**1.51.4.50 Kleinverteiler**
Installationskleinverteiler
nach DIN VDE 0603 und DIN 43 871
für Installationseinbaugeräte
nach DIN 43 880,
zum Aufschnappen der v.g.
REG-Komponenten und Netzteile,
mit
- Geräteträger
- Berührungsschutzabdeckung
- PE- und N-Klemmen
- Tragschienen
- Blindabdeckungen für Reserveplätze
- Stromkreiskennzeichnung je Gerät
- Material Metall mit
  Isolierstoffauskleidung,
für Wandaufbau mit Rückwand,
Schutzart IP 31,
mit Tür,
mit 4 Gerätereihen,
Hutprofil Einbautiefe für Geräte 71 mm

Bestückt mit
- Leitungsschutzschalter C 10 A, 1 polig,
  Nennausschaltstrom 10 kA,

liefern, montieren und anschliessen
Menge: 1,000 St

**1.51.4.60 Inbetriebnahme und Dokumentation**
*** Pauschalposition
Pauschale für Inbetriebnahme
der vollständigen Türsprechanlage
in Funktion wie in den ZTV vorgegeben

Lieferung dauerhaft beschrifteter
Teilnehmerfelder für die
- Hauptstellen
- Türstationen
Text nach Vorgabe des AG

Technische Datenblätter,
Bedienungsanleitung der v.g. Anlage,
Erstellung der Revisionszeichnungen,
Einweisung des Bedienpersonals
Menge: 1,000 Psch

#### Titel 1.57 457 Übertragungsnetze

*Hinweis: ZTV Übertragungsnetz...*
ZTV Übertragungsnetz

Allgemein

Für das Objekt ist ein strukturiertes
universelles und anwendungsneutrales
Datennetzwerk aufzubauen.

Die Vernetzung aller EDV-Verteiler
erfolgt sternförmig über Lichtwellenleiter
12 Fasern Singlemode OS2.

Parallel zu den LWL soll jeweils eine mehrpaarige Kupferverbindung (100 DA) zwischen dem
EDV-Hauptverteiler 1 und dem EDV-Hauptverteiler 2
installiert werden.

In die Datenschränke sind die
Leitungen auf Verteiler- und Anschlussfeldern
abzuschließen und messtechnisch zu überprüfen.

Für die Versorgung der Arbeitsplätze sind
je Arbeitsplatz 4 Ports Cat. 7A mit 2 Datendoppeldosen
mit Simplexleitung je Port und 4 Steckdosen vorzusehen.

Alle Anschlüsse sind mit RJ 45- Buchsen und
einer Belegung 1-8 vorzusehen.

Das Netzwerk muss den Anforderungen der
Linkklasse E gem. ISO 11801 / EN 50173 in der
jeweils aktuellen Ausgabe entsprechen.

Der genaue Aufbau ist nach Auftragsvergabe aus
den Ausführungsplänen Elektro zu entnehmen.

*Hinweis: 1) Qualitaetsanforderung für die...*
1) Qualitätsanforderung für die
  Kommunikationsverkabelungsanlage

Als normative Basis für die passiven
IT-Netz-Infrastruktur ist DIN EN 50173-x
mit Stand 09/2011 oder neuer anzuwenden.
Für die auszuführenden Arbeiten sind
besonders folgende Teile relevant:

- DIN EN 50173-1 (Allgemein)
- DIN EN 50173-2 (Bürogebäude)
- DIN EN 50173-5 (Rechenzentren)

Außerdem sind die Vorgaben zur
Installation einer Kommunikationsverkabelung gemäß DIN EN 50174 in
aktuellster Fassung zu beachten,
insbesondere Teil:

- DIN EN 50174 Teil 1 und Teil 2

Die Anforderungen an Potentialausgleich
und Erdung in der Informationstechnik
gemäß DIN EN 50310:2010 ist bei der
Ausführung ebenfalls zu berücksichtigen.

Folgende Qualitätsparameter sind zu
gewährleisten.

a) Kupferdatennetz mit
  Standard-RJ45-Anschlusstechnik

Komponenten der Qualität Cat. 6A
(tiefgestelltes A) um ein Netz der Klasse
EA (tiefgestelltes A), spezifiziert bis
500 MHz nach ISO/IEC 11801 AM 2, zu errichten,
wobei generell immer ein Datenkabel der Güte

- Cat 7A (tiefgestelltes A) mit mind. AWG 23

Ziel ist die Anbindung jedes Datenanschlusses
mit Datenkabel Cat 7A (tiefgestelltes A)abgelegt
auf Patchfeldern.

Der messtechnische Nachweis der Qualitätsparameter muss je Kupferdatenstrecke durch
eine

- Permanent-Link-Messung

erfolgen.

b) LWL- Verkabelung

Ziel ist die Anbindung jedes EDV-Unterverteilers
mit dem EDV-Hauptverteiler mit je 12 LWL-Fasern
Typ OS2 Singlemode, wie zuvor beschrieben.

*Hinweis: 2) Verkabelungs-Systemkomponenten...*
2) Verkabelungs-Systemkomponenten

Die im Leistungsverzeichnis nachfolgend
aufgeführten Positionen beschreiben
die benötigten Komponenten zum Aufbau
des geplanten Datennetzes.

HINWEIS:

Der AG schreibt die Verwendung eines
zertifizierten Verkabelungssystems vor.
Zugelassene Hersteller sind u.a.:

- Leoni-Kerpen
- Dätwyler
- BTR
- Diamond

Angebotenes Fabrikat LWL:

...................................
(vom Bieter einzutragen)

Angebotenes Fabrikat Kupfer:

...................................
(vom Bieter einzutragen)

*Hinweis: 3) Anforderungen an die Ausführung...*
3) Anforderungen an die Ausführung
  für das LWL-Netzwerk

a) Faserspezifikation Singlemodefaser OS2
  (Singlemodefaser E09/125)

Spezifikation

Singlemodefaser E09/125 µm mit geringer
Wasserpeakdämpfung zur Nutzung von CWDM
im E-Band (1383nm bis 1480 nm)

Singlemodefaser E09/125 µm gemäß ITU-T
Rec. G 652.D/IEC 60793-2-50 TypB1.3;
ISO/IEC 11801:2010 Ed.2 Ammed.2 type OS2;
EN 50173-1:2007 /FprAB:2010 type OS2

Übertragungseigenschaften

- Wellenlänge  1310nm  1383nm  1550nm  1625nm
- max. Dämpfung
  (verkabelt)  0,36  0,36  0,24  0,25dB/km
- max. chromatische Dispersion
  3,5ps/nm*km 18ps/nm*km
- nom. Nulldispersionswellenlängen
  1313nm
- Modenfeld (Petermann II)
  9,2 ±0,4µm  10,4 ±0,4µm
- max. Kabelgrenzwellenlänge
  1260nm
- max. PMD-Koeffizient
  0,2 0,2 0,2 0,2ps/°km
- Brechzahlindex
  1,467  1,468

Geometrische und mechanische Abmessungen

- numerische Apertur  0,14
- Kerndurchmesser  8,2µm
- Manteldurchmesser  125±0,7µm
- max. Modenfeld Konzentrizitätsabweichung 0,5µm
- max. Unrundheit des Mantels  1,0%
- Coatingdurchmesser  245±5,0µm
- Min. Fiber Curl Radius  4m
- Nom. Betriebstemperatur  -60°C bis +85°C
- Prüflast  100kpsi

b) Kabel und Leitungen

Alle LWL-Kabel müssen einen festen Aufbau
für kleinstmögliche Biegeradien und hohe
mechanische Beanspruchung haben.

Alle Glasfasern sind vom gleichen
Faserhersteller anzubieten.

c) Datenverteilerschränke / Verteilfelder

Die Kabel sind so abzufangen, dass keine Be-
schädigung an der Auflegestelle entsteht.
Bündeladern sind so abzufangen und die
einzelnen Röhren sind im Panel so zu verlegen, dass die zulässigen Biegeradien
eingehalten werden. Die Fasern sind so
kurz wie möglich aus den Röhren herauszuführen.

d) Messungen

Es sind Messungen für jede einzelne Übertragungsstrecke durchzuführen.

Die Dämpfungswerte der jeweiligen Linkklasse
dürfen nicht überschritten werden.

Es ist beidseitig zu messen, um Fehlmessungen
zu unterbinden.

e) Systemgarantie

Der Auftraggeber fordert eine für die
Ausführung des passiven Datennetzes
die durchgängige Verwendung einer
Produktlinie und eine mind. 15-jaehrige
Systemgarantie (Herstellergarantie) auf
den passiven Link seiner Verkabelung. Die
Garantieerklärung muss sich insbesondere
auf die Bestätigung der in den
produktspezifischen technischen Daten
sowie die in den Messprotokollen
nachgewiesenen Werte beziehen.

Dies betrifft mind. folgende Werte:
- Dämpfungsmessung
- OTDR-Messung

Die Ausstellung einer Systemgarantie
für die passiven Links muss beinhalten, dass
der Auftragnehmer im Gewährleistungsfall dem
Auftraggeber alle fehlerhaften
Verbindungskomponenten kostenfrei ersetzen
und installieren wird.

*Hinweis: 4) Anforderungen an die Ausführung...*
4) Anforderungen an die Ausführung
  für das Kupfer-Netzwerk

Nachfolgende Erläuterungen zum Netzwerk
sind hinsichtlich der technischen Vorgaben
einzuhalten, als Mindestanforderung zu
betrachten und bei der Kalkulation und
Dimensionierung der Anlage entsprechend
zu berücksichtigen.

a) Zukunftssicherheit

Aufgrund der geforderten Zukunftssicherheit
der gesamten strukturierten Datenverkabelung
in Bezug auf 10 GBit/s-Ethernet und wegen
der Übertragung von Multimedia-Anwendungen,
sind die elektrischen Kupferkabelparameter,
speziell die Rückflussdämpfung, Laufzeitdifferenz und Kopplungswiderstand genauestens
einzuhalten.

b) Messprotokolle

In den Messprotokollen sind folgende
Werte nachzuweisen.

Dies betrifft mind. folgende Werte:
- Dämpfungsmessung
- ACR
- NEXT
- ELFEXT
- PS-NEXT
- PS-FEXT
- PS-ELFEXT
- PS-ACR
- Rückflussdämpfung für alle
  Paarkombinationen

c) Klasse EA:

Auf Grundlage der ISO/IEC 11801:2002
Amd. 2: 2010-04 und EN 50173-1:2011 ist
ein Datennetz als anwendungs- und
dienstneutrales Local-Area-Network (LAN)
für die Übertragugnsklasse EA aufzubauen.

Es ist auf ausreichende Reserve
bei der Übertragungsbandbreite der
Permanent-Link-Anforderung der
Übertragungsklasse EA
und Sicherstellung der elektromagnetischen
Verträglichkeit (EMV) gemäß EN 55022,
EN 50081-1 sowie EN 50082 zu achten.

d) Zertifikate:

Das Verkabelungssystem muss die Permanent-
Link-Performance zur Übertragung von
10 GBit/s Ethernet nach ISO/IEC 11801
Amendment 2 JTC 1 / SC N1255 und
EN 50173-1:2011 bis 500MHz inkl. PS ANEXT
besitzen.

Der Nachweis ist durch ein Zertifikat
eines unabhängigen akkreditierten
Testinstitutes zu erbringen. Hier sind
nachweislich bessere Installationskabel
des gleichen Herstellers auch mit
freigegeben.

e) Kupferkabel:

Bei der tertiären Kupferverkabelung
sind Kabel mit garantierten Grenzwerten
entsprechend der Kategorie 7Agemäß
EN 50288-4-1 und
IEC 61156-5 Kat 7A
Draft 46C/844/CDV zu verlegen. Alle
verwendeten Kupferkabel müssen dem
Brandverhalten von Kabelbündeln nach
IEC 60332-3-24 entsprechen.

Diese symmetrische Verkabelung muss
Datenraten bis zu 10 GBit/s (IEEE802.3an)
ermöglichen.

Zum angebotenen Kupferinstallationskabel
ist ein Datenblatt des Herstellers
beizufügen.

Bei der Lagerung und Verlegung der
Kabel sind die Anforderungen der
EN 50174 und des Herstellers zu beachten.

f) Patchkabel:

Die Rangier- bzw- Patchkabel müssen
die Anwendungskategorie Kat 6A
nach ISO/IEC 11801:2001
/ Amd. 1:2008 und Amd. 2:2010 (Klasse EA)
und EN 50173-1:2011
sowie die Anforderungen für 10 GBit/s
gem. IEEE 802.3an erfüllen.

Die Rangier- bzw. Patchkabel mit dem
dazugehörigen RJ45 Stecker sind
grundsätzlich in geschirmter Technik
anzubieten. Das flexible Kabel muss eine
Folienpaarschirmung und einen geflechtbasierenden Gesamtschirm besitzen.

g) Verlegung:

Die Verlegung der Kabel hat gemäß der
EN 50174-1:2009 und nach den Maßgaben
des Herstellers zu erfolgen.

Die Bündelung der Kabel muss
grundsätzlich unter Einhaltung der
vom Hersteller in den Datenblättern
angegebenen Querdruckbelastung,
Bündelungsdichte, Biegeradien usw.
erfolgen.

h) Kupfer-Datendosen und Patchfelder:

Grundsätzlich ist eine normkonforme
Ausführung mit folgenden Spezifikationen
gefordert:

- geeignet für den Einsatz in 10 GBit/s
  Ethernet Netzwerke (IEEE 802.3an)

- IEC 60603-7-51, Ed. 1.0, 2010-03

- passend zu Keystone Öffnungen /
  Aufnahmen (IEC 60603-7-1:2009-06
  Ed. 2.0)

- Adernverteiler mit Farbcodierung für
  Beschaltungsvarianten T568-A

- Anschaltung des Kabels ohne
  Spezialwerkzeug

- 360° Schirmabgriff für sichere EMV
  Eigenschaften

- Definierter Erdungsanschluss über
  üblichen Flachstecker
  (b=6,3mm, 1,5 mm²)

- Geeignet für Power over Ethernet
  Plus (PoE 802.3at)

Alle Datendosen sollten in RAL 1013
(Perlweiß) oder in RAL 9010 (Reinweiß)
lieferbar und kombinierbar mit
Schalterprogrammen der Hersteller Merten
und Gira sein.

i) Beschriftung:

Die Beschriftung der Ports im Verteilfeld
des DV-Schranks und der Anschlussdose
ist eindeutig und nach Vorgabe des
Betreibers auszuführen.

Die Beschriftung der Kabel bei der
Verlegung ist identisch wie vor
beschrieben auszuführen, eine
dauerhafte Beschriftung der Kabel
für den weiteren Betrieb ist
nicht gefordert.

j) Messung

Die Prüfung der Kupfer-Verbindungsstrecken
auf Einhaltung der Werte nach Klasse EA
muss für jede Strecke
erfolgen und dokumentiert werden.

Protokollarisch sind u.a. festzuhalten:

- korrekte Verdrahtung / Zuordnung
  (Adern und Schirm)

- Länge der Verkabelungsstrecke für
  alle Paare

- Laufzeit / Laufzeitdifferenz

- Einfügedämpfung für alle Paare

- NEXT im Frequenzbereich
  (für beide Richtungen)

- ELFEXT
  (für beide Richtungen)

- Rückflussdämpfung
  (für beide Richtungen)

- ACR
  (für beide Richtungen)

- Widerstand
  (für beide Richtungen)

- Power Sum NEXT
  (für beide Richtungen)

- Power Sum SCR
  (für beide Richtungen)

- Power Sum ELFEXT
  (für beide Richtungen)

k) Dokumentation

Zur Erfüllung der Abnahmeanforderung
muss eine Dokumentation der gemessenen
Werte der einzelnen Installationsstrecken
(Permanant-Link im Bereich von 1 MHz bis
500 MHz) als Messwerttabelle des
Testgerätes erfolgen.

Gegenstand der Dokumentation ist auch
eine eindeutige Zuordnung und
Identifikation aller gemessenen
Strecken mit Beschriftung und
Bezeichnung der jeweiligen Strecke.

l) Testprotokoll:

Das Testprotokoll ist für jede
Verkabelungsstrecke zu erstellen und
muss folgende Daten enthalten:

- Streckenbezeichnung, d.h.
  Kennzeichnung des jeweiligen Kabels

- der Dose, des Verteileranschlusspunktes

- Richtung der Messung

- Ergebnis der Messung

- Fabrikat, Typ und Seriennummer des
  Testgerätes

- Typ des verwendeten Testadapters

- Ort, Datum, Unterschrift der
  durchführenden Person

HINWEIS:

Der AG behält sich vor, mehrere
Verkabelungsstrecken stichprobenartig von einem gesondert dafür
beauftragten Unternehmen messen zu
lassen. Werden dabei relevante
Abweichungen zu den protokollierten
Messergebnissen des AN festgestellt,
wird die vollständige Messung aller
Verkabelungsstrecken zu Lasten des AN
wiederholt.

*Hinweis: 5) DV-Schraenke...*
5) DV-Schränke

In der Regel werden die Datenanschlüsse
eines Gebäudebereichs von einem DV-Raum
im gleichen Bereich erschlossen.

Im EDV Raum im EG des Gebäudes sind die
DV-Schränke mit 42 HE aufzubauen. In den
Unterverteilerräumen werden die Etagenverteiler mit 24 HE aufgebaut.

Die DV-Schränke sind nach Vorgabe des AG
vom Hersteller Rittal anzubieten.

EDV-Schrank in 19" Technik
zerlegbares stabiles Universalgestell
aus Aluminiumprofilen mit umlaufenden
T-Nuten für die Befestigung von Schrankteilen, Kabelführungen, Schienen, Streben
und sonstigem Zubehör, im Bedarfsfall
demontierbar.

##### Gruppe 1.57.1 4571 DV-Verteilerschränke

*Hinweis: Netzwerkschränke*

**1.57.1.10 DV-Schrank 19" zweiseitig zwangsbeleuftet 22 HE**
DV-Schrank

Abmessungen:
Höhe  (mm) :  ca. 1200, 22 HE
Breite (mm) :  ca.  800
Tiefe  (mm) :  ca. 800

Schrank aus Stahlblech, Aluminium
Aussenfarbe: RAL 7035
Tür vorne mit Glaselementen zur direkten
Einsicht in den Verteiler

Eingefasst in Rahmen aus Aluminiumprofilen,
mit aufgeschäumter Dichtung, 2 Punkt-Stangen-
verschluss
mehrteiliges Dachblech zur beidseitigen
seitlichen Kableführung,
offener Bodenrahmen,
mit Seitenwänden,
Komfortgriff inkl. Profilhalbzylinder (30/10) mm,
bestückt mit Sicherheitsschließung 3524 E.
Vierfach scharniert, Scharniere mit unverlierbaren
Scharnierstiften,
Scharnieröffnungswinkel bei Einzelaufstellung mind. 120°,
Türanschlag wechselbar,
inkl. Abdeckprofil (Schrankdeckel)
inkl. zwei Steckdosenleisten

Fabrikat: Rittal
oder gleichwertig

liefern, aufstellen und
betriebsfertig montieren.
Menge: 1,000 St

**1.57.1.20 Erdungsset für v.b. DV-Schrank**
Erdungsset
für v.b. DV-Schrank,

Norm: IEC 950, VDE 0100
zur Erdung der Seitenteile

liefern und montieren
Menge: 1,000 Sz

**1.57.1.30 Rangiersprossen für v.b. DV-Schrank**
Rangiersprossen/Rangierbügel
für v.b. DV-Schrank,

zur horizontalen Führung von Patchabeln
offene Ausführung,
ohne Durchfädeln

Befestigung am seitlichen Profil,
freie Wahl der Einbauposition

Material: Rundstahl, verzinkt
  Durchmesser 5mm,

liefern und montieren
Menge: 1,000 St

##### Gruppe 1.57.2 4572 LWL-Verkabelung

*Hinweis: LWL Netzwerk*
LWL Netzwerk

Faserspezifikation Multimodefaser OM3

Spezifikation

Multimodefaser G50/125 µm für Laser
optimierte 10 GBit-Ethernet-Übertragung
(OM 3) gemäss IEC 60793-2-10 Typ A1a.2
ISO/IEC 11801:2010 Ed.2 Ammed.2 type OM 3
EN 50173-1:2007 / FprAB:2010 type OM3

Übertragungseigenschaften

- Wellenlänge  850nm  1300nm
- typ. Dämpfung  2,5dB/km  0,7dB/km
  (verkabelt)
- min. modale Bandbreite1500MHz*km  500MHz*km
  (overfilled)
- Laserbandbreite (minEMBc) 2000MHz*km
- min. 10 GBit/s-Linklänge300m
- min.  1 GBit/s-Linklänge1000m
- Brechzahlindex  1,482  1,477

Geometrische und mechanische Abmessungen

- numerische Apertur0,2 +/- 0,015
- Kerndurchmesser50µm+/- 2,5
- Manteldurchmesser125µm+/- 2,0
- max. Unrundheit des Kerns6%
- Coatingdurchmesser245µm+/- 5,0
- max. Mantelunrundheit1%
- max. Coating Konzentrizitaetsabw.12,5µm
- Coatingabsetzkraft1,3 bis 8,9 N
- Prüflast  100kpsi

b) Faserspezifikation Singlemodefaser OS2

Spezifikation

Singlemodefaser E09/125 µm mit geringer
Wasserpeakdämpfung zur Nutzung von CWDM
im E-Band (1383nm bis 1480 nm)

Singlemodefaser E09/125 µm gemäß ITU-T
Rec. G 652.D/IEC 60793-2-50 TypB1.3;
ISO/IEC 11801:2010 Ed.2 Ammed.2 type OS2;
EN 50173-1:2007 /FprAB:2010 type OS2

Übertragungseigenschaften

- Wellenlänge  1310nm  1383nm  1550nm  1625nm
- max. Dämpfung
  (verkabelt)0,36  0,36  0,24  0,25dB/km
- max. chromatische Dispersion
  3,5ps/nm*km 18ps/nm*km
- nom. Nulldispersionswellenlängen
  1313nm
- Modenfeld (Petermann II)
  9,2 ±0,4µm  10,4 ±0,4µm
- max. Kabelgrenzwellenlänge
  1260nm
- max. PMD-Koeffizient
  0,2 0,2 0,2 0,2ps/°km
- Brechzahlindex
  1,467  1,468

Geometrische und mechanische Abmessungen

- numerische Apertur  0,14
- Kerndurchmesser  8,2µm
- Manteldurchmesser  125±0,7µm
- max. Modenfeld Konzentrizitätsabweichung 0,5µm
- max. Unrundheit des Mantels  1,0%
- Coatingdurchmesser  245±5,0µm
- Min. Fiber Curl Radius  4m
- Nom. Betriebstemperatur  -60°C bis +85°C
- Prüflast  100kpsi

c) Kabel und Leitungen

Alle LWL-Kabel müssen einen festen Aufbau
für kleinstmögliche Biegeradien und hohe
mechanische Beanspruchung haben.

Alle Glasfasern sind vom gleichen
Faserhersteller anzubieten.

**1.57.2.10 LWL Bündeladerkabel 1x24 G50/125 Multimode OM3**
LWL Universalkabel

Faser:  1x24 G50/125 Multimode OM3
VDE Bezeichnung:
U-DQ(ZN) BH 1x24 G50/125µm OM3,
Faserspezifikation
wie in den ZTV beschrieben,

- 24 Fasern G50/125 µm OM3
- Aufbau nach DIN/VDE 0888
- Bündeladerkonstruktion
- FR/LS0H-Außenmantel,
  halogenfrei nach IEC 60754-2 und
  DIN VDE 0482-267
- metallfreier Nagetierschutz durch
  gebundene Glasfilamente
- Kabelbedruckung: Metrierung und
  Fertigungsnummer zur eindeutigen
  Identifizierung und  Qualitaetskontrolle nach erfolgter
  Installation
- selbstverloeschend nach
  IEC 60332-1 und DIN VDE 0482-332-1
- geringe Brandfortleitung nach
  IEC 60332-3 cat. C und
  DIN VDE 0472-804/Pruefart C
- Brandlast 275 kWh/km
- Laengswasserdicht nach
  EN 60794-1-2 F5 (3m/24 h) durch
  Verwendung von Quellmaterialien in
  den Verseilhohlraeumen (gelfrei),
- montagefreundlich
- Kabeldurchmesser  7,6 mm
- min. Biegeradius 115 mm
- max. Zugkraft 1000 N,
  reversible Faserdehnung <= 0,33 %
- max. Querdruck,
  kurzzeitig 500 N/cm,
  reversible Aenderung der
  Faserdaempfung ± <= 0,05 dB
- mechanische Eigenschaften nach
  EN 60794-1-2
- 2 Aufreisszwirne zum sicheren und
  einfachen Oeffnen des Kabelmantels
- abriebfeste Kabelkennzeichnung auf
  Aussenmantel mit Telefonhoerer,
  Metrierung, Herstellerbezeichnung,
  Faserdimension, Wellenlinie und
  Kabelnummer zur eindeutigen
  Rückverfolgbarkeit

liefern und in Teillängen
auf Bühnen verlegen,
in Kanäle einlegen,
in Rohre einziehen

Fabrikat: Leoni
Typ:  Universal 1x24 G50/125
  oder gleichwertig

Fabrikat:...................................
  (vom Bieter einzutragen)

Typ:  ...................................
  (vom Bieter einzutragen)
Menge: 10,000 m

**1.57.2.20 Spleissbox für 1x24 MM OM3**
LWL-Verteiler
als Spleissbox 19" 1HE,
fuer 12 LC Duplex MM / OM3

LWL-Verteilfeld zur
einfachen Montage aller
gaengigen Glasfaserkabel

- Ausziehbar
- Besonders geeignet zum Auflegen
  von vorkonfektioniertem
  Optofil-Kabel und fuer das
  Spleissen von LWL-Kabeln
- Die Zugentlastung der LWL-Kabel
  kann ueber eine universelle
  PG-Verschraubung erfolgen
- Front zur einfachen Kupplungsmontage abnehmbar
- Gehaeuse: 19"-Chassis,
  Vollmetall, pulverbeschichtet
- Tiefe: 260 mm
- Montageart:
  frontbuendig montiert,
  ruecksetzbar
- Kabeleinfuehrung:
  ueber Schraegeinführung

- Farbe: lichtgrau RAL 7035
- Beschriftung: Siebdruck
- Wechselbare Frontblenden,
  durchgehend
- Frontplatten:
  LC Duplex waagerecht versetzt,
  Kupplungen 12 x LCD
  Tuerkis Keramik Sleeve
- Rueckwaende austauschbar fuer
  verschiedene Kabelzufuehrungen

- Spleissbox vorbestueckt mit
  saemtlichen Kupplungen,
  Spleisskassetten,
  Spleissschutz,
  Spleisshalter,
  Pigtails eingesteckt /
  2 m G50/125 OM3 (24 Stueck)
  spleissfertig abgesetzt und
  in Kassette abgelegt
- Blindstopfen
- Belegung nach IEC Farbcode 304

liefern und in DV-Schrank montieren

Fabrikat: Leoni
Typ:  Spleisgehäuse
  oder gleichwertig

Fabrikat:...................................
  (vom Bieter einzutragen)

Typ:  ...................................
  (vom Bieter einzutragen)
Menge: 1,000 St

**1.57.2.30 Spleissen LWL 24 Fasern MM OM3**
Spleissen
von Lichtwellenleiterkabeln,

als Fusionsspleissen
von Einzelfasern MM OM3,

für LWL-Innen- und Aussenkabel
mit 24 Fasern,

bis zu 24 Fasern spleissen,
beidseitig,

Anzubieten sind die Kosten als
Einheitspreis je Faser

ggf. nicht verwendete Fasern
als Reserve sichern und ablegen,

in Rangierverteilern / Spleissboxen
in DV-Schraenken und vor Ort,

einschl. Absetzen des Fasermantels
mit geeignetem Montagewerkzeug

anzubieten ist der Preis je Faser / beidseitig
Menge: 24,000 St

**1.57.2.40 Patchkabel LWL MM OM3, Länge 1,0 m**
LWL Verbindungkabel
als Patch- und Adapterkabel,
Faserspezifikation
wie in den ZTV beschrieben,

LWL-Verbindungskabel G50/125µm OM3

- Optofil-Duplexverbindungskabel
  I-K(ZN)HH 2,0mm LSOH tuerkis
- Prueflast 100 kpsi
- Konfektioniert mit
  2xLC-Duplex Stecker Multimode
- Stecker One-Piece-Design
  vollumfaenglich entsprechend
  IEC-61754-20 Standard
- Verbindung gemaeß EN 50173 gekreuzt
- PC Zirkonia Ferrule,
  Lochdurchmesser 128µm
- Einfuegedaempfung
  typ./max. 0,2/0,5dB
- Messmethode EN 61300-3-4:2001
  Einfuegeverfahren (C)
- Gehaeuse Farbe tuerkis
- Knickschutztuelle Farbe weiss
- Konvexer PC-Schliff
  auf Automaten poliert
- Sichtpruefung der Faserstirnflaeche
  mit 400-fach Videomikroskop
- fuer hoechste Qualitaetsanforderungen
  durch Interferometermessung der
  Steckerendflaeche
- Kennzeichnen mit Fertigungslos oder
  Datum zur eindeutigen Nachvollziehbarkeit von Fertigungsort und
  Fertigungsdatum
- Qualitaets-Managementsystem
  nach ISO 9001

Laenge: 1,0 m

Fabrikat: Leoni
Typ:  MegaLine
  oder gleichwertig

Fabrikat:...................................
  (vom Bieter einzutragen)

Typ:  ...................................
  (vom Bieter einzutragen)
Menge: 2,000 St

##### Gruppe 1.57.3 4573 Tertiärverkabelung

*Hinweis: ZTV Kupfer Netzwerk*
ZTV Kupfer Netzwerk

wie unter den ZTV Übertragungsnetze beschrieben

**1.57.3.10 Datenanschlussmodul Kat. 6A (tiefgestelltes A) RJ45**
Datenanschlussmodul
als vollgeschirmtes RJ45 Einzelmodul
der Kategorie Kat 6A (tiefgestelltes A)
nach ISO/IEC und EN,
aus Zinkdruckguss,
inkl. Staubschutzkappe am Modul

Anforderungen:

- Klasse EA (tiefgestelltes A) 500MHz
  Zertifizierung nach IEEE 802.3an TM2006
  nach ISO/IEC 11801:2002,
  EN50173-1:2011
  EIA/TIA 568-B.2-1:
  ISO/IEC 11801 Amendment 2:2010-04,
  ISO/IEC TR-24750,
  IEC 60603-7-51:2010

- EMV sicher nach:
  EN 50 081-2
  EN 50 082-2
  EN 55022

- grossflächiger 360° Schirmanschluss
- Zugentlastung mit Kabelbinder am Modul
- Pö Plus-geeignet gem. IEEE 802.3at
  (E DIN IEC 60512-99-001:2009-09)

Geeignet für die Übertragung von
digitalen und analogen Sprach-, Bild-
und Datensignalen,

speziell geeignet für alle Anwendungen
der Kat 6A (tiefgestelltes A) nach IEC
und der Klasse EA (tiefgestelltes A)
für 10 GBit/s,

360 Grad Schirmabnahme,
mit gleichzeitiger Zugentlastung
durch Kabelbinder,
Staubschutzklappe integriert und
austauschbar,
unterschiedliche Farbcodierungen
möglich und wählbar,
zum Anschluss bis zu Kat 7A Kabeln,
direkter Anschuss der Erdung am Modul,

Anschlusstechnik:
IDC Schneidklemmtechnik

Aderisolationsdurchmesser:
0,7mm bis 1,40mm (1.60 mm)

Aderndurchmesser:
0,40mm(AWG 26) - 0,65mm(AWG 22) starr,
AWG26/7 mit 7-drähtiger Cu-Litze blank,

IDC-Schneidklemmkontakt:
wieder verwendbar für AWG22, AWG23 und
AWG24 bei Verwendung eines gleichen
oder größeren Querschnitts,

Aufschaltung:
Belegung nach T568-A oder T568-B
(deutliche farbliche Kennzeichnung
auf Adernaufteiler des Moduls)

liefern,
einschl. Kabelarbeiten zum Auflegen,
in Patchpanel oder
Modulträger / Anschlussdose
montieren und
betriebsfertig anschließen.

Planungsgrundlage:
Fabrikat: EasyLan

Fabrikat:...................................
  (vom Bieter einzutragen)

Typ:  ...................................
  (vom Bieter einzutragen)
Menge: 56,000 St

**1.57.3.20 Modulträger / Anschlussdose 2-fach AP**
Modulträger / Anschlussdose 2-fach

zur Aufnahme von
zuvor beschriebenem Datenanschlussmodul,
zum Einbau in Gerätedose,
für die Montage in
Gerätekanal oder unter Putz,

mit Staubschutzklappen,
Steckrichtung der Module 45°,
einschl. Trag- und Abdeckplatte,
einschl. Rahmen bzw. Rahmenanteil
bei Montage in Mehrfachrahmen,

Farbe:  RAL 9010 (Reinweiss)

liefern,
inkl. AP-Gerätedose montieren und
betriebsfertig anschließen.
Menge: 1,000 St

**1.57.3.30 Modulträger / Anschlussdose 1-fach UP**
Modulträger / Anschlussdose 1-fach

zur Aufnahme von
zuvor beschriebenem Datenanschlussmodul,
zum Einbau in Gerätedose,
für die Montage in
Gerätekanal oder unter Putz,

mit Staubschutzklappen,
Steckrichtung der Module 45°,
einschl. Trag- und Abdeckplatte,
einschl. Rahmen bzw. Rahmenanteil
bei Montage in Mehrfachrahmen,

Farbe:  RAL 9010 (Reinweiss)

liefern,
inkl. UP-Gerätedose montieren und
betriebsfertig anschließen.
Menge: 6,000 St

**1.57.3.40 Modulträger / Anschlussdose 2-fach UP**
Modulträger / Anschlussdose 2-fach

zur Aufnahme von
zuvor beschriebenem Datenanschlussmodul,
zum Einbau in Gerätedose,
für die Montage in
Gerätekanal oder unter Putz,

mit Staubschutzklappen,
Steckrichtung der Module 45°,
einschl. Trag- und Abdeckplatte,
einschl. Rahmen bzw. Rahmenanteil
bei Montage in Mehrfachrahmen,

Farbe:  RAL 9010 (Reinweiss)

liefern,
inkl. UP-Gerätedose montieren und
betriebsfertig anschließen.
Menge: 10,000 St

**1.57.3.50 Patchfeld 24 modulare Steckplätze 1 HE**
Patchfeld
mit 24 modularen Steckplaetzen,
als 19" Verteilerfeld mit 1 HE,
geschirrmt,
zur Aufnahme von bis zu
24 x RJ45 Buchsenmodulen,
Kat. 6A (tiefgestelltes A),
Klasse EA (tiefgestelltes A)
zum Einbau in v.b. DV-Schrank

Gehaeuse:  Stahlblech
Farbe:  RAL 7035 (Lichtgrau)
Breite:  19"
Hoehe:  1 HE
Zugentlastung:  ueber Kabelbinder

Anwendbare Normen: ISO/IEC 11801,
  EN 50173

liefern und montieren

Fabrikat Leoni
oder gleichwertig

Fabrikat:...................................
  (vom Bieter einzutragen)

Typ:  ...................................
  (vom Bieter einzutragen)
Menge: 2,000 St

**1.57.3.60 PiMF Kabel 1200 MHz AWG 22 Simplex**
Datenkabel Kat. 7A (tiefgestelltes A) Simplex
für die strukturierte Gebäudeverkabelung
nach ISO/IEC 11801, EN 50173,
E DIN 44312-5, EN 50288-4-1:2004-08,

Garantierte Grenzwerte nach
Kat 7A (tiefgestelltes A)
IEC  61156-5  Cat. 7A  Draft 46C/844/CDV

Leistungsmerkmale:

- Optimiert für die Übertragung von
  breitbandigen Bildsignalen, z.B.
  analoge und digitale TV-Signale
- Speziell geeignet für alle
  Anwendungen der Klasse F
- S/FTP-Konstruktion
- Folienverseilung mit den Paaren
  zum Pimf (Paar in Metallfolie),
  Folienüberlappung mindestens 10%
- Kompatibel mit allen gängigen
  Stecksystemen nach EN 50173-1:2002
  und ISO/IEC 11801:2002-9
- Garantierte Grenzwerte nach Cat.7:
  ISO/IEC 11801:2002-9, EN 50173-1:2002,
  EN 50288-4-1
- Mantel FRNC/LS0H,
  Farbe orange RAL 2003
- Zugfestigkeit <= 120 N
- Querdruckfestigkeit <= 1000 N/10cm
- Brandlast 0,18 kWh/m, 0,65 MJ/m
- selbstverlöschend nach
  DIN VDE 0482-265, IEC60332-1
- halogenfrei nach DIN VDE 0482-267
- Minimale Rauchentwicklung nach
  DIN VDE 0842-268
- geringe Brandfortleitung nach
  DIN VDE 0472-804 Prüfart C,
  IEC60332-3 cat. C
- Metrierung und Fertigungschargen-
  Nummer auf Kabelmantel
- Außendurchmesser max. 7,8 mm
- NVP ca. 81%
- Signallaufzeitdifferenz (Skew)
  max. 6 ns / 100 m
- Biegeradius
  beim Einzug >= 64 mm
  fest verlegt >= 32 mm

Leitung geeignet für HD Base T Anwendungen !

Nachweis für die Fertigungsstätte
des Kabels über ein zertifiziertes
Qualitäts-Management nach ISO 9001 und
Umweltmanagementsystem nach ISO 14001

liefern,
in Teillängen auf Bühnen verlegen,
in Brüstungskanal einlegen,
auf Sammelhaltertrassen verlegen
einschl. Kabelbügeln oder -klammern,
beschriften und anschließen,
einschl. Werkzeugstellung

Planungsgrundlage:
Fabrikat: EasyLan
oder gleichwertig
Menge: 2280,000 m

**1.57.3.70 Patchkabel Cat. 6A, Länge 1,0 m**
Rangier- bzw. Anschlusskabel
als Patch-Kabel,

Kat. 6A (tiefgestelltes A),
Klasse EA (tiefgestelltes A) mit
RJ-45 Stecker, EN 60603-7
- Elektrisch und mechanisches Kat. 6A
  (tiefgestelltes A)-Rangierkabel
  nach EN 50173-1:2011 und
  ISO/IEC 11801:2010
- Leiterdurchmesser 0,14 qmm,
- Aderdurchmesser 0,99 mm
- Aderfarben
  ws/bl, rt/or, sw/gn, ge/br
- Paarschirmung PETP-Alu Folie
- Gesamtschirmung
  Cu.-Geflecht Bedeckung
- Kabeldurchmesser 6,0 mm
- konfektioniert mit
  geschirmten RJ 45 Stecker
- Umspritzung der Stecker und
  der Schirmung in Mantelfarbe
- Umspritzung des Mantelmaterials
  zur sicheren Zugentlastung
- Daempfung des Kabels (dB/10m)
  100 Mhz 2,67
  250 MHz 4,30
  500 MHz 6,20
  600 MHz 6,71
  1000 MHz 8,9
- NEXT des Kabels
  100 MHZ 100
  250 MHZ 95
  500 MHZ 92
  600 MHz 90
  1000 MHZ 90

Einsatzbereich:
- IEEE 802.3
- 10Base-T
- 100BASE-T
- 1000BASE-T
- 10GBASE-T
- IEEE 802.5 16 MB
- ISDN
- FDDI
- ATM
- CATV
- DVB-T
- DSL

Farben: gemäß Vorgabe des AG
        - Telefonie (Gästezimmer) - schwarz
        - Telefonie (Verwaltung - VoIP) - grau
        - LAN / WLAN (Gästezimmer) - gelb
        - LAN (Verwaltung) - orange
        - Drucker (Verwaltung) - orange
        - Server - rot
        - IP TV - blau
        - Videoüberwachung - grün
        - Netz Carrier - magenta
        - Medientechnik - violett

Laenge: 1,0 m

Aufschrift Kabelmantel: 1,0 Meter

Fabrikat: Leoni
oder gleichwertig

Fabrikat:...................................
  (vom Bieter einzutragen)

Typ:  ...................................
  (vom Bieter einzutragen)
Menge: 10,000 St

**1.57.3.80 Patchkabel Cat. 6A, Länge 1,5 m**
Leistung wie zuletzt in vollem
Wortlaut beschrieben, jedoch

Laenge: 1,5 Meter
Menge: 10,000 St

**1.57.3.90 Patchkabel Cat. 6A, Länge 2,0 m**
Leistung wie zuletzt in vollem
Wortlaut beschrieben, jedoch

Laenge: 2,0 Meter
Menge: 10,000 St

**1.57.3.100 Patchkabel Cat. 6A, Länge 3,0 m**
Leistung wie zuletzt in vollem
Wortlaut beschrieben, jedoch

Laenge: 3,0 Meter
Menge: 8,000 St

##### Gruppe 1.57.4 4574 Aktive Netzkomponenten

**1.57.4.10 24 Port Switch mit PoE**
24 Port Switch mit PoE

Schnittstelle  24× 10/100/1000 Mbps PoE+ RJ45 Ports
 4× 10G SFP+ Slots
 2× USB 2.0 Ports
 1× RJ45 Console Port
 1× USB Type-C Console Port
 1× RJ45 Management Port
Anzahl Lüfter Four Field-replaceable and Hot-swappable Fans
Spannungsversorgung Two Field-replaceable and Hot-swappable Power Supply Modules** (100240 VAC, 50/60 Hz)

**Shipping with one PSM500-AC module by default, and another field-replaceable redundant power supply requires purchasing separately.
PoE-Ports  Standard: 802.3at/af compliant
 PoE+ Ports: 24 Ports, up to 30 W per port
 PoE Power Budget: up to 720 W*

*The total PoE budget varies with the power supply modules.
Abmessungen (B*T*H) 17.3 × 16.5 × 1.7 in (440 × 420 × 44 mm)
Montage Rackmountable
Maximale Leistungsaufnahme  42.9 W (110 V/60 Hz) (With no PD connected)
 916.6 W (110 V/60 Hz) (With 720 W PD connected and powered by 2× PSM500-AC)
Maximale Wärmeabgabe  146.29 BTU/hr (110 V/60 Hz) (With no PD connected)
 3,125.61 BTU/hr (110 V/60 Hz) (With 720W PD connected and powered by 2× PSM500-AC)

Switchingkapazität 128 Gbps per Unit
Stacking  Stacking Number: 4
 Stacking Port: 10G SFP+ Slot (all uplink ports can be used as stacking ports)
 Stack Bandwidth: Up to 80 Gbps (4 stack ports)
Paketweiterleitungsrate 95.2 Mpps
MAC-Adresstabelle 32 K
Paketpufferspeicher 3 MB
Jumbo-Frames 9 KB

Quality of Service  Class of Service
- 8 Queues of Priority
- Port Priority
- IEEE 802.1p Priority
- DSCP Priority
- Queue Min-Bandwidth
- Schedule Mode (SP, WRR, SP+WRR)
 Bandwidth Control
- Rate Limit
- Storm Control
 Voice VLAN
 User-Defined OUI
 Smoother Performance
 Action for Flows
- QoS remark (802.1P Remark, DSCP Remark)
Layer3-Funktionen  IP Interfaces:
- IPv4: Max 256, IPv6: Max 256
 Static Routing
- Max 1,024, IPv6: Max 512
 Host Route Table: Max 6,100 entries
 RIP: Version v1/v2, Max 8,190
 OSPF: Version v2/v3; v2: Max 8,190, v3: Max 4,097
 VRRP: Version v2/v3, Max 64 groups
 ECMP: 256 entries, max 32 ECMP Nexthops per Destination
 Static ARP: 512 static entries
 Dynamic ARP: 7,680 dynamic entries
 Proxy ARP
 DHCP Server:
- Max 8K IP Pools
- Max 1,000 Manual Binding Entries
 DHCP Relay:
- Relayed Interface
- Relayed VLAN
Layer2- und Layer2+-Funktionen  Link Aggregation
 Spanning Tree Protocol
 Port-based and VLAN-based Loopback Detection
 802.3x Flow Control
 Supports 2,048 IGMP groups
 ERPS
 Mirroring
 RSPAN
 MAC Address Table
 PIM-DM (IPv4)
 Multicast
- IGMP Snooping
- MLD Snooping
- L2 Multicast Table
- Fast Leave
- Multicast VLAN Registration (MVR)
- Static Multicast IP
- Multicast Filtering
Erweiterte Funktionen  Automatic Device Discovery†
 Batch Configuration†
 Batch Firmware Upgrading†
 Intelligent Network Monitoring†
 Abnormal Event Warnings†
 Unified Configuration†
 Reboot Schedule†

ISP Features:
 802.3ah Ethernet Link OAM
 L2PT (Layer 2 Protocol Tunneling)
 Device Link Detect Protocol (DLDP)
 DDM
 sFlow
VLAN  Max 4K VLAN Group (802.1q VLAN)
 802.1Q Tagged VLAN
 MAC VLAN Entries: 200
 Multicast VLAN
 Management VLAN
 VLAN VPN (QinQ): Max 256 entries
 GVRP
 Protocol VLAN: Protocol Template 16, Protocol VLAN 12 entries
 VLAN VPN
 Voice VLAN
 Private VLAN
Sicherheit  Port Isolation
 CPU-Defend
 ARP Inspection (Dynamic ARP Inspection)
 DoS Defend
 IP-MAC-Port Binding
-1,024 Entries
- DHCP Snooping
- ARP Inspection
- IPv4 Source Guard
 IPv6-MAC
-Port Binding
-1,024 Entries
- DHCPv6 Snooping
- ND Detection
- ND Snooping
- IPv6 Source Guard
 DHCP Filter
 Static/Dynamic Port Security
- Up to 64 MAC addresses per port
 Broadcast/Multicast/Unknown-unicast Storm Control
- kbps/ratio control mode
 802.1X
- Port base authentication
- Mac base authentication
- VLAN Assignment
- MAB
- Guest VLAN
- RADIUS authentication and accountability support
 AAA (including TACACS+)
 Secure web management through HTTPS with SSLv3/TLS 1.2
 Secure Command Line Interface (CLI) management with SSHv2
 IP/Port/MAC-based access control

Planungsgrundlage:
Fabrikat: TP-Link
Typ: SG6428XHP (Omada 24-Port Gigabit Stackable L3 Managed PoE+ Switch with 4 10G Slots)

Um eine Einheitliche Systemausstattung in den einzelnen Einrichtungen zu erhalten ist das
Produkt bindend vorgegeben!
Menge: 1,000 St

**1.57.4.20 WLAN Accesspoint (Bindend vorgegeben!)**
WLAN Accesspoint

Schnittstelle:  1× Gigabit Ethernet (RJ-45) Port (supports IEEE802.3at PoE)
Taste:  Reset
Spannungsversorgung  802.3at PoE
  12V DC
  (EU Version: 12 V / 1.0 A DC. US Version: 12 V / 1.5 A DC).
  Note: DC adapter is not included in the package, and is sold separately
  48V Passive PoE
Energieverbrauch: EU: 13.07 W
  US: 13.98 W
Abmessungen (B*T*H):6.3 × 6.3 × 1.3 in (160 × 160 × 33.6 mm)
Antennentyp:  Internal Omni
  2.4 GHz: 2× 4 dBi
  5 GHz: 2× 5 dBi
Montage:  Ceiling /Wall Mounting (Kits included)
  Junction Box Mounting

WLAN-Standards IEEE 802.11ax/ac/n/g/b/a
Frequenz:  2.4 GHz and 5 GHz
Signalrate:  5 GHz: Up to 2402 Mbps†
  2.4 GHz: Up to 574 Mbps†
WLAN-Funktionen  1024-QAM
  4× Longer OFDM Symbol
  OFDMA
  Multiple SSIDs (Up to 16 SSIDs, 8 for each band)
  Enable/Disable Wireless Radio
  Automatic Channel Assignment
  Transmit Power Control (Adjust Transmit Power on dBm)
  QoS(WMM)
  MU-MIMO
  HE160 (160 MHz Bandwidth)‡
  Seamless Roaming §
  Omada Mesh§
  Band Steering
  Load Balance
  Airtime Fairness
  Beamforming
  Rate Limit
  Reboot Schedule
  Wireless Schedule
  Wireless Statistics based on SSID/AP/Client
WLAN-Sicherheit  Captive Portal Authentication§
  Access Control
  Wireless Mac Address Filtering
  Wireless Isolation Between Clients
  SSID to VLAN Mapping
  Rogue AP Detection
  802.1X Support
  WPA-Personal/Enterprise, WPA2-Personal/Enterprise, WPA3-Personal/Enterprise
Sendeleistung  CE:
  <20 dBm(2.4 GHz, EIRP)
  <23 dBm(5 GHz, Band1 & Band2, EIRP)
  <27 dBm(5 GHz, Band3, EIRP)
  FCC:
  <22 dBm (2.4 GHz)
  <22 dBm (5 GHz)
mada App  Yes
Centralized Management  Omada Hardware Controller (OC300)
  Omada Hardware Controller (OC200)
  Omada Software Controller
  Omada Cloud-Based Controller
Cloud Access  Yes. Requiring the use of OC300, OC200, Omada Cloud-Based Controller, or Omada Software Controller.
Benachrichtigung per E-Mail Yes
LED abschaltbar Yes
Managementzugriff MAC-Adress-basiert filterbar Yes
SNMP  v1, v2c, v3
Lokales/Remote-Systemprotokoll Local/Remote Syslog
SSH  Yes
Weboberfläche HTTP/HTTPS
Layer3-Management Yes
Multi-Site-Management Yes
Management VLAN Yes
Zero-Touch Provisioning Yes. Requiring the use of Omada Cloud-Based Controller.
Zertifizierung CE, FCC, RoHS

Planungsgrundlage:
Fabrikat: TP- Link EAP650
Typ: AX3000 Ceiling Mount WiFi 6 Access Point

Um eine Einheitliche Systemausstattung in den einzelnen Einrichtungen zu erhalten ist das
Produkt bindend vorgegeben!
Menge: 6,000 St

##### Gruppe 1.57.9 4579 Messung und Dokumentation

**1.57.9.10 Dämpfungsmessung Multimode 850 nm**
Messen und Pruefen
von LWL-Verbindungen
des gesamten Datennetzwerks

Durchfuehrung von Daempfungsmessungen an
den installierten LWL-Verbindungen,
Messung in beide Richtungen der Verbindung,
EP fuer Messung in eine Richtung

- Daempfungsmessung OM3 Multimode
- Messung im Wellenlaengenbereich 850 nm

Messmetode:
- EN 50346:2002 Verfahren 1
  wie in der EN gefordert, sind Messgeraete
  mit Modenstrippern und Messkabeln
  (mit Messstecker) zu benutzen

Uebergabe der Messdaten:
- Alle Messprotokolle sind in 1-facher Ausfertigung im DIN A 4 Ordner sowie 3-fach
  als Datentraeger im Dateiformat MS-Excel
  zu uebergeben.

Einzuhaltende Grenzwerte:
- Die aktuelle Linkdaempfung (LD) ergibt
  sich aus folgender Formal:

  a * b + c * d + e * f + R = LD

  a = realisierte Linklaenge in km
  b = kilometrische Daempfung in dB/km
  c = Anzahl der Spleisse
  d = max. Spleissdaempfung (0,1 dB)
  e = Anzahl von loesbaren
  LWL-Verbindungen
  f = max. Daempfung der loesbaren
  LWL-Verbindungen (0,5 dB)
  R = Systemreserve
  Messunsicherheit = 0,5 dB

Der in der EN 501073-1:2011 geforderte Wert
von 2,60 dB fuer den Link ist unbedingt
einzuhalten.

Geraet, das zur Messung eingesetzt wird:

Fabrikat:...................................
  (vom Bieter einzutragen)

Typ:  ...................................
  (vom Bieter einzutragen)

HINWEIS:

Der AG behaelt sich vor, mehrere
Verkabelungsstrecken stichprobenartig von einem gesondert dafuer
beauftragten Unternehmen messen zu
lassen. Werden dabei relevante
Abweichungen zu den protokollierten
Messergebnissen des AN festgestellt,
wird die vollstaendige Messung aller
Verkabelungsstrecken zu Lasten des AN
wiederholt.
Menge: 24,000 St

**1.57.9.20 Dämpfungsmessung Multimode 1300 nm**
Messen und Pruefen
von LWL-Verbindungen
des gesamten Datennetzwerks

Durchfuehrung von Daempfungsmessungen an
den installierten LWL-Verbindungen,
Messung in beide Richtungen der Verbindung,
EP fuer Messung in eine Richtung

- Daempfungsmessung OM3 Multimode
- Messung im Wellenlaengenbereich 1300 nm

Messmetode:
- EN 50346:2002 Verfahren 1
  wie in der EN gefordert, sind Messgeraete
  mit Modenstrippern und Messkabeln
  (mit Messstecker) zu benutzen

Uebergabe der Messdaten:
- Alle Messprotokolle sind in 1-facher Ausfertigung im DIN A 4 Ordner sowie 3-fach
  als Datentraeger im Dateiformat MS-Excel
  zu uebergeben.

Einzuhaltende Grenzwerte:
- Die aktuelle Linkdaempfung (LD) ergibt
  sich aus folgender Formal:

  a * b + c * d + e * f + R = LD

  a = realisierte Linklaenge in km
  b = kilometrische Daempfung in dB/km
  c = Anzahl der Spleisse
  d = max. Spleissdaempfung (0,1 dB)
  e = Anzahl von loesbaren
  LWL-Verbindungen
  f = max. Daempfung der loesbaren
  LWL-Verbindungen (0,5 dB)
  R = Systemreserve
  Messunsicherheit = 0,5 dB

Der in der EN 501073-1:2011 geforderte Wert
von 2,60 dB fuer den Link ist unbedingt
einzuhalten.

Geraet, das zur Messung eingesetzt wird:

Fabrikat:...................................
  (vom Bieter einzutragen)

Typ:  ...................................
  (vom Bieter einzutragen)

HINWEIS:

Der AG behaelt sich vor, mehrere
Verkabelungsstrecken stichprobenartig von einem gesondert dafuer
beauftragten Unternehmen messen zu
lassen. Werden dabei relevante
Abweichungen zu den protokollierten
Messergebnissen des AN festgestellt,
wird die vollstaendige Messung aller
Verkabelungsstrecken zu Lasten des AN
wiederholt.
Menge: 24,000 St

**1.57.9.30 OTDR-Messung Multimode 850 nm**
Messen und Pruefen
von LWL-Verbindungen
des gesamten Datennetzwerks

Durchfuehrung von OTDR-Messungen
an den installierten LWL-Verbindungen,
Messung in eine Richtung der Verbindung

- OTDR-Messung OM3 Multimode
- Messung im Wellenlaengenbereich 850 nm

Anforderung/Einstellung OTDR Messgeraet:
- Impulsdauer  <= 5 ns
- Ereignistotzone  <= 1,5 m
- Daempfungstotzone <= 5 m
- Das OTDR muss eine automatische
  Auswertfunktion (z.B. LSA-Methode)
  besitzen, um Fehler durch das manuelle
  Setzen von Cursorn zu vermeiden.
- Messung bei Betriebswellenlaenge mit
  Vor- und Nachlauffaser (mindestens 100m)
  zur Einschaetzung der loesbaren LWL-
  Verbindungen des Messobjektes.
- Der Messaufbau ist an Hand einer
  Prinzipskizze darzustellen, aus dem
  die Laengen, Steckverbinder und der
  Hersteller der Vor- und Nachlauffaser
  zu erkennen sind.
- Zwischen den Vor- und Nachlauffasern
  duerfen sich keine weiteren
  Verbindungskabel befinden, um die
  Qualitaet der Streckenuebergaenge
  begutachten zu koennen.
- Die Darstellung hat so zu erfolgen,
  dass auf dem Bildschirm/Ausdruck das
  Messobjekt mit den Vor- und
  Nachlauffasen zu erkennen ist und die
  Reflexionen der loesbaren LWL-
  Verbindungen nicht abgeschnitten werden

Uebergabe der Messdaten:
- OTDR-Protokolle sind 4-fach auf
  Datentraegern im Originalformat als
  Grafik und mit Ereignisstabelle inkl.
  der Auswertesoftware des verwendeten
  Messgeraetes zu uebergeben.

- In der Darstellung muessen folgende
  Daten enthalten sein:
  - Kabelhersteller und Typ
  - Fasertyp
  - Faserzahl
  - Brechungsindex
  - Messwellenlaenge
  - Pulsweite
  - Beschreibung des Messobjektes
  (z.B. Anfang- und Endpunkt des
  LWL-Links)
  - Installateur
  - Operator

- Den Daten ist der Lageplan des
  Objektes mitzuliefern, mit dem alle
  gemessenen Strecken zuzuordnen sind.

Einzuhaltende Grenzwerte:
- Kilometrische Daempfung, siehe
  Faserparameter in den
  Faserdatenblaettern
- Spleissdaempfung  <=  0,15 dB
- Spleissdaempfung  <=  0,6  dB
- Steckerdaempfung  <=  0,6  dB
- Daempfung einer loesbaren
  Streckenverbindung  <=  0,5  dB
- Rueckflussdaempfung >= 35,0  dB

Geraete, das zur Messung eingesetzt wird:

Fabrikat:...................................
  (vom Bieter einzutragen)

Typ:  ...................................
  (vom Bieter einzutragen)

einschl. Gestellung der Messgeraete
und aller erforderlichen Komponenten

HINWEIS:

Der AG behaelt sich vor, mehrere
Verkabelungsstrecken stichprobenartig von einem gesondert dafuer
beauftragten Unternehmen messen zu
lassen.Werden dabei relevante
Abweichungen zu den protokollierten
Messergebnissen des AN festgestellt,
wird die vollstaendige Messung aller
Verkabelungsstrecken zu Lasten des AN
wiederholt.
Menge: 24,000 St

**1.57.9.40 OTDR-Messung Multimode 1300 nm**
Messen und Pruefen
von LWL-Verbindungen
des gesamten Datennetzwerks

Durchfuehrung von OTDR-Messungen
an den installierten LWL-Verbindungen,
Messung in eine Richtung der Verbindung

- OTDR-Messung OM3 Multimode
- Messung im Wellenlaengenbereich 1300 nm

Anforderung/Einstellung OTDR Messgeraet:
- Impulsdauer  <= 5 ns
- Ereignistotzone  <= 1,5 m
- Daempfungstotzone <= 5 m
- Das OTDR muss eine automatische
  Auswertfunktion (z.B. LSA-Methode)
  besitzen, um Fehler durch das manuelle
  Setzen von Cursorn zu vermeiden.
- Messung bei Betriebswellenlaenge mit
  Vor- und Nachlauffaser (mindestens 100m)
  zur Einschaetzung der loesbaren LWL-
  Verbindungen des Messobjektes.
- Der Messaufbau ist an Hand einer
  Prinzipskizze darzustellen, aus dem
  die Laengen, Steckverbinder und der
  Hersteller der Vor- und Nachlauffaser
  zu erkennen sind.
- Zwischen den Vor- und Nachlauffasern
  duerfen sich keine weiteren
  Verbindungskabel befinden, um die
  Qualitaet der Streckenuebergaenge
  begutachten zu koennen.
- Die Darstellung hat so zu erfolgen,
  dass auf dem Bildschirm/Ausdruck das
  Messobjekt mit den Vor- und
  Nachlauffasen zu erkennen ist und die
  Reflexionen der loesbaren LWL-
  Verbindungen nicht abgeschnitten werden

Uebergabe der Messdaten:
- OTDR-Protokolle sind 4-fach auf
  Datentraegern im Originalformat als
  Grafik und mit Ereignisstabelle inkl.
  der Auswertesoftware des verwendeten
  Messgeraetes zu uebergeben.

- In der Darstellung muessen folgende
  Daten enthalten sein:
  - Kabelhersteller und Typ
  - Fasertyp
  - Faserzahl
  - Brechungsindex
  - Messwellenlaenge
  - Pulsweite
  - Beschreibung des Messobjektes
  (z.B. Anfang- und Endpunkt des
  LWL-Links)
  - Installateur
  - Operator

- Den Daten ist der Lageplan des
  Objektes mitzuliefern, mit dem alle
  gemessenen Strecken zuzuordnen sind.

Einzuhaltende Grenzwerte:
- Kilometrische Daempfung, siehe
  Faserparameter in den
  Faserdatenblaettern
- Spleissdaempfung  <=  0,15 dB
- Spleissdaempfung  <=  0,6  dB
- Steckerdaempfung  <=  0,6  dB
- Daempfung einer loesbaren
  Streckenverbindung  <=  0,5  dB
- Rueckflussdaempfung >= 35,0  dB

Geraete, das zur Messung eingesetzt wird:

Fabrikat:...................................
  (vom Bieter einzutragen)

Typ:  ...................................
  (vom Bieter einzutragen)

einschl. Gestellung der Messgeraete
und aller erforderlichen Komponenten

HINWEIS:

Der AG behaelt sich vor, mehrere
Verkabelungsstrecken stichprobenartig von einem gesondert dafuer
beauftragten Unternehmen messen zu
lassen.Werden dabei relevante
Abweichungen zu den protokollierten
Messergebnissen des AN festgestellt,
wird die vollstaendige Messung aller
Verkabelungsstrecken zu Lasten des AN
wiederholt.
Menge: 24,000 St

**1.57.9.50 Messen,Prüfen und Dokumentation Teritärverkabelung**
Messen und Pruefen
von Kupfer-Verbindungsstrecken
der Klasse EA (tiefgestelltes A)
des gesamten Datennetzwerks

- Kupfer Verbindungen

Zu ueberpruefende Parameter:
Fuer den Frequenzbereich von
1 MHz bis 500 MHz muessen
folgende Nachweise erbracht
und protokollarisch festgehalten
werden:

- korrekte Verdrahtung / Zuordnung
  (Adern und Schirm)
- Laenge der Verkabelungsstrecke fuer
  alle Paare
- Laufzeit / Laufzeitdifferenz
- Einfuegedaempfung fuer alle Paare
- NEXT im Frequenzbereich
  (fuer beide Richtungen)
- ELFEXT
  (fuer beide Richtungen)
- Rueckflussdaempfung
  (fuer beide Richtungen)
- ACR
  (fuer beide Richtungen)
- Widerstand
  (fuer beide Richtungen)
- Power Sum NEXT
  (fuer beide Richtungen)
- Power Sum SCR
  (fuer beide Richtungen)
- Power Sum ELFEXT
  (fuer beide Richtungen)

Dokumentation:

Zur Erfuellung der Abnahmeanforderung
muss eine Dokumentation der gemessenen
Werte der einzelnen Installationsstrecken
(Permanant Link im Bereich von 1 MHz bis
500 MHz) als Messwerttabelle des
Testgeraetes erfolgen.

Gegenstand der Dokumentation ist auch
eine eindeutige Zuordnung und
Identifikation aller gemessenen Strecken
mit Beschriftung und Bezeichnung der
jeweiligen Strecke

Testprotokoll:

Das Testprotokoll ist fuer jede
Verkabelungsstrecke zu erstellen und
muss folgende Daten enthalten:

- Streckenbezeichnung, d.h.
  Kennzeichnung des
  - jeweiligen Kabels
  - der Dose
  - des Verteileranschlusspunktes
- Richtung der Messung
- Ergebnisse der Messung
- Fabrikat/Typ und Seriennummer
  des Testgeraetes
- Typ des verwendeten Testadapters
- Ort, Datum, Unterschrift der
  durchfuehrenden Person

einschl. Gestellung des Messgeraetes
und aller erforderlichen Komponenten

HINWEIS:

Der AG behaelt sich vor, mehrere
Verkabelungsstrecken stichprobenartig von einem gesondert dafuer
beauftragten Unternehmen messen zu
lassen.Werden dabei relevante
Abweichungen zu den protokollierten
Messergebnissen des AN festgestellt,
wird die vollstaendige Messung aller
Verkabelungsstrecken zu Lasten des AN
wiederholt.
Menge: 38,000 St

#### Titel 1.60 556 Starkstromanlagen im Außenbereich

##### Gruppe 1.60.1 5561 Aussenbeleuchtung u. Steckdosen

**1.60.1.10 Pollerleuchte**
Dekorative zylindrische Pollerleuchte mit innovativem Gehäusekonzept und hochwertiger LED-Optik.
 Pollerstandrohr Ø 115 mm aus korrosionsbeständigem, pulverbeschichteten Aluminium mit voll umschlossenem Befestigungssockel aus Edelstahl. Korrosionsfreier Leuchteneinsatz aus Dualcompound Spritzguss mit integriertem Dichtungselastomer. Mit Membranventil zur Vermeidung von Kondenswasser. Seewasserbeständige Beschichtung. Abdeckung aus pulverbeschichtetem Aluminium-Druckguss mit klarem Glaszylinder und transluzenten Entblendlamellen.  Der robuste Befestigungssockel aus Edelstahl sorgt für sicheren Stand. Langlöcher im Sockel zur nachträglichen, einfachen Ausrichtung der Leuchte. Betriebsgerät integriert. Anschlussdose am Sockel max. 2 x 3 x 2,5 mm² für Durchgangsverdrahtung.

Farbe: anthrazit metallic (DB703)
Durchmesser: 115 mm
Höhe: 1000 mm
Gewicht: 5.13 kg
Lichtquelle: LED
Sockel: ohne Sockel
Farbtemperatur: 3000K
Farbwiedergabeindex: 80
Farbtoleranz (McAdam): 3 SDCM
Lebensdauer Lichtquelle: 60000 h (L80/B50)
Bemessungsleistung: 10 W
Bemessungsleuchtenlichtstrom: 880 lm
Ausstrahlwinkel Down: 90° / 90° / 90° / 90°
Ausstrahlwinkel Up: 90° / 90° / 90° / 90°
Systemeffizienz: 88 lm/W
Lichtaustritt: vorwiegend direkt
Lichtverteilung: symmetrisch
Betriebsgerät: Konstantstrom-Versorgung
Spannung: 176 - 264 V / 0 Hz, 50 - 60 Hz
Leistungsfaktor: 0.88
Schutzklasse: I
Leuchten an Sicherung B10A: 39
Leuchten an Sicherung B16A: 63
Leuchten an Sicherung C10A: 63
Leuchten an Sicherung C16A: 100
Einschaltstrom / Einschaltzeit: 8 A / 5 µs
Rippelstrom / Flicker: 3 %
Klirrfaktor (THD): 13 %
Schutzart: IP 65
Umgebungstemperatur: -20 °C bis +35 °C
Schlagschutz: IK05
Glühdrahtprüfung: 650°C - 30 Sekunden
Konformitätszeichen: CE, EAC

Planungsgrundlage:

RZB Serie: MEGA TOWER F
Bestellnummer: 611993.0031
Liefern, montieren und in Betrieb nehmen.

Fabrikat / Typ: '............................................' (vom Bieter auszufüllen)
Menge: 11,000 St

**1.60.1.20 Mastleuchte**
Aufsatzleuchte. Symmetrische Lichtstärkeverteilung. LED, 27 W Leuchten-Anschlussleistung, Leuchten-Lichtstrom 3428 lm, Farbtemperatur 3000 K. Farbwiedergabeindex (CRI) > 80. Mit austauschbarem LED-Modul mit einer mittleren Bemessungslebensdauer von 185.000 Betriebsstunden (L80B50 bei ta = 25 °C). 20-jährige Nachliefergarantie auf das LED-Modul und die Verschleißteile. Mit LED-Netzteil, DALI-steuerbar, 220-240 V, 0/50-60 Hz. Schutzart IP 65. Leuchte aus Aluminiumguss, Aluminium und Edelstahl, Farbe Grafit. Kunststoffabdeckung klar. Reflektoroberfläche Reinstaluminium. Mastzopfdurchmesser 76 mm, Einstecktiefe 60 mm. Mit fest angeschlossener Anschlussleitung X05BQ-F 5 G 1 mm², Länge 6 m. Für Lichtpunkthöhen von 4000 - 6000 mm.

liefern, montieren und
betriebsbereit anschließen.

Planungsgrundlage:
Fabrikat / Typ:
BEGA 84481 K3  oder gleichwertig.

liefern, montieren und
betriebsbereit anschließen.

Fabrikat / Typ: '............................................' (vom Bieter auszufüllen)
Menge: 1,000 St

**1.60.1.30 Lichtmast**
Lichtmast
aus Aluminium, zertifiziert nach EN 40. Konisch, unterer Durchmesser 135 mm, mit Erdstück 600 mm.
Mastzopfdurchmesser 76 mm.
Höhe über Flur 4000 mm.
Tür mit Vierkant-Verschluss aus Edelstahl und Gerätesteg mit Schutzleiteranschluss und zwei Schiebemuttern M6 zur Aufnahme eines Anschlusskastens. Oberfläche vorbehandelt, pulverbeschichtet und mit einer Einbrennlackierung, Farbe Grafit versehen.

liefern, montieren und
betriebsbereit anschließen.

Planungsgrundlage:

Fabrikat / Typ:
BEGA 70914  oder gleichwertig.

liefern, montieren und
betriebsbereit anschließen.

Fabrikat / Typ: '............................................' (vom Bieter auszufüllen)
Menge: 1,000 St

##### Gruppe 1.60.2 5464 Kabel und Leitungen

**1.60.2.10 NYY-J 5 x 2,5**
Kabel DIN VDE 0276-603 NYY-J 5 x 2,5 RE,
Cu-Zahl 384,
liefern und in Teillängen verlegen.
Menge: 50,000 m

**1.60.2.20 NYY-I 5 x 4 wie vor**
Leistung
wie zuletzt in vollem Wortlaut beschrieben,
jedoch NYY-I  5 x 4
Menge: 50,000 m

**1.60.2.30 NYY-I 5 x 6 wie vor**
Leistung
wie zuletzt in vollem Wortlaut beschrieben,
jedoch NYY-I  5 x 6
Menge: 110,000 m

**1.60.2.40 Abzweigmuffe (0,6/1 kV) 5x2,5mm²**
Abzweigmuffe (0,6/1 kV)
für Leiterquerschnitt 5x2,5 mm²
einsetzbar im Erdreich und Wasser,
Kombination aus hohen elektrischen
Isolationswerten sowie guter mechanischer
Festigkeit, UV-beständig,
resistent gegen Umwelteinflüsse,
chemische Einflüsse
wie Alkalien im Erdreich,
für Kabel NYY
liefern und montieren
Menge: 3,000 St

### Gewerk 2 Kirche

#### Titel 2.44 4445 Installationsgeräte

*Hinweis: ZTV Schaltermaterial...*
Bei den nachfolgenden Installationsgeräten
ist jeweils ein einheitliches Programm eines
Fabrikates zu verwenden.

Alle Steckdosen sind mit integriertem erhöhtem
Berührungsschutz auszuführen (Kinderschutz)
gemäß VDE 0620 Teil 1
Schaltermaterial
aus bruchsicherem Material, Thermoplast,
als Flächenprogramm,
gleichmäßig gerundete Kanten mit kleinen Radien,
kantiges Erscheinungdbild

Farbe aktiv weiss glänzend, RAL 9016
Angebotenes Fabrikat:

Fabrikat/Typ/Farbe: '...............................................' (vom Bieter auszufüllen)

Alle Installationsgeräte sind einschl. Abdeckung und Rahmen
anzubieten. Soweit möglich sind Kombi-Abdeckungen bei den
Installationsgeräten zu verwenden.

**2.44.10 Gerätedose als Unterputzdose**
Gerätedose DIN VDE 0606
als Unterputzdose
DIN 49 073 aus Isolierstoff,
für Schraubbefestigung,
Innendurchmesser 58 mm,
als Unterputzdose einschl.
Fräsen und Befestigen
liefern und montieren
Menge: 4,000 St

**2.44.20 Gerätedose als Unterputzdose, tief**
Geraete-Verbindungsdose DIN VDE 0606
als Abzweig-Schalterdose DIN 49 073
aus Isolierstoff,
Innendurchmesser 58 mm, Tiefe 60 mm,
für Schraubbefestigung,
mit 4 Klemmen bis 2,5 mm2,
als Unterputzdose,
einschl. Fräsen und Befestigen
liefern und montieren
Menge: 4,000 St

**2.44.30 Gerätedose als Hohlwanddose,w.v.**
Leistung
wie zuletzt in vollem Wortlaut beschrieben,
jedoch zum Einbau in Hohlwänden
liefern und montieren
Menge: 2,000 St

**2.44.40 Gerätedose als Hohlwanddose, tief,w.v.**
Leistung
wie zuletzt in vollem Wortlaut beschrieben,
zum Einbau in Hohlwänden
Innendurchmesser 58 mm, Tiefe 60 mm,
liefern und montieren
Menge: 0,000 St

**2.44.50 Gerätedose als Brandschutzdose F90**
Gerätedose als Brandschutzdose
für F90 Brandschutzwände nach DIN 4102-4,
zur Aufnahme von konventionellen Schaltgeräten,
für Schraubbefestigung,
Innendurchmesser 58 mm,
liefern und montieren.
Menge: 0,000 St

**2.44.60 Verb.dose als Abzweigkasten,80x80**
Verbindungsdose DIN VDE 0606
aus Isolierstoff,
als Abzweigkasten,
Grundfläche bis 80 mm x 80 mm,
mit Schraubdeckel, Schutzart IP 54,
mit allen erforderlichen Klemmen,
in Aufputzausführung
liefern und montieren.
Menge: 4,000 St

**2.44.70 Verbindungsdose,100x100, wie vor**
Leistung
wie zuletzt in vollem Wortlaut
beschrieben, jedoch 100 x 100 mm
liefern und montieren
Menge: 0,000 St

**2.44.80 Abzweigdose 120x 95, wie vor**
Leistung
wie zuletzt in vollem Wortlaut
beschrieben, jedoch 120 x 95 mm
Menge: 2,000 St

**2.44.90 Schuko-Steckdose,in Gerätedose,16A, erhöhter Berührungsschutz**
Steckdose
mit Schutzkontakt VDE 0620
als Installationseinsatz zum Einbau
in Gerätedose,
Standardausführung mit Abdeckung,
mit erhöhtem Berührungsschutz
mit Beschriftungsfeld,
einschl. Rahmenanteil
2polig 16 A, 250 V AC,
Anschlussklemmen als Verbindungsklemmen,
mit Schrauben befestigen
Menge: 2,000 St

**2.44.100 Aus- / Wechselschalter AP**
Wippschalter DIN EN 60669-1 einpolig,
Aus/Wechsel, 10 A, 250 V AC,
mit Aufputzgehäuse Feuchtraum
mit Kontrolllampe,
mit Schrauben befestigen

liefern und montieren.
Menge: 1,000 St

**2.44.110 Schuko-Steckdose AP**
Steckdose
mit Schutzkontakt VDE 0620
in Aufputzausführung,
spritzwassergeschützt,
Schutzart mind. IP 44,
mit Gehäuse,
2polig 16 A, 250 V AC,
Anschlußklemmen als Verbindungsklemmen, mit Schrauben befestigen

passend zum vorher genannten
Aus / Wechselschalter AP
Menge: 1,000 St

**2.44.120 Präsenzmelder 360 Grd**
Installationseinsatz
als Präsenzmelder mit
Relais-Schalt-Einsatz,
1000 VA, 250 V AC,
in Aufputzausführung oder
als Installationseinsatz zum Einbau
in Gerätedose oderr Aufputzgehäuse,
einschließlich Aufputzgehäuse,
Standardausführung mit Abdeckung,
Farbe weiß,
mit Erfassungsreichweite ca. 8 m,
mit Überwachungsbereich 360 Grd,
Lichtfühler stufenlos einstellbar,
Zeitstufen einstellbar,
mit Schrauben befestigen

liefern und montieren.

Fabrikat/Typ: '............................................' (vom Bieter auszufüllen)
Menge: 1,000 St

**2.44.130 Raumthermostat**
Raumthermostat passend zum angebotenem
Schalterprogramm

mit Öffnerkontakt zur Steuerung von
Fußbodenheizungen
die Stellantriebe werden mit 230 V betrieben
mit Bi-Metall-Öffnerkontakt
geeignet für Böden mit Fußbodenheizung
VDE-geprüft
mit Federsteckklemmen
für starren Innenleitern von 1,5 mm² bis 2,5 mm²
Temperatureinstellung: Auf der
Vorderseite der Abdeckung über Drehrad mit Skala
Schraubenmaterial aus Edelstahl A4-80
präzise Schaltergebnisse ist der
Raumthermostat mit ausgestattet
thermische Rückkopplung (N-Leiter erforderlich),
die Hysterese beträgt ca. 0,5 K
Der Anschluss für niedrigere Werte
ermöglicht eine zeitgesteuerte
Temperaturabsenkung um ca. 4 K
mit externer Zeitschaltuhr

Technische Details:
Nennspannung: 230 V ~/50 Hz
Kontaktausführung: Öffner / Schal
Temperaturdifferenz: ca. 0,5 Kelvin
Temperaturbereich: 5 °C bis 30 °C
Temperatur: ca. 4 Kelvin
Nennstrom: 10 mA...
Schaltleistung: 2,2kW
Max. rel. Raumfeuchtigkeit: max. 95 %, nicht kondensierend
Schutzklasse: II
Schutzart: IP20

liefern und montieren.

Fabrikat: '"........................................... ."' (vom Bieter auszufüllen)

Typ: '"............................................"' (vom Bieter auszufüllen)
Menge: 3,000 St

**2.44.140 Bewegungsmelder, IP 53 Außenbereich**
Bewegungsmelder,
fuer helligkeitsabhaengige
Bewegungserkennung,

für den Außenbereich, zur
Schaltung von LED-Leuchten,
für Aufputz-Montage,
zur Deckenmontage
mit Erfassungsreichweite
quer Durchmesser 40 m
frontal Durchmesser 20 m
mit Ueberwachungsbereich 360 Grd,
Lichtfuehler stufenlos einstellbar
von ca. 10 bis 2000 lx,
Zeitstufen einstellbar von 15 s bis 30 min,
stufenlos einstellbar,
Schaltleistung 300 W LED
zum helligheitsabhaengigen Schalten von
Verbrauchern einzeln oder in Gruppen,
für Dauer EIN, AUS, Automatik

liefern und montieren.

Angebotenes Fabrikat:

Fabrikat/Typ: '...............................................' (vom Bieter auszufüllen)
Menge: 2,000 St

**2.44.150 CEE-Steckvorrichtung,32A,wie vor**
Leistung
wie zuletzt in vollem Wortlaut beschrieben,
jedoch für 32 A Nennstrom.
Menge: 1,000 St

**2.44.160 Kabelauslassdose**
Kabelauslassdose,
zum Einbau in Gerätedose,
einschl. Rahmen und Abdeckung,
DIN 49 073 aus Isolierstoff,
für Schraubbefestigung,
Innendurchmesser 58 mm,
liefern und montieren,
einschl Einführen der Kabel.
Menge: 2,000 St

**2.44.170 Überspannungsableiter Jalousien**
Überspannungs-Ableiter

Überspannungs-Ableiter als Steckverbindung
in die Motorleitung.
Mehrpoliger Überspannungs-Ableiter Typ 2
nach EN 61643-11
Schutzart: I54
Zum Schutzvon elektrischen
Sonnen-/Sichtschutz bzw. Raffstores
Unterbrechung des Laststromkreises
im Fehlerfall für den Abwärtsbetrieb
Akustische Defektmeldung für beide
Schutzpfade

Höchste Dauerspannung: 275 V ac
Schutzpegel: <= 1,5 kV
Nennableitstoßstrom (8/20): 2,5 kA
Gesamtableitstoßstrom (8/20) [L+N-PE]: 15 kA
Folgestromlöschfähigkeit [N-PE]: 100 A eff
Nennlaststrom AC: 10 A
Energetische Koordination nach DIN EN 62305-4,

liefern und montieren
Menge: 2,000 St

**2.44.180 Schlüsselschalter**
Schlüsselschalter in Alu-Druckgehäuse,
zur Schaltung der Herdplatten in der Küche,

Kabeleinführung von unten, oben
oder hinten,
mit Nockenschalter für lange
Lebensdauer,
Einbau von Profilhalbzylinder
aller Fabrikate nach
DIN 18252 mit jeder Schließbartstellung
möglich,
Schlüsselstellung 0-1, rastend,
Schlüssel ist in jeder Schaltstellung auf 1
2 Uhr abziehbar,
Schutzart IP54,
Einbaudurchmesser 62 mm,
Einbautiefe 66 mm,

Lieferung mit 1 Halbprofilzylinder
und 3 Schlüsseln,

liefern, montieren, anschliessen und in Betrieb nehmen
Menge: 1,000 St

**2.44.190 Blitzstrom-Ableiter Typ 2**
Blitzstrom-Ableiter Typ 2
nach DIN EN 61 643-11 (VDE 0675 Teil 6-11)
zum Überspannungsschutz,
zum Schutz für Niederspannungsverbraucheranlagen
vor Überspannungen,
energetisch koordiniert zu Überspannungsableitern
Typ 2
mehrpolig,
Ausführung für Drehstromnetz,
TN-S - System,
tiefer Schutzpegel,
als anschlussfertige Einheit,
Doppelklemme für Leiteranschlüsse,
ausgangsseitige Multifunktionsklemme
für Leiter und Kammschienen,
ausgerüstet für Fernsignalisierung,
integrierte Betriebsspannungsanzeige,
höchste Dauerspannung: UC = 275 V AC
Blitzstrom pro Pol: Iimp = 20 kA
  (Blitzschutzklasse I)
Schutzpegel:  UP <=1, 25 kV

liefern und betriebsfertig in die
Verteilung montieren
Menge: 2,000 St

**2.44.200 Wandaufputzschrank / Wandtresor für kombinierte Elektro‑ und Wasseranschlüsse**
Abschließbarer Wandaufputzschrank zur Aufnahme einer CEE‑Steckdose 32 A, einer 230‑V‑Schutzkontaktsteckdose (AP) sowie einer frostsicheren Wasserarmatur, produktneutral.

Langtext
Liefern und montieren eines abschließbaren Wandaufputzschrankes („Wandtresor") zur geschützten Aufnahme, Bedienung und Sicherung von Elektro‑ und Wasseranschlüssen.

1. Konstruktion und Ausführung
Wandmontierter Aufputzschrank aus Stahlblech oder gleichwertigem Material
Korrosionsgeschützt, z. B. verzinkt und/oder pulverbeschichtet
Oberfläche hellgrau oder vergleichbar
Für Innenräume und geschützte Außenbereiche geeignet

2. Abmessungen
Abmessungen und Innenvolumen ausreichend zur fachgerechten Aufnahme folgender Komponenten:
1 × CEE‑Steckdose 32 A, 400 V
1 × Schutzkontakt‑Steckdose 230 V, Ausführung Aufputz
1 × frostsichere Wasserarmatur
Ausreichender Arbeits‑ und Bedienraum innerhalb des Schranks

3. Tür und Verschluss
Fronttür mit umlaufender Dichtung
Türanschlag seitlich, Öffnungswinkel ≥ 90°
Abschließbar mittels Profilzylinderschloss oder gleichwertiger Schließvorrichtung
Schutz gegen unbefugten Zugriff bei geschlossener Tür

4. Schutzart
Mindestschutzart IP44 bei geschlossener und verriegelter Tür gemäß DIN EN 60529
Höhere Schutzart zulässig

5. Elektroinstallation (Aufnahmefähigkeit)
Geeignet zur Montage von:
1 × CEE‑Steckdose 32 A
1 × Schutzkontakt‑Steckdose 230 V

Befestigungsmöglichkeiten für AP‑Elektroinstallationen vorhanden
Leitungseinführungen vorbereitet oder vorprägbar
Einhaltung der gültigen VDE‑Bestimmungen

6. Wasserinstallation (Aufnahmefähigkeit)
Aufnahme einer frostsicheren Wasserarmatur vorgesehen
Schrankkonstruktion für fachgerechte Rohrführung geeignet
Schutz gegen Frostschäden durch konstruktive Auslegung
Berücksichtigung der Anforderungen an Trinkwasserinstallationen

7. Montage und Leistungspflichten
Fachgerechte Wandmontage inkl. Befestigungsmaterial
Ausrichten, befestigen und betriebsbereit übergeben
Öffnungen für Leitungen herstellen, soweit erforderlich
Koordination mit den beteiligten Gewerken (Elektro / Sanitär)

8. Normen und Regelwerke
Die Ausführung hat zu erfolgen nach:
VOB/C
DIN‑ und EN‑Normen für Metallgehäuse
DIN EN 60529 (IP‑Schutzarten)
VDE‑Bestimmungen
DVGW‑Regelwerk
Unfallverhütungsvorschriften

9. Produktneutralität / Gleichwertigkeit
Es sind keine Hersteller oder Fabrikate vorgegeben.
Zugelassen sind alle Produkte, die den genannten technischen, funktionalen und qualitativen Anforderungen entsprechen.
Der Bieter hat die Gleichwertigkeit ggf. mit technischen Unterlagen nachzuweisen (§ 7 VOB/A).

liefern, montieren, anschliessen und in Betrieb nehmen

Angebotenes Fabrikat:

Fabrikat/Typ: '...............................................' (vom Bieter auszufüllen)
Menge: 1,000 St

#### Titel 2.45 445 Beleuchtungsanlagen

##### Gruppe 2.45.1 4451 Allgemeine Beleuchtung

*Hinweis: ZTV Beleuchtungsanlagen*
ZTV Beleuchtungsanlagen

Leistungs- und Lieferumfang

Alle zur Ausführung der Arbeiten für
eine betriebsfähige Beleuchtungsanlage
erforderlichen Leistungen und Materialien,
einschl. Klein- und Befestigungsmaterial
sowie das Abisolieren, Einführen und An-
schliessen der verlegten Leitungen sind
mit allen Nebenkosten, ebenso wie die
Gestellung aller Leitern, Gerüste -bis
zu einer Höhe von 3,5 Metern- und
Werkzeuge, in die Einheitspreise der
Leuchten mit einzukalkulieren, sofern
nicht gesonderte Positionen dafür
existieren.

Sämtliches verwendetes Material muss
das VDE-Zeichen tragen oder mind. den
VDE-Richtlinien entsprechen. Der Bieter
übernimmt die Gewähr für die mit dem
Angebot zugesicherte Qualität.

Alle Leuchten sind mit Leuchtmittel
anzubieten und zu liefern.

Leuchtengehäuse aus Metall sind mit
einem dauerhaften Korrosionsschutz und
einem stoßfesten Fertiganstrich
auszuführen. Kanten und Ecken sind
geschlossen, ohne sichtbare Fugen oder
Öffnungen auszubilden.

Leuchtenwannen aus Kunststoff sind in
farbechtem, nichtvergilbendem und
antistatischem Material zu liefern.
Kanten und Ecken sind geschlossen,
ohne sichtbare Fugen oder Öffnungen
auszubilden. Alle Wannen müssen mit
Hebel- oder Klemmverschlüssen sicher
gehalten werden.

Alle Kabeleinführungen in Gehäuse
sind mit Kantenschutz oder Schutztüllen
zu versehen. Die Kosten hierfür sind in
die Einheitspreise einzukalkulieren.
Für Lichtbandverdrahtungen wird auf
VDE 0100 Teil 559 besonders hingewiesen.

Auf Wunsch des Auftraggebers sind, ohne
besondere Berechnung Musterleuchten
vorzulegen.

Auf Verlangen des AG / Planers sind Be-
leuchtungsmessungen durchzuführen und
als Dokumentation zu übergeben.

Leuchtmittel / Vorschaltgeräte

Alle Leuchten sind als LED-Leuchten anzubieten,
incl. LED- Treibereinheit, DALI-Treiber o.ä. anzubieten.
Die genauen Anforderungen je Leuchte gehen aus den
Einzelbeschreibungen der Positionen hervor.

Montage

Die in den nachfolgenden Positionen
beschriebenen Leuchten werden in
abgehängten Decken und als Anbau- bzw.
abgependelt mit unterschiedlicher Konstruktionsweise
montiert.

Vor der Bestellung bzw. der Montage der
Leuchten, hat sich der Auftragnehmer im
Rahmen der Werk- und Montageplanung
über Art und Typ der tatsächlich
eingebauten Decke zu informieren und
den Einbau der Leuchten mit der Bauleitung und den übrigen Ausbaugewerken
abzustimmen.

Die in den nachfolgenden Positionen
beschriebenen Anbauleuchten werden an
der Rohdecke unterschiedlicher
Konstruktionsweise montiert.

Eventuell erforderliche Montageunterbrechungen, bedingt durch den gewerkeabhängigen, abschnittsweisen Einbau
der Leuchten, sind bei der Kalkulation
zu berücksichtigen und werden nicht
separat vergütet.

Für alle Leuchten gleicher Bauart und
Funktion ist ein einheitliches Fabrikat
anzubieten, sofern nicht im Leistungsverzeichnis verschiedene Leitfabrikate
vorgegeben sind.

**2.45.1.10 Typ C - LED Anbauleuchte**
Typ C  LED‑Wand‑ und Deckenleuchte für den Innenbereich

Rundes Leuchtengehäuse aus Stahlblech und Aluminiumdruckguss
Oberfläche pulverbeschichtet, Farbe weiß, RAL 9016, strukturiert
Opalweiße Diffusorabdeckung aus Kunststoff zur gleichmäßigen Lichtverteilung
LED‑Sidelight‑Technologie mit homogener Leuchtdichte über die gesamte Lichtaustrittsfläche
Lichtverteilung überwiegend direkt mit geringem indirektem Anteil

Lichttechnische Daten:

LED‑System, austauschbare Light‑Engine und Konverter
Leuchtenlichtstrom: ca. 1.080 / 3.280 lm (je nach eingestellter Leistungsstufe)
LED‑Nennlichtstrom: ca. 1.300 / 4.000 lm
Lichtausbeute: bis ca. 135 lm/W
Farbtemperatur: 4000 K (Neutralweiß)
wahlweise 3.000K

Farbwiedergabeindex: Ra ≥ 80
Farbtoleranz: ≤ 3 SDCM (MacAdam)
Abstrahlwinkel: ca. 2 × 56°
Halbräumliche Lichtstromanteile:

Direkt: ca. 95 %
Indirekt: ca. 5 %

Lebensdauer: L80B10 ≥ 50.000 h

Elektrische Daten:

Betriebsspannung: 220240 V AC, 50/60 Hz
Spannungsart: AC/DC
Leistungsfaktor: cos ö > 0,9
Dimmbar über DALI (inkl. TouchDIM®‑Funktion)
Während der Installation wählbare Leistungsstufen
Leuchte inklusive elektronischem Konverter

Mechanische Daten:

Durchmesser: ca. 329 mm
Bauhöhe: ca. 53 mm
Schutzart: IP20
Schlagfestigkeit: IK06
Schutzklasse: I
Glühdrahtprüfung: 650 °C
Nettogewicht: ca. 2,3 kg

Montage und Installation:

Montageart: Wand- oder Deckenanbau
Interne Durchgangsverdrahtung möglich
Umgebungstemperatur: 10 °C bis +40 °C
Geeignet zur Montage an normal entflammbaren Befestigungsflächen

Normen und Zertifizierungen:

CE‑Zertifizierung
UKCA‑Zertifizierung

Planungsgrundlage:
Inlighting Performance
Serie: FL ROUND+
Artikel‑Nr.: 3123887.002.4

Fabrikat / Typ: oder gleichwertig

Einheit: Stück

liefern, montieren und
betriebsbereit anschließen.

Fabrikat / Typ: '............................................' (vom Bieter auszufüllen)
Menge: 8,000 St

**2.45.1.20 Typ H - LED Außen Wandanbauleuchte**
Typ H
Freistrahlendes Licht.
Die Farbtemperatur der Leuchte kann wahlweise auf 3000 K oder 4000 K eingestellt werden. LED, 3,8 W Leuchten-Anschlussleistung,
Leuchten-Lichtstrom 279 lm im Betrieb
bei Farbtemperatur 3000 K. Leuchten-Lichtstrom 300 lm im Betrieb
 bei Farbtemperatur 4000 K. Farbwiedergabeindex
 (CRI) > 80.
Mit austauschbarem LED-Modul mit Übertemperaturschutz und einer Lebenserwartung von mindestens 50.000 Betriebsstunden.
 Mit LED-Netzteil 220-240 V,
AC/DC fähig
 0/50-60 Hz.
 Schutzart IP 65.
Leuchte aus Aluminiumguss,
Aluminium und Edelstahl,
 Farbe Grafit.
Kristallglas innen weiß.
Zwei Leitungseinführungen zur Durchverdrahtung der Netzanschlussleitung bis Ø 10,5 mm. Abmessungen: 170 x 170 x 70 mm.

Planungsgrundlage:
Fabrikat / Typ:
Bega LED‑Anbauleuchte
Bestellnummer: 22663
oder gleichwertig.

liefern, montieren und
betriebsbereit anschließen.

Fabrikat / Typ: '............................................' (vom Bieter auszufüllen)
Menge: 2,000 St

**2.45.1.30 Typ I - LED Spiegelleuchte WC-Bäder**
Typ I

LED-Anbauleuchten für Decken- und Wandmontage.  Für waagerechte oder senkrechte Montage.
Längenoptimiert für Fliesen- und Spiegelmaße.
PMMA-Wanne, opal, mit innen liegender Rillenprismenstruktur, aus einem Stück gefertigt.
Mit lambertscher Lichtstärkeverteilung. Leuchtenlichtstrom und Lichtfarbe fest eingestellt.
Bemessungslichtstrom 2300 lm, Bemessungsleistung 20 W, maximale Leuchten-Lichtausbeute 115 lm/W.
Lichtfarbe warmweiß, ähnlichste Farbtemperatur (CCT) 3000 K,  allgemeiner Farbwiedergabeindex (CRI) R<sub>a</sub> > 80. Farborttoleranz (initial MacAdam) ≤ 3 SDCM. Mittlere Bemessungslebensdauer L80 (t<sub>q</sub> 25 °C) = 50.000 h. Die Lichtquelle ist entsprechend der Ökodesign-Anforderungen (VO (EU) 2019/2020) austauschbar.
Flimmern: Pst LM ≤ 1,0 bei Volllast. Stroboskop-Effekt: SVM ≤ 0,4 bei Volllast. Leuchtenkörper aus stranggepresstem Aluminium.
Oberfläche weiß beschichtet (ähnlich RAL 9016). Mit stirnseitig planen Kopfstücken aus Kunststoff, weiß. Maße (L x B): 1200 mm x 88 mm, Leuchtenhöhe 111 mm. Mit rückseitig integriertem Leitungskanal zur Leitungsführung bei längsversetztem Wandauslass.
Schutzklasse (EN 61140): I, Schutzart (DIN EN 60529): IP40, Stoßfestigkeitsgrad nach IEC 62262: IK02, Prüftemperatur Glühdrahttest gemäß IEC 60695-2-11: 650 °C. Zulässige Umgebungstemperatur (ta): -20 °C bis 25 °C. Gewicht: 2,4 kg.
Mit elektronischem Betriebsgerät, schaltbar. Das Betriebsgerät ist entsprechend der Ökodesign-Anforderungen (VO (EU) 2019/2020) austauschbar. Das Produkt erfüllt die grundlegenden Anforderungen der anwendbaren EU-Richtlinien und des Produktsicherheitsgesetzes und trägt die CE-Kennzeichnung. Zusätzlich ist die Leuchte durch eine unabhängige Prüfstelle ENEC-zertifiziert.

Planungsgrundlage:

Fabrikat / Typ:
TRILUX LED‑Anbauleuchte
Bestellnummer: 6689840
oder gleichwertig.

liefern, montieren und
betriebsbereit anschließen.

Fabrikat / Typ: '............................................' (vom Bieter auszufüllen)
Menge: 1,000 St

*Hinweis: ZTV Notbeleuchtung*
ZTV Notbeleuchtung

Es ist eine Sicherheitsbeleuchtung
in Dauer- u.Bereitschaftsschaltung
entsprechend VDE 0108 zu errichten.

Die Versorgung der Leuchten erfolgt,
über eine Zentralbatterieanlage wie im
Titel 4421 beschrieben..

Sicherheits- und Rettungszeichenleuchten
in Fluchtwegen sind als LED-Leuchten
auszuführen.

Die Kennzeichnung der Leuchten erfolgt
gemäß Norm und ist in die Einheitspreise einzukalkulieren.

**2.45.1.40 Notleuchte LED-Spot, Einbau**
Notleuchte als LED-Spot,
als LED-Sicherheitsleuchte,
DIN EN 1838,
zur Ausleuchtung von Fluchtwegen
sowie Flächen,
mit wählbarer Linse entsprechend
Einsatzort,

Betriebsart
an Zentralbatterie,
in Bereitschaftsschaltung

Einzelleuchtenüberwachung über
integrierten Adressbaustein in Stromkreisen
mit gemischter Installation (DS/BS), geeignet
für den Betrieb in AC- und DC-Netzen,
Kommunikation über die Netzzuleitung
ohne zusätzliche BUS-Leitung,

Bestückt
mit LED-Modul ca. 6,5 VA / 3,5 W
Leuchtengehäuse
Metall, weiß (RAL 9016),
Durchmesser ca. 75 mm,

Montage:
geeignet für Deckeneinbaumontage,
Deckenausschnitt-Durchmesser ca. 68mm,
Mindesteinbauhöhe 40 mm

Schutzart mind. IP 20
Schutzklasse I

liefern und betriebsfertig montieren.

Fabrikat/Typ:".................................
...."
(vom Bieter auszufüllen) '"........................................ ...."'
Menge: 2,000 St

**2.45.1.50 Notleuchte LED-Spot w.v., Anbau**
Notleuchte als LED-Spot,
als LED-Sicherheitsleuchte,
DIN EN 1838,
wie zuletzt in vollem Wortlaut beschrieben,
jedoch
für Deckenanbaumontage

liefern und betriebsfertig montieren.

Fabrikat/Typ:".................................
...."
(vom Bieter auszufüllen) '"........................................ ...."'
Menge: 2,000 St

**2.45.1.60 RZ-Leuchte Zentral, Wand- und Deckenanbau, w.v. Pfeil nach unten einseitig**
Rettungszeichenleuchte
wie zuletzt in vollem Wortlaut beschrieben,
jedoch mit

Rettungszeichen
Einseitig,
Personen nach unten

liefern, montieren und betriebsfertig
anschließen
Menge: 3,000 St

##### Gruppe 2.45.3 4453 Notbeleuchtung

*Hinweis: ZTV Notbeleuchtung*
ZTV Notbeleuchtung

Es ist eine Sicherheitsbeleuchtung
in Dauer- u.Bereitschaftsschaltung
entsprechend VDE 0108 zu errichten.

Die Versorgung der Leuchten erfolgt,
über eine Zentralbatterieanlage wie im
Titel 4421 beschrieben..

Sicherheits- und Rettungszeichenleuchten
in Fluchtwegen sind als LED-Leuchten
auszuführen.

Die Kennzeichnung der Leuchten erfolgt
gemäß Norm und ist in die Einheitspreise einzukalkulieren.

**2.45.3.10 Notleuchte LED-Spot, Einbau**
Notleuchte als LED-Spot,
als LED-Sicherheitsleuchte,
DIN EN 1838,
zur Ausleuchtung von Fluchtwegen
sowie Flächen,
mit wählbarer Linse entsprechend
Einsatzort,

Betriebsart
an Zentralbatterie,
in Bereitschaftsschaltung

Einzelleuchtenüberwachung über
integrierten Adressbaustein in Stromkreisen
mit gemischter Installation (DS/BS), geeignet
für den Betrieb in AC- und DC-Netzen,
Kommunikation über die Netzzuleitung
ohne zusätzliche BUS-Leitung,

Bestückt
mit LED-Modul ca. 6,5 VA / 3,5 W
Leuchtengehäuse
Metall, weiß (RAL 9016),
Durchmesser ca. 75 mm,

Montage:
geeignet für Deckeneinbaumontage,
Deckenausschnitt-Durchmesser ca. 68mm,
Mindesteinbauhöhe 40 mm

Schutzart mind. IP 20
Schutzklasse I

liefern und betriebsfertig montieren.

Fabrikat/Typ:".................................
...."
(vom Bieter auszufüllen) '"........................................ ...."'
Menge: 2,000 St

**2.45.3.20 Notleuchte LED-Spot w.v., Anbau**
Notleuchte als LED-Spot,
als LED-Sicherheitsleuchte,
DIN EN 1838,
wie zuletzt in vollem Wortlaut beschrieben,
jedoch
für Deckenanbaumontage

liefern und betriebsfertig montieren.

Fabrikat/Typ:".................................
...."
(vom Bieter auszufüllen) '"........................................ ...."'
Menge: 2,000 St

**2.45.3.30 RZ-Leuchte Zentral, Wand- und Deckenanbau, w.v. Pfeil nach unten einseitig**
Rettungszeichenleuchte
wie zuletzt in vollem Wortlaut beschrieben,
jedoch mit

Rettungszeichen
Einseitig,
Personen nach unten

liefern, montieren und betriebsfertig
anschließen
Menge: 3,000 St

#### Titel 2.52 452 Such- und Signalanlagen

##### Gruppe 2.52.1 4521 Not- und Lichtrufanlagen

*Hinweis: ZTV Notrufanlagen...*
ZTV Notrufanlagen

Die Behinderten-WCs sowie Behinderten-
Umkleideräume werden mit einer
Notruf-Anlage mit örtlicher Signalisierung
ausgestattet.

Der Notruf ist mittels potentialfreiem
Kontakt auf die GLT des Gebäudes
aufzuschalten.

Der AN hat eine in allen Teilen funktionierende Anlage zu errichten und in
Betrieb zu nehmen. Das Angebot umfasst
alle zum korrekten Betrieb notwendigen
Zubehörteile, auch wenn sie nicht
explizit ausgeschrieben sind. Diese
Teile sind mit anzubieten und in die
Angebotspreise einzurechnen.

**2.52.1.10 Netzgerät**
Spannungsversorgung
für die konstante Gleichstrom-
Versorgung der Notrufanlage,
für Einbau in Unterputzdose,
mit Abdeckung passend zum gewählten
Schalterprogramm,
Leerlauf-, überlast- und kurzschlussfest,
Eingangsspannung  230 V AC / 50 Hz,
Ausgangsspannung  24 V DC einstellbar,
Ausgangsstrom  250 mA bei 24 V,
Schutzart  IP 20,
potentialfreier Kontakt zur Aufschaltung auf GLT

einschließlich erforderlichem
Montagematerial liefern, montieren,
anschließen und in Betrieb nehmen
Menge: 1,000 St

**2.52.1.20 Rufmodul**
Rufmodul
mit Signalleuchte,
mit integriertem potentialfreiem Kontakt,
mit wahlweise zuschaltbarem Summer,
mit wahlweise schaltbarem Blink- oder
Dauerlicht,
für Einbau in Unterputzdose,
mit Abdeckung passend zum gewählten
Schalterprogramm,

einschließlich erforderlichem
Montagematerial liefern, montieren,
anschließen und in Betrieb nehmen
Menge: 1,000 St

**2.52.1.30 Zugtaster**
Zugtaster mit Zugschnur und Knauf,
zur Rufauslösung, zum Anschluss an das
Rufmodul,

- ca. 2 m Zugschnur mit rotem Knauf
- 1 Beruhigungslampe LED, rot

Schutzklasse IP 40 im eingebauten Zustand
mit Abdeckplatte,
für Einbau in Unterputzdose,
mit Abdeckung passend zum gewählten
Schalterprogramm,

einschließlich erforderlichem
Montagematerial liefern, montieren,
anschließen und in Betrieb nehmen
Menge: 2,000 St

**2.52.1.40 Ruf-Abstelltaster**
Ruf-Abstelltaster

- 1 Taster für Abstell- und Anwesenheitsfunktion
- 1 LED-Erinnerungslampe, grün

Schutzklasse IP 40 im eingebauten Zustand
mit Abdeckplatte,
für Einbau in Unterputzdose,
mit Abdeckung passend zum gewählten
Schalterprogramm,

einschließlich erforderlichem
Montagematerial liefern, montieren,
anschließen und in Betrieb nehmen
Menge: 1,000 St

**2.52.1.50 Parallelanzeige**
Signalleuchte
als Parallelanzeige im Flur oder
am Empfang,
zum Einbau in Gerätedose,

einschließlich erforderlichem
Montagematerial liefern, montieren,
anschließen und in Betrieb nehmen
Menge: 1,000 St

**2.52.1.60 NYM-I 3 x 2,5 unter Putz**
Kunststoff-Mantelleitung NYM-I 3 x 2,5 liefern,
in Teillängen verlegen und anschliessen

Verlegeart: unter Putz, einschl.
  Schlitz- und Fräsarbeiten
Menge: 20,000 m

**2.52.1.70 J-H(St)H 4 x 2 x 0,8 unter Putz**
Halogenfreie Installationsleitung
J-H(St)H 4 x 2 x 0,8 mm

Blanker, ein- oder mehrdrähtiger Cu-Leiter,
Aderisolation aus halogenfreier, vernetzter
Polymermischung, Aderfarben nach DIN VDE 0293
Außenmantel aus flammwidriger, halogenfreier
Polymermischung (nach IEC 60332-3),
4 Adern zu Sternvierern verseilt,
je 5 Sternvierer zu einem Bündel verseilt,
Bündel in Lagen verseilt,
liefern, in Teillängen verlegen und anschließen.

Verlegeart: mit und einschließlich
Abstands- bzw. Registerschellen oder
Polschellen oder gleichwertig.
In abgehängten Decken können die Kabel
auch auf Kabelbügel 3 St/lfdm mit einer
Belegung von max.8 Leitungen je Bügel
verlegt werden
Menge: 25,000 m

**2.52.1.80 Inbetriebnahme**
Pauschale für Inbetriebnahme
der vollständigen Notrufanlage
in Funktion wie in den ZTV vorgegeben

Lieferung dauerhaft beschrifteter
Teilnehmerfelder für Rufmodul,
Zugtaster und Ruf-Abstelltaster,
Text nach Angabe des AG

Erstellung der Revisionszeichnungen,
Einweisung des Bedienpersonals
Menge: 1,000 St
